# SZ Saarn - 3-fach Turnhalle
Angebotsaufforderung (GAEB DA XML 3.2, DA83)
Projekt: 125-24
Währung: EUR
Erstellt mit: GXML Toolbox V3.3 R20220330, ORCA AVA 25.0.5 - Professional Edition 25.00.05, 24.06.2025

## Allgemeine Entwurfs- und Baubeschreibung
Die Stadt Mülheim an der Ruhr beabsichtigt, als Eigentümerin der bestehenden 3-fach Sporthalle im Schulzentrum Saarn, diese gemäß den aktuellen bautechnischen, energetischen und brandschutztechnischen Anforderungen zu sanieren und um einen eingeschossigen Anbau zu erweitern, in dem weitere Umkleideräume und Nebenräume Platz finden sollen. Der Campus des Schulzentrums auf der Lehnerstraße gliedert sich durch das Gebäudeensemble der Gesamtschule Saarn, des Berufskollegs und der Mensa. Die bestehende 3-fach Sporthalle bildet im südlichen Teil des Campus den Abschluss des Schulzentrums. Die im Jahr 1982 und 1983 geplante und errichtete Sporthalle bietet auf ihrer insgesamt ca. 2.180 m2 Bruttogeschossfläche, nicht nur den Rahmen für den Schulsport, sondern ist als Versammlungsstätte (genehmigter Sonderbau), mit insgesamt ca. 400 Tribünensitzplätzen der Heimspielstandort des Hallenhockey- Bundesligisten HTC Uhlenhorst. Auch durch den deutschlandund europaweiten Erfolg des ansässigen HTC Uhlenhorst bedingt, etablierte sich der Standort und manifestierte seine überregionale Bedeutung für Sportveranstaltungen. Die hier beschriebenen Arbeiten werden während des laufenden Schulbetriebs durchgeführt. Entsprechende Sicherheitsvorkehrungen (wie auch z. B. eine Begleitung des LKWs beim befahren des Schulhofs) etc. sind, sofern nicht ausgeschrieben, in den EPs mit einzukalkulieren. Teilweise ist auf der Baustelle mit eingeschränkten Wendemöglichkeiten zu rechnen. Alle vorhandenen, bestehenden Flucht- und Rettungswege sind zwingend frei zu halten. In den Pausenzeiten der Schule ist der Schulhof nicht befahrbar! Ein beschreibender Baustelleneinrichtungsplan befindet sich in den Anlagen.

Die hier beschriebenen Arbeiten werden während des laufenden Schulbetriebs durchgeführt. Entsprechende
Sicherheitsvorkehrungen etc. sind, sofern nicht ausgeschrieben, in den EPs mit einzukalkulieren.
Teilweise ist auf der Baustelle mit eingeschränkten Wendemöglichkeiten zu rechnen.
Alle vorhandenen, bestehenden Flucht- und Rettungswege sind zwingend frei zu halten.
Ein beschreibender Baustelleneinrichtungsplan befindet sich in den Anlagen.

Die Heizungs- und Wasserversorgungsanlagen werden in einer zentralen Technikzentrale installiert.
Die Warmwasserbereitung erfolgt über eine Frischwasserstation.

Die Beheizung des Nebengebäudes erfolgt über Heizkörper, während die 3-Feld-Sporthalle mittels Deckenstrahlplatten beheizt wird.
Die Wärmeerzeugung übernimmt eine vorhandene Fernwärmestation im Bestandsgebäude der Schule.

Die in diesem Leistungsverzeichnis beschriebenen Leistungen betreffen vornehmlich folgende Arbeiten:

- Errichten von Unterverteilungen und Schaltschränken
- Verlegen von Kabel inkl. Halter und
Zubehör.
- Eingliederung von HLSE Bauteilen in die MSR Regelung.

Fabrikatsvorgabe aufgrund Systemintegrität zur Bestands-GLT

Zur Sicherstellung der durchgängigen Systemintegration sowie zur Wahrung der Kompatibilität mit der vorhandenen Gebäudeleittechnik (GLT) ist folgendes Fabrikat zwingend vorgegeben:

Kieback und Peter

Die Vorgabe erfolgt aufgrund bestehender zentraler Management- und Bedienebenen, auf deren Datenpunkte die neu zu errichtende MSR-Anlage vollständig und ohne Einschränkungen aufzuschalten ist.
Abweichungen vom vorgegebenen Fabrikat sind nicht zulässig.

Verkehrsflächen: Genehmigungen /
Auflagen

Öffentlicher Verkehrsraum darf für die Lagerung oder Abstellung von Baumaterial, Baumaschinen, Fahrzeugen usw. nur mit
Genehmigung des Ordnungsamtes in Anspruch genommen werden.
Durch Bauarbeiten verursachte Schäden an den öffentlichen Verkehrsflächen sind durch den Verursacher umgehend zu
beseitigen; es ist der alte Zustand herzustellen.
Alle vorgenannten erforderlichen Genehmigungen und Maßnahmen hat der AN in eigener Verantwortung einzuholen. Die
Kosten gehen zu Lasten des AN und sind in die Einheitspreise einzurechnen.

Baustelleneinrichtungs- / freizuhaltende Flächen

Dem AN stehen für die Dauer der Bauzeit Lagerflächen im unmittelbaren Baustellenbereich lediglich im begrenztem Umfang zur
Verfügung. Die Flächen werden für die Dauer der vertraglichen Bauzeit kostenlos zur Verfügung gestellt. Weitere Flächen u. a.
für die Baustelleneinrichtung, Lagerplätze, Zwischendeponien etc. hat der AN eigenständig, in Absprache mit der Bauleitung /
Bauüberwachung zu
beschaffen. Bei Bauzeitüberschreitungen hat der AN die dadurch eventuell anfallenden Kosten (z. B. Pachten oder dergleichen)
zu tragen. Auf Anordnung des AG hat der AN bei Bauzeitüberschreitung die Flächen zu räumen. Bei unzulässigen
eigenmächtigen Abweichungen durch den AN trägt dieser alle daraus resultierenden Nachteile, die der Stadt Mülheim an der
Ruhr entstehen.
Nach Beendigung der Arbeiten sind die in Anspruch genommenen Flächen in ihren ursprünglichen Zustand zurück zu versetzen
und dem Eigentümer zu übergeben. Kosten für weiter notwendige Arbeits- und Lagerflächen sind durch die Vertragspreise
abgegolten. Für Verpackungsmaterialien, Müll, Schutt u. ä. hat der AN auf eigene Kosten entsprechende Container aufzustellen
und die Entsorgungskosten zu übernehmen. Der Transport von zwischengelagerten Baumaterialien, Böden, Einbauteilen usw.
zur Einbaustelle ist in die Einheits- und
Pauschalpreise einzukalkulieren.
Die für alle am Bau Beteiligten zur Verfügung stehenden bzw. freizuhaltenden Flächen sind vor Baubeginn mit dem AG in Form
eines Baustelleneinrichtungsplan abzustimmen. Vom AN ist dieser 8 Tage nach Beauftragung zur Abstimmung und Freigabe
vorzulegen. Der AG behält sich vor, auch diese Flächen durch andere Gewerke bis zur Erstellung der Aussenanlagen zu
nutzen.
Die Zuweisung der Aufstellflächen der Container erfolgt nach Anmeldung des Platzbedarfs durch die örtliche Bauleitung. Dies
gilt auch für die
Nutzung von Lagerflächen. Der Unternehmer hat innerhalb der eingezäunten Baustellenfläche seine Lagerflächen zu schützen.
Die Plätze für Personal-, Geräte- und Schuttcontainer müssen jeweils mit dem AG festgelegt werden. Bei der Aufstellung evtl.
erforderlicher Tagesunterkünfte, der Wasch- und Toilettenanlagen sind die Arbeitsstättenverordnung und die dazu erlassenen
Richtlinien zu
beachten. Das Aufstellen von Wohnunterkünften auf dem Baugrundstück ist nicht erlaubt.

Zum Ausführungszeitpunkt der hier beschriebenen Maßnahmen befindet sich die Schule weiterhin im Regelbetrieb. So ist im
Speziellen bei Lieferung und Laden von Baumaterialien und Baustoffen auf einen verkehrssicheren Betrieb in Bezug auf die
Schulnutzung acht zu geben.

Auftragsabwicklung

Vor Beginn der Arbeiten sind sämtliche für die Durchführung der Arbeiten erforderlichen Maße und Höhen eigenverantwortlich,
gemäß der Angaben der Ausführungszeichnungen, anzulegen. Erforderliche Vermessungsarbeiten sind eigenständig mit dem
zuständigen Vermessungsbüro abzustimmen. Behördlichen Abnahmen sind rechtzeitig zu veranlassen.

Abfälle / Umweltschutz

Die allgemein gültigen Vorschriften zum Schutz gegen Baulärm sind einzuhalten. Außerdem sind die Auflagen und
Verwaltungsvorschriften des Immissionsschutz- und des Abfallbeseitigungsgesetzes zu beachten und einzuhalten.
Auf den Baustellen anfallende Abwässer, Abfälle und sonstige Reststoffe
sind zu sammeln, abzufahren und abfallrechtlich zulässig zu entsorgen.
Die anfallenden Abwässer aus der Sanitärentsorgung können in dieses eingeleitet werden. Über die Art und den Umfang der
Entsorgungsleitungen
hat sich der AN vor Abgabe seines Angebotes zu informieren. Eine Versickerung von Abwässern ist nicht zulässig. Für die
Abwasserbeseitigung hat der AN die entsprechenden Genehmigungen bei dem zuständigen Betreiber der Anlage einzuholen.
Sämtliche anfallenden
Kosten gehen zu Lasten des AN und sind in die entsprechenden Positionen des Leistungsverzeichnisses mit einzurechnen.
Der AN hat alle Arbeiten mit Geräten auszuführen, die dem neuesten Stand des Immissionsschutzgesetzes entsprechen. Die
sofortige Beseitigung von Beschädigungen und Verschmutzungen beim Transport von Materialien usw. auf öffentlichen und
betrieblichen Verkehrswegen ist zu gewährleisten.
Falls der Einsatz einer Kehrmaschine nicht ausreicht, ist ggf. ein Saug- und Spritzwagen einzusetzen. Die Auflagen und
Verwaltungsvorschriften des Abfallbeseitigungsgesetzes sind zu beachten und strikt einzuhalten.
Der AN trägt die alleinige Verantwortung für die Beachtung aller gesetzlichen Bestimmungen, Richtlinien und
Durchführungsverordnungen.

Mit Beauftragung der oben genannten Leistung sind sich Auftraggeber und Auftragnehmer einig, dass der Auftragnehmer
Abfallerzeuger und Abfallbesitzer hinsichtlich der Abfälle ist und wird, die bei der Vertragserfüllung anfallen. Der Auftragnehmer
organisiert selbstständig und ohne Weisung durch den Auftraggeber die ordnungsgemäße Entsorgung der angefallenen
gefährlichen und nichtgefährlichen Abfälle gemäß des zur Zeit gültigen Kreislaufwirtschaftsgesetzes.
Mit der Angebotsabgabe erklärt der Auftragnehmer, dass sämtliche abfallrechtlichen
Pflichten wie auch das Nachweisverfahren übernommen werden. Eine zusätzliche Vergütung für die Übernahme der
Erzeugerpflichten erfolgt nicht.

Koordination u. Baubesprechung

Die Ausführung der Arbeiten ist in enger Zusammenarbeit und Abstimmung mit den anderen am Bau beteiligten Firmen zu
koordinieren und durchzuführen.
Es werden wöchentlich Baubesprechungen durchgeführt, deren Teilnahme für jeden AN verpflichtend ist. Hierzu sind die
Bautagesberichte im Original der Bauleitung zu übergeben.

Hinweis zur Bauausführung

Alle angrenzenden Bauteile sind schadensfrei zu halten!
Erforderliche Sicherungsmaßnahmen sind im Angebot zu berücksichtigen!
Sollten Leistungen die für eine vollständige, handwerklich und technisch einwandfreie Ausführung fehlen, so sind diese separat
aufzuführen und anzubieten.

Zur Anlieferung und Lagerung des benötigten Materials steht nur bedingt Platz zur Verfügung. Eine Besichtigung vor Ort wird
empfohlen, wobei Möglichkeiten der Materiallieferung und Lagerung zu prüfen sind.

Projektspezifischer Hinweis

Strom und Wasser, in haushaltsüblichen Stärken / Dimensionen, werden bauseitig an mindestens einem Punkt bereit gestellt.
Ggf. erforderliche, zusätzliche Anschlusspunkte sind vom AN herzustellen. Dies wird nicht gesondert vergütet.
Schuleigene WC-Anlagen werden zur Nutzung gestellt.

Anlagenliste

- Brandschutzkonzept
- Ansichten
- Schnitte
- HLS-Grundrisse
- HLS-Schema

## Folgende zusätzliche Leistungen sind in die Einheitspreise einzurechnen.
Überprüfung der angeschlossenen Kabel, Leitungen und Geräte auf Funktionsfähigkeit, auch unter Berücksichtigung der Montagerichtlinien der Hersteller, Versorgungsunternehmen, etc.

· Die Darstellung in Plänen, bzw. Anlegen und Anzeichnen von
  Fundamenten, Montageöffnungen und Revisionsöffnungen,
  Deckendurchbrüchen, Kernbohrungen, Aussparungen usw.

· Folgende notwendigen Nebenleistungen sind in die  Einheitspreise einzurechnen

· Transport der Materialien, Werkzeuge und Rüstzeuge (frei
  Verwendungsstelle)

· Schutz der ausgeführten Leistungen bis zur Abnahme

· Insgemeinkosten sind Bestandteil des Auftrages und mit den
  Einheitspreisen abgegolten.

Leistungsumfang Auftragnehmer (AN)

Alle Leistungen umfassen auch die Lieferung der dazugehörigen Kleinteile, Befestigungsmaterialien, Form- und Verbindungsstücke, Rostschutzmaßnahmen, sowie Abladen und Lagern auf der Baustelle, wenn nichts anderes vorgeschrieben ist.
Mit den im Leistungsverzeichnis enthaltenen Angaben über Bauart, Bauteile, Baustoffe und Abmessungen gelten auch der Herstellungsvorgang und Ablauf bis zur fertigen Leistung unter Zugrundelegung der einschlägigen Richtlinien, den anerkannten Regeln der Technik und den Ausführungsbestimmungen der DIN- und VDE-Normen als beschrieben.
Trassenführungen, Höhenlagen und Details sind mit der Planung der übrigen Gewerke eigenverantwortlich zu koordinieren und ausführungsreif in die Montageplanung einzutragen.
Sind Belange oder Leistungen erkennbar, die das gesamte Gewerk berühren, so sind diese in den jeweiligen Gewerketitel einzukalkulieren und in die Einheitspreise anteilig einzurechnen, wenn keine gesonderten Einheitspreise abgefragt werden.

Genehmigungen und Terminabläufe.

Alle erforderlichen Genehmigungen sind rechtzeitig vom AN einzuholen, so dass zu keiner Zeit eine Behinderung im Terminablauf erfolgt. Die Terminverfolgung und Einhaltung obliegt dem AN. Erforderliche Vorklärungen mit Behörden oder Institutionen, die bei der späteren Abnahme mitwirken, sind vom AN eigenverantwortlich nach vorheriger Abstimmung mit dem Auftraggeber (AG) vorzunehmen.
Die vereinbarten Genehmigungstermine oder Zeiträume für die Genehmigung der Montageplanung durch den AG beginnen dann erneut zu laufen, wenn bei den vom AN eingereichten Unterlagen Abweichungen von den Vorgaben sind, die vorher mit dem AG nicht abgestimmt worden sind. Die Einhaltung aller anderen Termine und Folgetermine sind vom AN trotzdem
einzuhalten. Der AG behält sich vor, den AN mit den durch das doppelte Genehmigungsverfahren entstehenden Kosten zu belasten.

Zum Leistungsumfang des Auftragnehmers gehören alle Abstimmungen mit örtlichen und überörtlichen Institutionen, insbesondere mit
- VdS Schadenverhütung GmbH
- prüfende Sachverständige
- Ver- und Entsorgungsunternehmen,

Angebotsgrundlagen

Das Angebot des Bieters umfasst die Lieferung und Ausführung der hier beschriebenen Gewerke, d. h. es sind komplette, voll funktions- und abnahmefähige Anlagen zu kalkulieren und zu erstellen.
Der Bieter hat auf Basis des Leistungsverzeichnisses und der
beigefügten Anlagen ein Angebot zu fertigen, dass alle Anlagenteile, die zum einwandfreien Betrieb der angebotenen Anlagen erforderlich sind, beinhaltet.
Nachforderungen seitens des Bieters, welche auf Unkenntnis beruhen, sind ausgeschlossen.
Unklarheiten sind während der Angebotsphase abzuklären.

Schallschutz

Alle Einbauteile sind entsprechend den Forderungen der DIN 4109, 52218, 52219, sowie den Forderungen des Schallschutzgutachtens und des Umweltzeichens schallschutztechnisch zu dämmen oder zu entkoppeln.

Bohr- und Stemmarbeiten

Alle zusätzlich benötigten Wand- u. Deckendurchbrüche, Wandschlitze und Bohrungen sind vom AN eigenverantwortlich und auf eigene Kosten herzustellen und mit der Bauleitung frühzeitig, technisch und terminlich zu klären.
Alle statisch relevanten Eingriffe, sind mit der örtl. Bauleitung und / oder dem Tragwerksplaner vorher abzustimmen und schriftlich genehmigen zu lassen. Eine maximale Schlitztiefe von 20 mm darf nicht überschritten werden. Schlitz-, Bohr - und Fräsgeräte müssen mit einer funktionstüchtigen Absaugeinrichtung ausgestattet sein. Maßgaben (Abstände + Durchmesser) zur Einhaltung der LAR sind besonders zu
berücksichtigen. Abbruchgut ist umgehend, jedoch mindestens täglich, zu entsorgen.

Werks,- u. Montagekosten

Erstellung der Werk- und Montageplanung,
für die ausgeschriebenen Installationen.
Die Pläne sind vor Beginn der Arbeiten in 2-facher
Ausfertigung in Papier sowie 1-fach auf CD-ROM der
Bauleitung und Bauherr vorzulegen und freigeben zu
lassen.
Darüber hinaus, sind erforderliche Unterlagen und
Pläne einzureichen mit:
- Eintragungen sämtlicher Anschlußmaße für Fabrikat
  und Materialien
- vollständiger Vermaßung zum Baukörper
- Eintragung der Hersteller- und Typenangaben
- Hinweise für die Wartung und Instandhaltung
- Einbaustellen von Meß- Regel- und Stellorganen
- Hinweise zu Trassen- und Leitungsführung zu anderen
  Gewerken
- Überprüfung und ggf. Korrektur der Schlitz- und
  Durchbruchsangaben

Die Werk- und Montageplanung ist ordnungsgemäß zu
erstellen und termingerecht (spätestens 2 Wochen vor
Montagebeginn) zu übergeben.

Vor Freigabe der Werk- und Montagepläne durch die
Bauleitung oder den Bauherrn, dürfen keine
Montagearbeiten ausgeführt werden.

Die Freigaben sind schriftlich und eindeutig, mit
Datum, Ort und Unterschrift der berechtigten Person zu
dokumentieren (Freigabevermerk auf den Werk- und
Montageplänen).

Es ist ein Freigabeverzeichnis, mit allen Werk- und
Montageplanung zu erstellen.

Diese Leistungen sind nach VOB in die EP ein zu kalkulieren
und werden nicht gesondert vergütet.

## Kurzbeschreibung MSR
Bei dem Gebäude handelt es sich um einen Anbau einer Schule.

Die Installation erfolgt als Unterputz- Installation.
Die Leitungsverlegung der verschiedenen Gewerke erfolgt in den Zwischendecken mit Sammelhalterungen, Kabel-/Gitterrinnen.

Fabrikatsvorgabe aufgrund Systemintegrität zur Bestands-GLT

Zur Sicherstellung der durchgängigen Systemintegration sowie zur Wahrung der Kompatibilität mit der vorhandenen Gebäudeleittechnik (GLT) ist folgendes Fabrikat zwingend vorgegeben:

Kieback und Peter

Die Vorgabe erfolgt aufgrund bestehender zentraler Management- und Bedienebenen, auf deren Datenpunkte die neu zu errichtende MSR-Anlage vollständig und ohne Einschränkungen aufzuschalten ist.
Abweichungen vom vorgegebenen Fabrikat sind nicht zulässig.

## 03 KG 480 Gebäudeautomation MSR

### Titel 01 DDC

**01.1 Automationsstation ASP01**
Automationsstation ASP
Für einen vollautomatischen, ökonomischen Betrieb der
gesamten technischen Gebäudeausrüstung ist ein frei
programmierbares Automationssystem in DDC Technik
anzubieten Die Automationsstation muss ausschließlich
Grafisch Programmiert werden können. Um eine hohe
Betriebssicherheit und Anlagenverfügbarkeit zu
gewährleisten, muss das System mit dezentraler
Intelligenz und Funktionalität ausgestattet sein. Als
Bauform sind ausschließlich modular aufgebaute Systeme
mit abgesetzten Funktionsmodulen anzubieten. Unabhängig
von der gewählten DDC- Variante müssen sämtliche Meß-,
Steuer- (PLC), Regel-, Überwachungs- und
Optimierungsaufgaben, sowie angeschlossene Feldbusse
von einer gemeinsamen Software ausgeführt werden.

Dazu gehört auch, dass die Programmierung,
Inbetriebnahme,
Bedienung und Funktionskontrolle der DDC- Unterstation
ohne übergeordneten Rechner (Leitzentrale) mit Hilfe
von mobilen Programmier- und Bedienterminals
durchführbar ist..
Programmänderungen/-Programmladen müssen die im
laufenden Betrieb eingestellten Werte erhalten bleiben.

Betriebsführung:
- Lese- und Schreibzugriffe im laufenden Betrieb auf
alle Informationen für Betriebsführung, Optimierung und
Wartung
- Alle Anlagenaggregate mit Betriebs-/Störzustand und
Hand-/Autoschaltung.
- Anzeige aller Fern/Örtlich Meldungen
- Alle Sollwerte sind verfügbar
- Alle Reglerparameter sind verfügbar
- Alle Schaltbefehle sind enthalten und zeigen
Rückmeldungen
- Ersatzwert für gestörte Datenpunkte kann im Betrieb
definiert werden
- Laufzeitüberwachung (Betriebsstunden)
- Schalthäufigkeitszählung
- Alarmunterdrückung und Verzögerung (für z.B.
Drucksensoren)

Zeitschalten:
- Wochenpläne (Schedule) min. 16 unabhängige
Wochenprogramme pro AS
- Ausnahmeprogramme (Calendar) min. 40 pro AS
- Zeitsynchronisierung von AS zu AS
- automatische Sommer-/Winterzeiteinstellung

Folgende Eigendiagnostik und Systemüberwachung müssen
möglich sein:
- Sensor-/Aktor-Überwachung z.B. Kabelbruch
- I/O-Modulüberwachung
- Eigenüberwachung der AS Projektierungsablauf,
Änderungsmanagement:
- durchgängiger, tool-gestützter Projektierungsablauf

Die projektspezifischen Eingaben durch die
Bieter sind vollständig
in deutscher Sprache vorzunehmen.
Die Automationsstation muss auch vollkommen autark die
beschriebenen Funktionen bearbeiten können.
-Überwachen
-Steuern
-Regeln
-Optimieren
-Erfassen
-Archivieren
-Berechnen
Als Spezialfunktion sind folgende fertige
DDC-Softbausteine zu implementieren:
-Quittung
-Lampentest, bei den Lampentest ist zu berücksichtigen
das alle Lampen von der DDC und alle Lampen der
Nothandebene unter den Test fallen.
-Netzunterbrechung
-Synchronisation
-Watchdog
-Energie Maximum
-Enthalpie
-Freie Außenkühlung
-Kühlungsoptimierung
-Heizungsoptimierung
-Pumpensteuerung
-Laufzeitausgleich
Automationsstation sind komplett mit allen Komponenten
in den Schaltschrank zu integrieren ( mit allen
Komponenten zur Versorgung, Verteilung, Aufnahme,
Ausgabe und sonstigen Komponenten, die für den
ordnungsgemäßen Anschluss im Schaltschrank und Betrieb
notwendig sind ). Die Einspeisung der AS-Station hat
vor dem Hauptschalter im Schaltschrank zu erfolgen,
geforderte Datenpunkt-Reserve: 20 %

Benötigt / Angeboten
Physikalische Datenpunkte:

Digitale Eingänge: 64 St.
Digitale Ausgänge 34 St. (davon 3 St. PWM)
Analoge Eingänge: 127 St.
Analoge Ausgänge: 55 St.
Eingabe Zählen: 0 St.
Kommunikative Datenpunkte:
BACnet / IP
Kommunikative Eingänge: 90
Kommunikative Ausgänge: 19
Kommunikative Eingänge Messen: 50
Kommunikative Analoge Ausgänge: 22
Kommunikative Zählerwert: 23

MBUS
Kommunikative Zählerwert: 5

Hinweis zu Bieterangaben:
Da der technische Aufbau der Automatisierungs-
Station Herstellerbedingt unterschiedlich ist, hat der
Bieter alle erforderlichen Geräte und Baugruppen für
den Informationsschwerpunkt selbst zu ermitteln und in
der nachfolgenden Tabelle mit Stückzahl und
Einheitspreis anzugeben. Eventuell zusätzliche
systembedingte Bauteile und/oder Baugruppen sind auf
einem separatem Beiblatt zum Angebot anzugeben.
Eine nachträglicher Anspruch auf Vergütung wird nicht
akzeptiert.
Lokalen Vorrangbedienebene (LVB)
In allen ASP kommt eine lokalen Vorrangbedienebene
(LVB) zum Einsatz. Die Bedienung der LVB wird über ein
BACnet-Objekt an die Automations- und Managementebene
gesendet.

Fabrikat der Planung : Kieback & Peter
Menge: 1,000 St

**01.2 Bediengerät für DDC für Schaltschrankeinbau**
Touch User 21 Zoll color TFT-Display Panel zur
Bedienung einer oder mehrerer Automationsstationen.
Direkte Darstellung, Navigation und Bedienung der
Automastionsstation und deren Anlagen vor Ort,
einschl., grafische Darstellung und Bedienung von
Anlagelisten oder Anlagengrafiken, sowie
Zeitprogrammen, Betriebsparameter und
Sollwertparameter usw.
Eine komfortable Beobachtung und Bedienung von
objektspezifischen Anlagenparametern wird durch
einfache Berührung der Oberfläche mittels Finger oder
Bedienstift ermöglicht. Die Prozessvisualisierung kann grafisch oder textgeführt erfolgen.

Unbefugten Bedienungen kann durch Vergabe von
Nutzerrechten vorgebeugt werden
Mit Anschlusskabel und Stecker, zum Anschluss an
Automationsstation.
Für den Einbau in Schaltschranktür oder sonstigen
Bedientableaus.
Schutzart: IP65 an der Bedienungsfront im eingebauten
Zustand IP20 rückseitig.
liefern und montieren anschließen, Programmierung,
elektrische Verdrahtung im beschriebenen Schaltschrank.

inklusive
Schaltschrankfenster für den Schaltschrank
.
inklusive
Es muss ein 100% Zugriff auf alle Daten und Anlagen
der anderen Automationsstationen gewährleistet werden.

inklusive
Webserver/Client
Zu Bedienung der Anlagenbilder und aller Bedienebene
der Gebäudeleittechnik über ein Netzwerk.

Fabrikat der Planung : Kieback und Peter
Menge: 1,000 St

**01.3 Adressierungsschlüssel**
*** Pauschalposition
Adressierungsschlüssel ( AKS- Schlüssel )
nach vorgabe der Stadt Mühlheim an der Ruhr je Datenpunkt.
Die Datenpunktadresse gilt sowohl für die Ü-GLT als
auch für die Automationsebeneund den Feldbereich und
muss auf allen Ebenen nach gleichem Schema erfolgen.
Die mindestens 38 Stellen umfassende alpha-numerische
Datenpunktadresse muss eindeutig sein. Zur weiteren
Erläuterung, ist jede Adresse mit einem Klartext zu
versehen. Im Adressierungsschlüssel dürfen nur Zeichen
aus dem Zeichensatz ANSI X3.4 verwendet werden. Der
AKS- Schlüssel wird auf alle Dokumentationen,
Feldgerätenbeschriftungen, Bezeichnungsschilderen,
Schaltpläne usw verwendet.
Menge: 1,000 psch

**01.4 Einbindung der IP Nr.**
Eintragen der vorgegebenen IP Nr. der Stadt Mühlheim an der Ruhr in die Aktiven Komponenten.
Menge: 1,000 Psch

**01.5 Netz Wiederkehrender**
*** Pauschalposition
Bei wiederkehrender Netzspannung nach
Spannungsausfällen müssen die betroffenen
Automationsstationen (SPS/DDC-Unterstationen)
automatisch wieder voll in Betrieb gehen, ohne das
Neueingaben von Programmen oder Parametern oder
sonstige Tätigkeiten
erforderlich werden. Über Anlaufroutinen ist
sicherzustellen, dass alle Programme quittiert werden
und die auf geschalteten Anlagen wieder anlaufen
können. Die Parameter der Anlagen
sind in dem letzten Zustand vor Spannungsausfall
vorzuhalten. Im Automationsgerät erfolgt die
automatische Meldungsunterdrückung bei Spannungsausfall
oder nach Netzwiederkehr. Es dürfen nur die notwendigen
Meldungen auf die Leittechnik durchgeschaltet werden.
Spannungsausfälle an Automationseinheiten
(SPS/DDC-Unterstationen, Elektronische
Klemmleisten, Dezentrale Peripherie, etc.) müssen
erkannt und an zentraler Stelle als Stör oder
Gefahrmeldung angezeigt werden. Ein Spannungsausfall an
einer Automationsstation darf
nicht zum Funktionsausfall anderer Automationseinheiten
oder zu Ausfall des Systems oder
Datennetzes führen.
Die Programme und Daten, sowie alle Parameter müssen
bei Stromausfall gespeichert bleiben (mindestens
30Tage). Nach Spannungswiederkehr müssen die Programme
wieder auf dem letzten Betriebszustand vor Ausfall
aufsetzen, sofern keine Wiederanlaufroutinen vorgegeben
sind. Um die Funktion der zeitabhängigen
Schaltprogramme nach Spannungswiederkehr zu
gewährleisten, muss auch die systeminterne Uhr
weiterlaufen.
Hierzu sind sämtliche erforderlichen Lizenzen und
Programmbausteine sowie erforderlichen
Gerätespezifikationen für alle Automationsstationen zu
berücksichtigen .
Menge: 1,000 psch

**01.6 Koordinierung physikalische DP**
Koordinierung als Ingenieurmäßige Bearbeitung,
Ausführungsprojektierung und Baumanagement
- Koordination, Terminverfolgung und
Baustellenüberwachung in Abstimmung
mit dem Bauherrn, dem Planer und/oder
den Gewerkelieferanten.
- Aktualisierung der Anlagenschemata mit
Darstellung der wesentlichen MSR
Komponenten.
- Erstellen der Funktionsbeschreibung
nach Vorgabe des Bauherren/Planungsbüro.
Gemeinsame Festlegung aller notwendigen
Verriegelungen, Ablaufsteuerungen,
Anlaufbedingungen, Regelungsparameter,
Zeitprogramme (Belegungspläne).
- Automationsstations-Belegungspläne
einschließlich Adressierung der
Informationslisten erstellen auf Grundlage eines mit
dem Teilprojekten und der Planung abzustimmenden
Adrressierungsschlüssels.
- Bearbeitung und Koordination der von den
einzelnen Gewerken zur Verfügung
gestellten Informationslisten nach
DIN/EN neuesten Stand.
- Erstellen der Geräte- und Stücklisten für
den MSR-Teil.
- Übersichtsplan der Standorte von
Bedienungseinrichtungen, Feldgeraten 8 Sensoren und
Aktoren ) und Informationsschwerpunkten.
- Festlegung der verbindlichen Ausführung
der Stellgeräte (z.B. NW der Ventile,
Größe von Klappenstellantrieben).
- Festlegung der Montageorte der
Peripheriegeräte in Abstimmung mit den
einzelnen Gewerken und Dokumentation mittels
Planunterlagen.
- Teilnahme an den regelmäßigen, wöchentlichenn
Baustellenbesprechungen.
Projektierung, Programmierung und Parametrierung
je Datenpunkt gemäß VDI 3814 Liste von DDC-Funktionen
für alle Informationspunkte einschließlich aller
notwendigen Dienstleistungen für eine funktionsfähige
Anlage wie
- Technische Klärung
- Projektierung,
- Test der Funktionen
- Dokumentation
- Anpassen der systemdatenbank
- einschl. aller Klar., Kurz-, Individual- und
Langtexte
- Parametrierung der IP
- Abstimmen mit den Gewerken zu Senor- und -
Aktor-Positionen und Funktionen
Der Leistungsumfang beinhaltet die
Bearbeitung von physikalischen und
kommunikativen Eingabe-, Ausgabe- und
Verarbeitungsunktionen entsprechend der
Funktionsbescheibung und der VDI 3814-Liste für z. B.:
Ein-/Ausgabefunktionen
- Schalten
- Stellen
- Messen
- Zählen
- Verarbeitungsfunktionen
- Überwachen
- Steuern
- Regeln
- Rechnen und Optimieren
- Kommunikation auf der Feld- und Automationsebene
inklusive
Je physikalischen Datenpunkt
Menge: 285,000 St

**01.7 Koordinierung kommunikativen DP**
Koordinierung als Ingenieurmäßige Bearbeitung,
Ausführungsprojektierung und Baumanagement
- Koordination, Terminverfolgung und
Baustellenüberwachung in Abstimmung
mit dem Bauherrn, dem Planer und/oder
den Gewerkelieferanten.
- Aktualisierung der Anlagenschemata mit
Darstellung der wesentlichen MSR
Komponenten.
- Erstellen der Funktionsbeschreibung
nach Vorgabe des Bauherren/Planungsbüro.
Gemeinsame Festlegung aller notwendigen
Verriegelungen, Ablaufsteuerungen,
Anlaufbedingungen, Regelungsparameter,
Zeitprogramme (Belegungspläne).
- Automationsstations-Belegungspläne
einschließlich Adressierung der
Informationslisten erstellen auf Grundlage eines mit
dem Teilprojekten und der Planung abzustimmenden
Adrressierungsschlüssels.
- Bearbeitung und Koordination der von den
einzelnen Gewerken zur Verfügung
gestellten Informationslisten nach
DIN/EN neuesten Stand.
- Erstellen der Geräte- und Stücklisten für
den MSR-Teil.
- Übersichtsplan der Standorte von
Bedienungseinrichtungen, Feldgeraten 8 Sensoren und
Aktoren ) und Informationsschwerpunkten.
- Festlegung der verbindlichen Ausführung
der Stellgeräte (z.B. NW der Ventile,
Größe von Klappenstellantrieben).
- Festlegung der Montageorte der
Peripheriegeräte in Abstimmung mit den
einzelnen Gewerken und Dokumentation mittels
Planunterlagen.
- Teilnahme an den regelmäßigen, wöchentlichenn
Baustellenbesprechungen.
Projektierung, Programmierung und Parametrierung
je Datenpunkt gemäß VDI 3814 Liste von DDC-Funktionen
für alle Informationspunkte einschließlich aller
notwendigen Dienstleistungen für eine funktionsfähige
Anlage wie
- Technische Klärung
- Projektierung,
- Test der Funktionen
- Dokumentation
- Anpassen der systemdatenbank
- einschl. aller Klar., Kurz-, Individual- und
Langtexte
- Parametrierung der IP
- Abstimmen mit den Gewerken zu Senor- und -
Aktor-Positionen und Funktionen
Der Leistungsumfang beinhaltet die
Bearbeitung von physikalischen und
kommunikativen Eingabe-, Ausgabe- und
Verarbeitungsunktionen entsprechend der
Funktionsbescheibung und der VDI 3814-Liste für z. B.:
Ein-/Ausgabefunktionen
- Schalten
- Stellen
- Messen
- Zählen
- Verarbeitungsfunktionen
- Überwachen
- Steuern
- Regeln
- Rechnen und Optimieren
- Kommunikation auf der Feld- und Automationsebene
inklusive
Je Kommunikativen Datenpunkt
Menge: 204,000 St

**01.8 Inbetriebnahme und Funktionstest physikalische DP**
Inbetriebnahme und Funktionstest
gemäß VDI 3814-Liste für die MSR-Anlage
Inbetriebnahme
- Überprüfen der Feldgeräte des regeltechnischen Teiles
wie Fühler, Ventile, vom Feldgerät bis zur DDC
auf fachgerechte Montage, Anschluß sowie
Funktion, soweit im Leistungs- und
Lieferumfang enthalten.
- Anwenderprogramme prüfen
- Einstellung der Parameter entsprechend
der Funktionsbeschreibung und des
Regel- und Steuerungsverhaltens
- Einstellung der Feldgeräte
- Funktionstest der angeschlossenen
Feldgeräte und Informationspunkte
in der Automationsstation
- Erstellen eines Messprotokolls und Trendprotokoll
der auf DDC mit Soll- und Istwerte
- Prüfen der Ein- und Ausgänge der
Automationsstation auf Zugehörigkeit
sowie Funktionalität.
Alle physikalischen Funktionen sind
einzeln zu überprüfen, die vorgegebenen
Parameter einzustellen und die
geforderten Grund- und Verarbeitungsfunktionen sicherzustellen.
- Die Inbetriebnahme und die Einregulierung
der Anlagen und Anlagenteile sind,
gemeinsam mit den beteiligten Gewerken durchzuführen.
- Die Inbetriebnahme und die Einregulierung
der Anlagen und Anlagenteile sind sowohl sowohl in
der Heiz.- bzw. Kühlperiode zu überprüfen und zu
Protokollieren
- 1 zu 1 Test von der Feldebene, DDC bis zur GLT
für alle externen Meldungen Schaltanlagen und
Feldgeräten, der test ist durchzuführen und von allen
beteiligten Firmen
gegenzuzeichnen.
Hierzu ist es zwingend erforderlich, das alle
Funktionen, ausgehend vom örtlich eingebautem Feldgerät
(physikalische Datenpunkte) und/oder übergabe via
Schnittstellen von virtuellen Datengrößen, durchgängig
bis zur DDC und der visuellen Darstellung von Anlagen
(Prozessbilder) durchgeführt wird.
Die Meldungen, bzw. im Prozessbild dargestellten Werte,
Zustände, Grundeinstellungen und deren Änderungen sind
durch Ausdruck zeitnah zu Protokollieren und
Dokumentieren.
Die im Gesamtsystem der MSR/DDC- Anlagen
implementierten Steuer und Regelfunktionen sind durch
eine Langzeitprotokollierung (mind. 7-Tage) in der DDC
aufzuzeichnen.
- Funktionsprüfung, Einregulierung und
Feinabstimmung der Regelkreise.
Der AG behält sich die Option vor, die
Langzeitprotokollierung je einmal für die Heiz bzw
Kühlperiode durchzuführen.
Sollte hierfür unterschiedliche Angaben vom AN MSR/DDC
erforderlich sein, so sind diese getrennt nach Heiz-
bzw. Kühlperiode aufzuführen.
- Überprüfung der Anschlüsse auf
gerätespezifische Anforderungen
- Überprüfung der pneumatischen An-
schlüsse auf gerätespezifische
Anforderungen (soweit im Lieferumfang
enthalten)
- Überprüfung der einzelnen MSR-Geräte
auf bestimmungsgemäße Funktionen wie
z.B.Stellrichtung bei Klappen und
Ventilen, Schaltrichtung von Reglern
und Sicherheitsbegrenzern
- Überprüfung der Funktion aller zu den
betriebstechnischen Anlagen
gehörenden MSR-Einrichtungen untereinander sowie Einstellung von Grundparametern
- Überprüfen der Kabelverbindungen
zwischen den Übergabeklemmleisten der
Gewerkeschränke und den DDC-Unter-
stationen
- Abnahme und Übergabe des zu liefernden
Systemes durch stichprobenartigen
Funktionsnachweis sowie durch
entsprechende Systemprotokolle
- Die Steuer und Regelungs Programme sind 4 Wochen vor
Inbetriebnahme vorzustellen. Die Vorstellung
beinhaltet:
Erläuterung die einzelnen Programme abschnitte.
Erläuterung die einzelnen Regelparameter.
Je physikalischen Datenpunkt
Menge: 285,000 St

**01.9 Inbetriebnahme und Funktionstest kommunikativen DP**
Inbetriebnahme und Funktionstest
gemäß VDI 3814-Liste für die MSR-Anlage
Inbetriebnahme
- Überprüfen der Feldgeräte des regeltechnischen Teiles
wie Fühler, Ventile, vom Feldgerät bis zur DDC
auf fachgerechte Montage, Anschluß sowie
Funktion, soweit im Leistungs- und
Lieferumfang enthalten.
- Anwenderprogramme prüfen
- Einstellung der Parameter entsprechend
der Funktionsbeschreibung und des
Regel- und Steuerungsverhaltens
- Einstellung der Feldgeräte
- Funktionstest der angeschlossenen
Feldgeräte und Informationspunkte
in der Automationsstation
- Erstellen eines Messprotokolls und Trendprotokoll
der auf DDC mit Soll- und Istwerte
- Prüfen der Ein- und Ausgänge der
Automationsstation auf Zugehörigkeit
sowie Funktionalität.
Alle physikalischen Funktionen sind
einzeln zu überprüfen, die vorgegebenen
Parameter einzustellen und die
geforderten Grund- und Verarbeitungsfunktionen sicherzustellen.
- Die Inbetriebnahme und die Einregulierung
der Anlagen und Anlagenteile sind,
gemeinsam mit den beteiligten Gewerken durchzuführen.
- Die Inbetriebnahme und die Einregulierung
der Anlagen und Anlagenteile sind sowohl sowohl in
der Heiz.- bzw. Kühlperiode zu überprüfen und zu
Protokollieren
- 1 zu 1 Test von der Feldebene, DDC bis zur GLT
für alle externen Meldungen Schaltanlagen und
Feldgeräten, der test ist durchzuführen und von allen
beteiligten Firmen
gegenzuzeichnen.
Hierzu ist es zwingend erforderlich, das alle
Funktionen, ausgehend vom örtlich eingebautem Feldgerät
(physikalische Datenpunkte) und/oder übergabe via
Schnittstellen von virtuellen Datengrößen, durchgängig
bis zur DDC und der visuellen Darstellung von Anlagen
(Prozessbilder) durchgeführt wird.
Die Meldungen, bzw. im Prozessbild dargestellten Werte,
Zustände, Grundeinstellungen und deren Änderungen sind
durch Ausdruck zeitnah zu Protokollieren und
Dokumentieren.
Die im Gesamtsystem der MSR/DDC- Anlagen
implementierten Steuer und Regelfunktionen sind durch
eine Langzeitprotokollierung (mind. 7-Tage) in der DDC
aufzuzeichnen.
- Funktionsprüfung, Einregulierung und
Feinabstimmung der Regelkreise.
Der AG behält sich die Option vor, die
Langzeitprotokollierung je einmal für die Heiz bzw
Kühlperiode durchzuführen.
Sollte hierfür unterschiedliche Angaben vom AN MSR/DDC
erforderlich sein, so sind diese getrennt nach Heiz-
bzw. Kühlperiode aufzuführen.
- Überprüfung der Anschlüsse auf
gerätespezifische Anforderungen
- Überprüfung der pneumatischen An-
schlüsse auf gerätespezifische
Anforderungen (soweit im Lieferumfang
enthalten)
- Überprüfung der einzelnen MSR-Geräte
auf bestimmungsgemäße Funktionen wie
z.B.Stellrichtung bei Klappen und
Ventilen, Schaltrichtung von Reglern
und Sicherheitsbegrenzern
- Überprüfung der Funktion aller zu den
betriebstechnischen Anlagen
gehörenden MSR-Einrichtungen untereinander sowie Einstellung von Grundparametern
- Überprüfen der Kabelverbindungen
zwischen den Übergabeklemmleisten der
Gewerkeschränke und den DDC-Unter-
stationen
- Abnahme und Übergabe des zu liefernden
Systemes durch stichprobenartigen
Funktionsnachweis sowie durch
entsprechende Systemprotokolle
- Die Steuer und Regelungs Programme sind 4 Wochen vor
Inbetriebnahme vorzustellen. Die Vorstellung
beinhaltet:
Erläuterung die einzelnen Programme abschnitte.
Erläuterung die einzelnen Regelparameter.
Je Kommunikativen Datenpunkt
Menge: 204,000 St

**01.10 Software**
*** Pauschalposition
Software für das Bedienen und Beobachten aller
Bedieneinrichtung einschl. der erforderlichen Programme
für die Systemverwaltung sowie das Verarbeiten von
Prozessinformationen. Die Programme beinhalten die
Rechte zur bestimmungsgemäßen vollumfänglichen Nutzung
gemäß Lizenzschein.
Menge: 1,000 psch

**01.11 Anbindung an die Bestandts GLT.**
*** Pauschalposition
Anbindung an die Bestandts GLT.
In dieser Position sind alle Kosten einzurechnen
um eine Aufschaltung auf die Ü-GLT bei der Stadt Mühlheim an der Ruhr zu ermöglichen. Einschl. aller Hard- und Software.

Die Managementfunktionen dienen der Betriebsführung:
Bedienen der technischen Anlagen, Darstellen und
Protokollieren von Alarm-, Störungs-, Wartungs- und
Betriebsinformationen, grafisches Darstellen mit
dynamischen Einblendungen, Speichern und Bereitstellen
von Werten und Zuständen für Statistik und Analyse,
Optimieren von Betriebsabläufen und Energiemanagement,
sowie zum Austauschen von Daten mit Systemen für
besondere Aufgaben.

Die Kommunikation zwischen Management- und
Bedieneinrichtung
sowie Automatisationsstation erfolgt über einen
DSL-Anschluss mittels
BACnet/SC oder durch Nutzung der vorhandenen
Glasfasernetz-Infrastruktur der Bundesstadt Mühlheim an der Ruhr

Hierzu sind sämtliche erforderlichen Lizenzen und
Programmbausteine sowie erforderlichen
Gerätespezifikationen zu berücksichtigen um eine
Aufschaltung und Darstellung auf der Bestandts GLT
zuermöglichen.
Menge: 1,000 psch

**01.12 EDE-File**
*** Pauschalposition
Alle Physikalischen und Kommunikative Datenpunkte
werden als EDE File (Engineering Data Exchange) zum
Kommunikationsaustausch zu Verfügung gestellt.

Erstellung EDE-Liste zum Austausch von BACnet-Objekten
pro BACnet-Objekt, entsprechend EN ISO 16484-6 aus
Abschnitt 1 und 2, Spalte 1 bis 5.

Feste Vorgaben für jedes aufzuschaltende BACnet-Gerät:
- BACnet Protocol Version:in aktuellster Version
- Verwendeter Zeichensatz für BACnet-Geräte: ISO8859-1
- Data Link Layer: BACnet/IP (Annex J) muss
unterstützt werden
- Segmentation: Segmentation muss unterstützt werden
und die kleinste unterstützte APDU-Größe muss größer
als 208 Bytes sein.

Erstellen der aktuellen EDE-Liste für alle
aufzuschaltenden BACnet-Geräte im Format Excel oder
csv. Das Format dieser Liste ist von der BACnet
Interest Group Europe festgelegt . Die EDE-Liste
besteht aus 4 Teilen, von denen die Haupttabelle mit
den Datenpunkten und die Tabelle
SxEdeUnitTexts_ISONorm.csv zwingend zu übergeben sind.
Menge: 1,000 psch

### Titel 02 Feldgeräte

*Hinweis: Feldgeräte sind komplett einschließlich erforderlichem Befestigungsmaterial und Zubehör (z. Bsp. Tau*
Feldgeräte sind komplett einschließlich erforderlichem
Befestigungsmaterial und Zubehör (z. Bsp. Tau
Feldgeräte sind komplett einschließlich erforderlichem
Befestigungsmaterial und Zubehör (z. Bsp. Tauchhülsen,
Klappen Gestänge für Einzelanlenkung etc.) anzubieten.

Des weiteren sind alle Regel-und Stellventile in den
Einzelgewerken enthalten. Beim AN MSR sind diese
Datenpunktmäßig erfasst und in den nachfolgenden
Positionen elektrotechnisch berücksichtigt. Werden von
einem Bieter abweichend von der ausgewiesenen
Konfiguration System bedingte Umsetzer und Koppelrelais
benötigt, sind diese in die Einheitspreise der
Feldgeräte einzukalkulieren. Daraus resultierende
Änderungen im Datenpunktaufbau sind zu berücksichtigen
und als Anlage zum LV auszuweisen.
Stetig ansteuerbare Ventil-Antriebe sind mit einer
Auflösung von mindestens 200 Schritten und einem
Stellverhältnis > 500
Bohrungen in RLT-Geräten für den Anbau der
MSR-Komponenten inkl. Verschraubungen um die Anlagen
druckdicht/ Wasserdicht und UV beständig zu
verschließen. Die Abdichtung muss beidseitig erfolgen.
Spannungslos müssen die Stellglieder geschlossen sein.
Mech. Eigensch. der dichtschließenden
Regelabsperrklappen für PN 16. Sie werden mit
Nennweiten von DN 25 bis DN 200, für Nenndruck PN 16,im
Temperaturbereich von 0--+120 GrdC eingesetzt. Sie
sind geeignet für Kalt- oder
Heißwasser mit Frost- und Korrosionsschutzmittel in
einer Konzentration von bis zu 30 %.
Leckrate: dichtschließend nach DIN 3230 Blatt 3, L1.Die
maximale Strömungsgeschwindigkeit beträgt 2m/s. Das
Gehäuse besteht aus Grauguß (GG-25), die Klappenscheibe
aus Chromnickelstahl und der
Sitzring aus Metall (EPDM). Geeignet zum Einbau
zwischen DIN-Flanschen. Kennlinie: -im Stellbereich von
0--70 Winkelgrad  ähnlich gleichprozentig Elektrische
Eigenschaften der Antriebe:
Die Antriebe sind elektrische Drehantriebe mit, je nach
Anforderungen, unterschiedlichen Drehmomenten. Sie sind
mit wartungsfreien Kugellagern im Getriebe,
Handverstelleinrichtung, gleichzeitig als örtliche
Stellungsanzeige und zwei wegabhängigen Endschaltern
ausgerüstet. Potentiometer für die Stellungsrückmeldung
und wegabhängige Signalschalter können nachgerüstet
werden. Drehmoment in Nm und Schutzarten nach EN 60529:
35Nm / IP54, 80Nm / IP54
Ansteuerung:
-Dreipunkt über Schaltkontakte
-Analog mit Signalen  0 bis 10 VDC, und 0/4 bis 20 mA.
Netzanschluss:
-bei Dreipunktansteuerung  230 VAC 50 Hz
-bei Analogansteuerung  24 VAC 50 Hz
Eigenschaften der aktiven Messfühler:
Als aktive Messfühler werden Geber mit den Bereichen 0
bis 10 V, 0 bis 20 mA oder 4 bis 20 mA als
Messwertgeber eingesetzt. Der elektrische Anschluss für
die Betriebsspannung sowie für die Signalspannung bzw.
den Signalstrom ist den jeweils gültigen Richtlinien,
z.B. VDE 0100, sowie entsprechend den Vorschriften des
Herstellers ausgeführt. Die Montage der luftseitigen
Feldgeräte ist in die Einheitspreise einzurechnen. Die
Einheitspreise beruhen auf einer Montagehöhe bis zu
2,5m. Eventuell bauseits erforderliche
Montageeinrichtungen sind mit dem Auftraggeber vor
Ausführung gesondert abzustimmen.
Eigenschaften der passiven Messfühler:
Als passive Messfühler werden PT 1000 oder NI 1000
Messwertgeber eingesetzt.
Messelemente erfüllen die Messtoleranz nach DIN IEC
751. Der elektrische Anschluss erfolgt in 4
Leitertechnik mit geschirmten Leitungen und nach den
jeweils gültigen Richtlinien, z.B. VDE 0100, sowie den
Vorschriften des Herstellers. Mechan. Eigenschaften
Durchgangs- und Dreiweg-Regelventile PN16:Die
Durchgangs- und Dreiweg-Regelventile werden als Misch-
oder Umschaltventile mit Nennweiten von DN 15 bis DN
100, für Nenndruck PN 16, im Temperaturbereich
von 0-+130 GrdC eingesetzt. Sie sind geeignet für
Kalt- oder Heißwasser mit Frost- und
Korrosionsschutzmittel in einer Konzentration von bis
zu 30 %. Die Ventile sind in den Schließstellungen
aller Strömungswege dicht schließend. Die maximale
Strömungsgeschwindigkeit beträgt 2m/s. Das Gehäuse
besteht aus Grauguß (GG-25), die Ventilspindel aus
Nirostahl und der Ventilkegel aus Messing.
Flanschausführung: nach DIN 2533, ohne Gegenflansche
und Schrauben. Kennlinien:
-Durchgangs-Regelventile  in Richtung A -> AB
gleichprozentig
-Dreiweg-Regelventile
in Richtung A -> AB gleichprozentig
in Richtung B -> AB linear
Elektrische Eigenschaften der Antriebe:
Die Antriebe sind elektrische Schubantriebe mit, je
nach Anforderungen, unterschiedlichen Stellkräften. Sie
sind mit wartungsfreien Kugellagern im Getriebe,
Handverstelleinrichtung, örtlicher Stellungsanzeige (an
der Laterne) und  zwei kraftabhängigen Endschaltern
ausgerüstet. Potentiometer für die Stellungsrückmeldung
und wegabhängige Signalschalter können nachgerüstet
werden. Stellkräfte in kN und Schutzarten nach EN
60529: 0,5kN / IP43, 0,8kN / IP54, 2,0kN / IP54
Ansteuerung:
-Dreipunkt über Schaltkontakte
-Analog mit Signalen  0 bis 10 VDC und 0/4 bis 20 mA.
Netzanschluss:
-bei Dreipunktansteuerung 230 VAC 50 Hz
-bei Analogansteuerung  24 VAC 50 Hz
Grundsätzlich folgende Festlegung:
- Feldgeräte zum Einbau in Rohrleitungen oder RLT
Anlagen die im Auftrag des AN MSR sind, werden vom AN
MSR an den AN Heizung / Kälte/ Lüftung übergeben.
Der Einbau erfolgt nach Vorgabe des AN MSR. Der AN MSR
führt den elektrischen Anschluss aus.
- alle anderen Geräte liefern und montieren incl. Dem
erforderlichem Montage und Befestigungsmaterial.

**02.1 Aussentemperaturfühler**
Aussentemperaturfühler
Messelement Ni 1000/ PT 1000
Meßbereich : -50..80░C
Widerstandsverlauf : DIN 43760
Schutzart : IP 65
Mit Sonnenschutz und in Ballwurfsicherer Ausführung
einschließlich allem Klein- und Befestigungsmaterial,
liefern und montieren.
Menge: 1,000 St

**02.2 Stabtemperaturfühler mit Tauchhülse (Puffer)**
Stabtemperaturfühler mit Tauchhülse
für den Wasserseitigen Einbau.
Messelement Ni 1000/ PT 1000
Meßbereich : -30..130░C
Tauchrohrlänge : 300 mm
Material : Niro
Widerstandsverlauf : DIN 43760
Material Tauchhülse: Messing vernickelt
Schutzart : IP 54
Mit Kabelverschraubung und Klemmteil für Einbau in Schutzrohr.
Inklusive Liefern und Montage des Fühlers, Liefern und
Übergabe der Tauchhülse an dem AN Heizung/ Lüftung.
Inklusive Liefern und Montage.
Menge: 3,000 St

**02.3 Stabtemperaturfühler mit Tauchhülse (Rohrleitung)**
Stabtemperaturfühler mit Tauchhülse
für den Wasserseitigen Einbau.
Messelement Ni 1000/ PT 1000
Meßbereich : -30..130░C
Tauchrohrlänge : 120 mm
Material : Niro
Widerstandsverlauf : DIN 43760
Material Tauchhülse: Messing vernickelt
Schutzart : IP 54
Mit Kabelverschraubung und Klemmteil für Einbau in Schutzrohr.
Inklusive Liefern und Montage des Fühlers, Liefern und
Übergabe der Tauchhülse an dem AN Heizung/ Lüftung.
Menge: 8,000 St

**02.4 Stabtemperaturfühler mit Tauchhülse (TW-Rohrleitung)**
Stabtemperaturfühler mit Edelstahl Tauchhülse
für den Wasserseitigen Einbau.
Messelement Ni 1000/ PT 1000
Meßbereich : -30..130░C
Tauchrohrlänge : 120 mm
Material : Niro
Widerstandsverlauf : DIN 43760
Material Tauchhülse: Edelstahl Trinkwasser geeignet
Schutzart : IP 54
Mit Kabelverschraubung und Klemmteil für Einbau in Schutzrohr.
Inklusive Liefern und Montage des Fühlers, Liefern und
Übergabe der Tauchhülse an dem AN Heizung/ Lüftung.
Inklusive Liefern und Montage.
Menge: 2,000 St

**02.5 Temperatur-Feuchte-Meßumformer**
Temperatur-Feuchte-Meßumformer
für In der Lüftungskammen.
Messbereich Feuchte  : 10..95% r.F.
Messbereich Temperatur: -20..70░C
Ausgangssignal Feuchte: 0..10 VDC
Messelement  Ni 1000/ PT 1000
Zul. Luftgeschw.  : 10 m/s
Zul. Umgebungsfeuchte : 5..95% r.F.
Zul. Temp. am Fühler  : -20..70░C
Spannungsversorgung  : 24 VAC
Schutzart (App.-Kopf) : IP 54(mit Pg11)
Mit Befestigungsflansch
Inklusive Liefern und Montage.
Menge: 1,000 St

*Hinweis: Repartur Notschalter*
sind komplett einschließlich erforderlichem
Befestigungsmaterial und Zubehör anzubieten.

Eventuell erforderliche Montageeinrichtungen,
Montagevorrichtungen ( Ständerwerk, Ständer
Konstruktionen usw.) sind enthalten.

Angebotenes Fabrikat:
'.........'
'.........'
'.........'

liefern und montieren

**02.6 Reparatur Notschalter**
Reparatur Notschalter 230V
Aufdruck-Motiv: OFF/ON
Betätigungsart: Not-Aus Drehschalter
Farbe Gehäuse/Knopf: Gelb,Rot À Funktionen
(Schalter/Taster): rastend
Leistung: bis 2 kW
Montageart: Aufbau, Anbau
Polzahl: 2, L1/N À
Mit einem Hilfskontakt für die Rückmeldung an die DDC
Schutzart: IP54
Hier können in der AUS-Stellung mehrere
Vorhängeschlösser eingehängt werden
Inklusive
Liefern, Montage und Verkabelung zwischen den Reparatur
Notschalter und der Pumpe. Kabelverschraubung und
Klemmteil und Ein.- / Anbauvorrichtung
für Einbau/ Anbau an den Pumpen an den Heizungs und
Kälteverteilern. Installation des Rep. Schalters vor
Kabelzug.

Gerät incl. allem erforderlichem
Montagematerial.Inklusive Liefern und Montage.
Menge: 1,000 St

**02.7 Reparatur Notschalter**
Reparatur Notschalter 400V
Aufdruck-Motiv: OFF/ON
Betätigungsart: Not-Aus Drehschalter
Farbe Gehäuse/Knopf: Gelb,Rot À Funktionen
(Schalter/Taster): rastend
Leistung: bis 4 kW
Montageart: Aufbau/ Anbau
Polzahl: 4, L1/L2/L3/N À
Mit einem Hilfskontakt für die Rückmeldung an die DDC
Schutzart: IP54
Hier können in der AUS-Stellung mehrere
Vorhängeschlösser eingehängt werden.
UV-Beständig für den Außenbereich zugelassen.
Inklusive
Liefern, Montage und Verkabelung zwischen den Reparatur
Notschalter und der Pumpe. Kabelverschraubung und
Klemmteil und Ein.- / Anbauvorrichtung
für Einbau/ Anbau an den Pumpen an den Heizungs und
Kälteverteilern. Installation des Rep. Schalters vor
Kabelzug.

Gerät incl. allem erforderlichem
Montagematerial.Inklusive Liefern und Montage.
Menge: 3,000 St

**02.8 Reparatur Notschalter**
Reparatur Notschalter 400V
Aufdruck-Motiv: OFF/ON
Betätigungsart: Not-Aus Drehschalter
Farbe Gehäuse/Knopf: Gelb,Rot À Funktionen
(Schalter/Taster): rastend
Leistung: bis 20 kW
Montageart: Aufbau/ Anbau
Polzahl: 4, L1/L2/L3/N À
Mit einem Hilfskontakt für die Rückmeldung an die DDC
Schutzart: IP54
Hier können in der AUS-Stellung mehrere
Vorhängeschlösser eingehängt werden.
UV-Beständig für den Außenbereich zugelassen.
Inklusive
Liefern, Montage und Verkabelung zwischen den Reparatur
Notschalter und der Pumpe. Kabelverschraubung und
Klemmteil und Ein.- / Anbauvorrichtung
für Einbau/ Anbau an den Pumpen an den Heizungs und
Kälteverteilern. Installation des Rep. Schalters vor
Kabelzug.

Gerät incl. allem erforderlichem
Montagematerial.Inklusive Liefern und Montage.
Menge: 1,000 St

**02.9 Reparatur Notschalter**
Reparatur Notschalter 230V
Aufdruck-Motiv: OFF/ON
Betätigungsart: Not-Aus Drehschalter
Farbe Gehäuse/Knopf: Gelb,Rot À Funktionen
(Schalter/Taster): rastend
Leistung: bis 2 kW
Montageart: Aufbau, Anbau
Polzahl: 4. L1/N À
Mit einem Hilfskontakt für die Rückmeldung an die DDC
Schutzart: IP54
Hier können in der AUS-Stellung mehrere
Vorhängeschlösser eingehängt werden
Inklusive
Liefern, Montage und Verkabelung zwischen den Reparatur
Notschalter und der Pumpe. Kabelverschraubung und
Klemmteil und Ein.- / Anbauvorrichtung
für Einbau/ Anbau an den Pumpen an den Heizungs und
Kälteverteilern. Installation des Rep. Schalters vor
Kabelzug.

Gerät incl. allem erforderlichem
Montagematerial.Inklusive Liefern und Montage.
Menge: 1,000 St

**02.10 Taster Ein/Aus Küchenlüftung bzw. Betriebszeitverlängerung**
Taster Ein/Aus Küchenlüftung bzw.
Betriebszeitverlängerung
und Statusanzeige.
Bestehent aus:
Schalter: Auto/ Verlängerung
Anzeige:
Betrieb = Grüne LED
Störung = Rote LED
passend zum Schalterprogramm
Farbe : reinweiss
Schutzart : IP 54
Gerät incl. dem erforderlichem Montagematerial und
Wandhalter.
Inklusive Liefern und Montage.
Menge: 1,000 St

**02.11 Sicherheitstemperaturbegrenzer**
Sicherheitstemperaturbegrenzer Material des
Schaltgehäuses Aluminium-Druckguss mit Kunststoffdeckel
Umgebungstemp. 0 -- 80 oC
Schalt-Funktion Öffner 250Vac, 10A Mechanische
Ver-/Entriegelung Mit Wiedereinschaltsperre.
Wiedereinschaltknopf ist nach Entfernen der Hutmutter
zu betätigen. Eintauch-Tiefe 150 mm Registrierungen
TÜV-Prüfbescheinigung STB 89501 Thermostatart
Tauchthermostat Thermostatfunktionen
Einstellen innen/ Rücksetzen außen
Temp.-Bereich +5 -- 130 oC
Einbauort Tauchhülse Werkstoff Tauchhülse Messing,
vernickelt Einschraubgewinde R¢
Max. zulässige Temp. am Fühler 150 °C
Min zulässige Temp. am Fühler 0  °C
Schutzart  : IP 54
Mit Befestigungsflansch. Inklusive Liefern und Montage.
Menge: 1,000 St

**02.12 Sicherheitstemperaturwächter**
Sicherheitstemperaturwächter Material des
Schaltgehäuses Aluminium-Druckguss mit Kunststoffdeckel
Umgebungstemp. 0 -- 80 oC
Schalt-Funktion Öffner 250Vac, 10A Mechanische
Eintauch-Tiefe 150 mm
Registrierungen TÜV-Prüfbescheinigung STB 89501
Thermostatart Tauchthermostat Thermostatfunktionen
Einstellen innen
Temp.-Bereich +5 -- 130 oC
Einbauort Tauchhülse Werkstoff Tauchhülse Messing,
vernickelt Einschraubgewinde R¢
Max. zulässige Temp. am Fühler 150 oC
Min zulässige Temp. am Fühler 0 ░C
Schutzart  : IP 54
Mit Befestigungsflansch. Inklusive Liefern und Montage.
Menge: 1,000 St

**02.13 Druckmessumformer Anlagendruck**
Druckmessumformer zur Erfassung des Relativdrucks in
flüssigen Medien der Klima-, Heizungs- und
Wassertechnik. Geeignet für Anlagen, Frostschutzanlagen
und Kältemittel. Zur direkten Aufschaltung auf eine DDC
oder ein Überwachungssystem verfügt der Sensor über
einen analogen Ausgang. Das kompakte und robuste
Edelstahlgehäuse ist besonders schock- und
vibrationsfest. Die vollverschweißte Messzelle
verhindert interne Übertragungsmedien, um einen hohen
Schutz vor Feuchtigkeit zu gewährleisten.
Anwendung/Typ: Druck-Messumformer
Messgrößen: Druck
Ausgang Spannung: 0..10 V, min. Last 5 kO
Messbereich Druck: -6..0 bar, Genauigkeit Druck: <±1%
vom Messbereich (typ. bei -5..+75 °C)
Spannungsversorgung: 15..24 V = (±10%) SELV, 24 V ~
(±10%) SELV
Schnittstelle: 0..10 V
Anschluss: Klemmverschraubung für Kabel mit max. Ø=8
mm, Stecker MVS gemäß DIN EN175301-803
, Schutzart: IP65 gemäß DIN EN 60529
Temperatureinsatzbereich Gehäuse: -40..+105 °C
Temperatureinsatzbereich: -40..+125 °C, ,
Einsatzbereich Druck: max. 2-facher Nenndruck, flüssige
Medien, Luft und nicht entflammbare / nicht aggressive
Gase
Mit Kabelverschraubung und Klemmteil für Einbau in
Schutzrohr.
Inklusive Liefern und Montage des Fühlers, Liefern und
Übergabe an dem AN Heizung/ Lüftung.
Menge: 1,000 St

**02.14 Thermischer Stellantrieb FBH/HK**
Thermischer Stellantrieb als Zweipunktantrieb und PWM.
Passend auf alle  Thermostat Ventilunterteile und
Dreiwegeventile.
CE-zertifiziert. Weißes Gehäuse, RAL 9016, aus
hitzebeständigem schlagfestem Kunststoff.
Schutzisoliert entsprechend Schutzklasse II. Schutzart
IP 54.
Rundum sichtbare Stellungsanzeige.
Hub 4,7 mm. Stellkraft 125 N.
Betriebsspannung:  230 V AC/DC
(+ 15% / -15 %)
Frequenz  50 bis 60 Hz
Leistungsaufnahme:  2,5 W(VA)
Dauerbetrieb
Einschaltphase:  58 W(VA)
Schließ-/Öffnungszeiten:  ca. 4 min
Anschlußkabel
Länge fest 0,8 m,
2 x 0,75 mm2
Umgebungstemperatur:  -5 bis 50 Gr.C
Mediumtemperatur:  max. 120 Gr.C
Lagertemperatur:  -25 bis +70 Gr.C

Mit Kabelverschraubung und Klemmteil für Einbau in
Schutzrohr.
Inklusive Liefern und Montage.
Menge: 18,000 St

**02.15 Kanalrauchmelder**
Kanalrauchmelder 230V AC inklusive Entnahmerohr 0,16 m.
Bauteilgeprüft in Verbindung mit Brand- und
Rauchschutzklappen
DIBt-Zulassung Nr. Z-78.6-249 für jährliche Wartung
Für den Einsatz in Lüftungskanälen
zur frühzeitigen Erkennung von Schwelbränden und
Bränden mit Rauchentwicklung.
Der Sensor arbeitet nach dem Streulichtprinzip.
Mit Alarmschwellennachführung, dadurch längere
Standzeit.
Kontinuierliche Anzeige der Verschmutzung durch
2-stellige LED-Anzeige im Klartext.
Bei Verschmutzung > 70% fällt das Relais ab.
Anzeige von Rauchalarm, fehlender Luftströmung,
Systemstörung und Betriebsbereitschaft durch LED's
Entriegelung und Funktionsprüfung durch Taster.
Rauchalarmrelais mit pot.-freiem
Umschalt-/Öffnerkontakt.
Eine Überprüfung mit Testspray ist ohne Öffnung
des Deckels möglich.
Lieferung mit Luftkanalentnahmerohr 160 mm lang.
Anschlussverschraubung: 3 x M 16
Abmessungen ohne Rohr: 172 x 271 x 85 mm (BxHxT)
Umgebungstemperatur: -20--+50°C
Strömungsgeschwindigkeit 1-20m/s
Schutzart: IP 65
zULASSUNJG MIT vORFILTERUNG

Gerät incl. dem erforderlichem Montagematerial wie
Spritzwassergeschütztes Gehäuse, Montagekonsole,
Entnahmerohr 3.0m

Inklusive Liefern und Montage.
Menge: 8,000 St

**02.16 Raumfühler Feuchte**
zur Erfassung der relativen Feuchte der
Raumluft.
Messbereich:
0--95 % r.F.
Ausgangssignal Feuchte: 0--10 V
Schutzart : IP 30
Montage: Unterputz in Standard UP-Dose (Ø=60 mm, Tiefe
min. 45 mm) oder Aufputz
Gerät incl. dem erforderlichem Montagematerial und
Wandhalter.

Angebotenes Fabrikat:
'.........'
'.........'
'.........'

Liefern und Montage, sowie Grundrahmen
Menge: 6,000 St

**02.17 Strahlungstemperaturfühler (Sporthalle)**
Anwendung/Typ: Raumsensor
Messgrößen: Strahlungstemperatur
Sensor: PT1000 DIN Kl. B
Genauigkeit Temperatur: ±0,3 K (typ. bei 0 °C)
Schnittstelle: Passiv
Anschlussleitung: 2-Leiter
Anschluss: werkzeuglos montierbare Federzugklemme, max. 1,5 mm², Kabeleinführung Öffnung Rückseite, Sollbruchstelle unten oder Bohrmarkierung oben
Gehäuse: PC V0, Farbe: reinweiß
Schutzart: IP20 gemäß DIN EN 60529
Temperatureinsatzbereich: -35..+70 °C, Einsatzbereich Feuchte: max. 85% rH nicht kondensierend
Montage: Aufputz auf Standard UP-Dose (Ø=60 mm), flach auf Untergrund, kleben oder schrauben, Gehäuseunterteil kann separat vom Gehäuseoberteil vormontiert und verdrahtet werden
Gerät incl. dem erforderlichem Montagematerial und
Wandhalter, Vandalesicher und Ballwurfschutz

Angebotenes Fabrikat:
'.........'
'.........'
'.........'

Strahlungstemperaturfühler (Sporthalle)
‘
Menge: 6,000 St

**02.18 Raumtemperaturfühler (Sporthalle)**
Unterputz Raumfühler zur Erfassung von Temperatur. Verfügbar in verschiedenen Farbtönen und Schalterprogrammen.
Gehäuse: PC, Zentralscheibe (Rahmen wählbar), Farbe: reinweiß glänzend
Schutzart: IP30 gemäß DIN EN 60529
Schalterprogramm Berker: S.1, B.3 Aluminium, B.7, B.7 Glas, Q.1, Q.3, K.5 Aluminium/EdelstahlSchalterprogramm Busch-Jaeger: alpha nea®, Busch-axcent® mit Zwischenrahmen, Busch-balance® SI, Busch-Duro 2000® SI, future® linear mit Zwischenrahmen, impuls, Reflex SI, solo® mit ZwischenrahmenSchalterprogramm Feller: EDIZIOdue, STANDARDdueSchalterprogramm Gira: E2, E3, Esprit, Event, Flächenschalter mit Zwischenrahmen, Standard 55Schalterprogramm Jung: A 500, A 550, A creation, A plus, AS 500, CD 500 mit Zwischenrahmen, LS 990 mit ZwischenrahmenSchalterprogramm Merten: 1-M, Antik mit Zwischenrahmen, Artec mit Zwischenrahmen, Artec Edelstahl mit Zwischenrahmen, Atelier-M, M-Plan, M-Pure, M-SmartSchalterprogramm Peha: Aura, Aura Glas
Temperatureinsatzbereich: 0..+50 °C, Einsatzbereich Feuchte: max. 85% rH nicht kondensierend
Montage: Unterputz in Standard UP-Dose (Ø=60 mm, Tiefe min. 45 mm)
Passend zum Schalterprogramm oder Aufputz
Raumtemperaturfühler mit Wandhalter,
Messelement Ni 1000/ PT 1000
Meßbereich : -20..60░C
Widerstandsverlauf : DIN 43760
Farbe : reinweiss
Schutzart : IP 30

Gerät incl. dem erforderlichem Montagematerial und
Wandhalter, Vandalesicher und Ballwurfschutz

Angebotenes Fabrikat:
'.........'
'.........'
'.........'

Inklusive Liefern und Montage.
Menge: 6,000 St

**02.19 Luftqualitäts-Messwertgebe (Sporthalle)**
Luftqualitäts-Messwertgeber für Mehrfachgaserfassung,
Messprinzip '.......................................................'
Umgebungstemperatur 5 bis 40 Grad C,
Messgrößen: CO²
Ausgang Spannung: 0..10 V oder 0..5 V,
Messung CO²: NDIR (nicht dispersiv, infrarot)
Spannungsversorgung: 15..35 V = SELV, 19..29 V ~ SELV
Schnittstelle: Aktiv, 0..5 V, 0..10 VMessbereich CO2:
0..2000 ppm, Genauigkeit CO2: ±50 ppm +3% des
Messwerts (typ. bei 21 °C, 50% rH, 1015 hPa),
Selbstkalibrierung Dual Channel
Spannungsversorgung: 15..24 V = (±10%) SELV, 24 V ~
(±10%) SELV
Schnittstelle: Aktiv, 0..10 V
Anschluss: Schraubklemme, max. 1,5 mm², steckbar,
Kabeleinführung Öffnung Rückseite
(Rahmen wählbar), Farbe:
Schutzart: IP44

Gerät incl. dem erforderlichem Montagematerial und
Wandhalter, Vandalesicher und Ballwurfschutz

Angebotenes Fabrikat:
'.........'
'.........'
'.........'

inklusive Liefern und Montage.
Menge: 6,000 St

**02.20 Luftqualitäts-Messwertgebe (Sporthalle Lüftungskanal)**
Luftqualitäts-Messwertgeber für Mehrfachgaserfassung,
Messprinzip '.......................................................'
Umgebungstemperatur 5 bis 40 Grad C,
Messgrößen: CO²
Ausgang Spannung: 0..10 V oder 0..5 V,
Messung CO²: NDIR (nicht dispersiv, infrarot)
Spannungsversorgung: 15..35 V = SELV, 19..29 V ~ SELV
Schnittstelle: Aktiv, 0..5 V, 0..10 VMessbereich CO2:
0..2000 ppm, Genauigkeit CO2: ±50 ppm +3% des
Messwerts (typ. bei 21 °C, 50% rH, 1015 hPa),
Selbstkalibrierung Dual Channel
Spannungsversorgung: 15..24 V = (±10%) SELV, 24 V ~
(±10%) SELV
Schnittstelle: Aktiv, 0..10 V
Anschluss: Schraubklemme, max. 1,5 mm², steckbar,
zum Einbau in den Lüftungskanal
(Rahmen wählbar), Farbe:
Schutzart: IP44

Gerät incl. dem erforderlichem Montagematerial und
Wandhalter, Vandalesicher und Ballwurfschutz

Angebotenes Fabrikat:
'.........'
'.........'
'.........'

Inklusive Liefern und Montage.
Menge: 3,000 St

**02.21 Luftqualitäts-Messwertgebe (Nebenräume)**
Luftqualitäts-Messwertgeber für Mehrfachgaserfassung,
Messprinzip '.......................................................'
Unterputz Raumfühler zur Erfassung von Temperatur, CO2- und Mischgas-Gehalt (je nach Variante). Verfügbar in verschiedenen Farbtönen und Schalterprogrammen.

Anwendung/Typ: Raumsensor
Messgrößen: Temperatur, CO2, VOC, CO2/VOC-Mix
Sensor: NDIR (nicht dispersiv, infrarot)
Ausgang Spannung: 4x 0..10 V, min. Last 10 kΩ
Ausgangssignal Temperatur: Skalierung Analogausgang, 0..+50 °C
Genauigkeit Temperatur: ±0,5 K (typ. bei 21 °C)
Messbereich CO2: 0..2000 ppm, Genauigkeit CO2: ±50 ppm +3% des Messwerts (typ. bei 21 °C, 50% rH, 1015 hPa), Selbstkalibrierung Dual Channel
Messung VOC (Mischgas): beheizter Metalloxid-Halbleiter, Selbstkalibrierung
Spannungsversorgung: 15..24 V = (±10%) SELV, 24 V ~ (±10%) SELV
Schnittstelle: Aktiv, 0..10 V
Anschluss: Schraubklemme, max. 1,5 mm², steckbar, Kabeleinführung Öffnung Rückseite
Gehäuse: PC, Zentralscheibe (Rahmen wählbar), Farbe: reinweiß glänzend
Schutzart: IP30 gemäß DIN EN 60529
Schalterprogramm Berker: S.1, B.3 Aluminium, B.7, B.7 Glas, Q.1, Q.3, K.5 Aluminium/EdelstahlSchalterprogramm Busch-Jaeger: alpha nea®, Busch-axcent® mit Zwischenrahmen, Busch-balance® SI, Busch-Duro 2000® SI, future® linear mit Zwischenrahmen, impuls, Reflex SI, solo® mit ZwischenrahmenSchalterprogramm Feller: EDIZIOdue, STANDARDdueSchalterprogramm Gira: E2, E3, Esprit, Event, Flächenschalter mit Zwischenrahmen, Standard 55Schalterprogramm Jung: A 500, A 550, A creation, A plus, AS 500, CD 500 mit Zwischenrahmen, LS 990 mit ZwischenrahmenSchalterprogramm Merten: 1-M, Antik mit Zwischenrahmen, Artec mit Zwischenrahmen, Artec Edelstahl mit Zwischenrahmen, Atelier-M, M-Plan, M-Pure, M-SmartSchalterprogramm Peha: Aura, Aura Glas
Temperatureinsatzbereich: 0..+50 °C, Einsatzbereich Feuchte: max. 85% rH nicht kondensierend
Montage: Unterputz in Standard UP-Dose (Ø=60 mm, Tiefe min. 45 mm)
Passend zum Schalterprogramm
Gerät incl. dem erforderlichem Montagematerial und
Wandhalter

Angebotenes Fabrikat:
'.........'
'.........'
'.........'

Inklusive Liefern und Montage.
Menge: 12,000 St

**02.22 Raumtemperaturfühler mit Wandhalter (Nebenräume)**
Unterputz Raumfühler zur Erfassung von Temperatur. Verfügbar in verschiedenen Farbtönen und Schalterprogrammen.
Gehäuse: PC, Zentralscheibe (Rahmen wählbar), Farbe: reinweiß glänzend
Schutzart: IP30 gemäß DIN EN 60529
Schalterprogramm Berker: S.1, B.3 Aluminium, B.7, B.7 Glas, Q.1, Q.3, K.5 Aluminium/EdelstahlSchalterprogramm Busch-Jaeger: alpha nea®, Busch-axcent® mit Zwischenrahmen, Busch-balance® SI, Busch-Duro 2000® SI, future® linear mit Zwischenrahmen, impuls, Reflex SI, solo® mit ZwischenrahmenSchalterprogramm Feller: EDIZIOdue, STANDARDdueSchalterprogramm Gira: E2, E3, Esprit, Event, Flächenschalter mit Zwischenrahmen, Standard 55Schalterprogramm Jung: A 500, A 550, A creation, A plus, AS 500, CD 500 mit Zwischenrahmen, LS 990 mit ZwischenrahmenSchalterprogramm Merten: 1-M, Antik mit Zwischenrahmen, Artec mit Zwischenrahmen, Artec Edelstahl mit Zwischenrahmen, Atelier-M, M-Plan, M-Pure, M-SmartSchalterprogramm Peha: Aura, Aura Glas
Temperatureinsatzbereich: 0..+50 °C, Einsatzbereich Feuchte: max. 85% rH nicht kondensierend
Montage: Unterputz in Standard UP-Dose (Ø=60 mm, Tiefe min. 45 mm)
Passend zum Schalterprogramm
Raumtemperaturfühler mit Wandhalter,
Messelement Ni 1000/ PT 1000
Meßbereich : -20..60░C
Widerstandsverlauf : DIN 43760
Farbe : reinweiss
Schutzart : IP 30

Gerät incl. dem erforderlichem Montagematerial und
Wandhalter.

Angebotenes Fabrikat:
'.........'
'.........'
'.........'

Inklusive Liefern und Montage.
Menge: 10,000 St

**02.23 Präsentsmelder**
Präsenzmelder speziell für Hochregallager
Ein potentialfreier Schaltkontakt
Ausführung als Master-Gerät
Erweiterung des Erfassungsbereiches mit Slave-Geräten
möglich
Einfache Bedienung mittels erforderlicher Fernbedienung
Manuelles Schalten über Taster möglich
Für die Ausrichtung des Melders sind Markierungen
vorhanden
Bei Verwendung in Hochregallagern ist darauf zu
achten, dass jeweils in den Kopfbereichen der
Regalgänge Melder verbaut werden, welche durch Blinds
oder montagetechnische Anordnung nur Bewegung in dem
gewünschten Regalbereich erfassen. Geeignet für
Sporthallen.
Werkseinstellung 3 min und 1000 Lux
Spannung: 110 - 240 V AC 50 / 60 Hz
Abmessungen: Ø 98 x 63 mm
Typische Leistungsaufnahme: ca. 0.5 W
Erfassungsbereich: horizontal 360° oval
 (Deckenmontage)
Reichweite: 30 m x 19 m
Überwachte Fläche bei tangentialer Bewegung: 440 m² /
14 m Montagehöhe
Montagehöhe min./max./empfohlen: 5 m / 16 m / 14 m
Schutzart/-klasse: IP20  / Klasse II
Stoßfestigkeitsgrad: IK04
Umgebungstemperatur: -25 °C bis +50 °C
Gehäuse: Polycarbonat, UV-beständig
Farbe: weiß matt, ähnlich RAL9010
Kanal 1 (Lichtsteuerung potentialfrei)
Schaltleistung: 2300 W, cos f = 1, 1150 VA, cos f =
0.5, 300 W LED, max. Einschaltspitzenstrom Ip (20 ms)
= 165 A, max. Einschaltspitzenstrom Ip (200 µs) = 800 A
Kontaktart: 1x µ-Kontakt, potentialfreier Schließer/NO
mit vorlaufendem Wolfram-Kontakt
Nachlaufzeit: 15 s - 30 min, Impuls
Einschaltschwelle: 20 - 2000 Lux
Mischlichtmessung

Gerät incl. dem erforderlichem Montagematerial und
Deckenhaltekonstruktion und Ballwurfschutz

Angebotenes Fabrikat:
'.........'
'.........'
'.........'

Inklusive Liefern und Montage.
Menge: 3,000 St

**02.24 Temperaturfühler Schaltschrank**
Raumtemperaturfühler
Messelement Ni 1000/ PT 1000
Meßbereich : -20..60░C
Widerstandsverlauf : DIN 43760
Farbe : reinweiss
Schutzart : IP 30
Gerät incl. dem erforderlichem Montagematerial und
Wandhalter.

Angebotenes Fabrikat:
'.........'
'.........'
'.........'

Inklusive Liefern und Montage.
Menge: 1,000 St

### Titel 03 Schaltschränke

*Hinweis: Schaltschrank*
Schaltschrank typgeprüft DIN EN 60439-1 und DIN EN
50178, Schutzmaßnahmen Nach DIN.
DIN VDE 0100-410
Schaltschrank typgeprüft DIN EN 60439-1 und DIN EN
50178, Schutzmaßnahmen Nach DIN.
DIN VDE 0100-410, Verdrahtungsfarben DIN EN 60204-1,
Farbkennzeichnung DIN EN 60073, Berührungsschutz DIN EN
50274, in Schutzart IP 54/ 55 DIN EN 60529, für
Umgebungsbedingungen bis + 60 Grad C, 5 bis 90 %
relative Feuchte (nicht kondensierend), Bezeichnung
Auf den Bauteilen und der Montageplate. Standort
Technik Zentrale mit Montageplatte, bestückt und
elektrisch verdrahtet auf Ein- und Abgangsklemmen als
Reihenklemmen mit Erdungs- und Nullleiterklemmen,
Prozessschnittstellen DIN EN ISO 16484-3, Gehäuse in
verwindungssteifer Stahlblechkonstruktion,
Erdungsbänder aus Kupfer, Türverschluss
über Stangenschloss mit 3 Zuhaltungen, für Einbau von
Schließzylinder, mit Behälter zum Aufbewahren der
Unterlagen, Felder zusammengebaut am Aufstellort
einschl. elektrischer/pneumatischer Verbindungen
zwischen den Feldern, Verdrahtung in abgedeckten
Kabelkanälen, Füllung in % 20% Platz Reserve
Anbindung zu den Geräten in der Schaltschranktür und zu
den beweglichen Konstruktionselementen in
Schutzschlauch mit flexiblen Leitungen mit
Adernendhülsen

Jedes Feld muss mit einer Steckdose 230 V mit Sicherung
und einer mit Beleuchtung, Schaltung über Türkontakt
mit Sicherung, mit gravierten Bezeichnungsschildern aus
Kunststoff ausgerüstet sein.

Alle Beschriftungen 2-zeilig mit max. 20 Zeichen
pro Zeile, Beschriftung nach genehmigter Schilderliste.
Alle Verteilungen sind in der angegebenen Schutzart,
Bauart sowie Feldeinteilungen bzw. Größe auszuführen.
In jedem Verteiler ist eine Schaltplantasche zur
Aufnahme der DIN A 4 Schaltpläne anzubringen. Sämtliche
Montageschienen und Bleche, Aussparungen und Bohrungen
und die für nachfolgende Ausführungsbeschreibung
erforderlichen Kleinmaterialien sind zu
berücksichtigen.
Die Verteilungen sind in transportfähigen Teilen
anzuliefern und an den hierfür vorgesehenen Platz
einschl. allem Klein- und Befestigungsmaterial
betriebsfertig zu montieren und auf einen Grundrahmen
bzw. das bauseitige Fundament zu stellen und zu
befestigen. Für nachträglichen Einbau von Geräten ist
eine Platzreserve von mind. 20 % vorzusehen. Bei
Verteilungen mit mehreren Netzarten, z. B. NN-K, NN-L,
EN-K usw. sind für jede Netzart getrennte Felder
vorzusehen. In Ausnahmefällen sind nach Abstimmung mit
dem AG oder Planer lichtbogensichere Abschottungen
zulässig.Auf Anforderung vom AG ist ein rechnerischer
Nachweis der thermischen und dynamischen
Kurzschlussfestigkeit vom Auftragnehmer anzufertigen.Es
sind allseitig geschlossene Stahlblechfelder, in
freistehender, anreihbarer und typgeprüfter,
selbsttragender Konstruktion einzusetzen (nach VDE 0660
Teil 500).Alle Geräte sind betriebs- und
anschlussfertig auf Klemmen zu verdrahten.Die Türen
sind mit Schwenkhebelverschluss und Einbaumöglichkeit
für Profilhalbzylinder auszustatten. Die Zylinder
werden bei Bedarf bauseits passend zur
Zentralschließanlage beigestellt. Die Türen sind so zu
dimensionieren, dass eine ausreichende Stabilität
gewährleistet ist. Die Türen sind mit innenliegenden,
oberflächenveredelten Scharnieren an das Gehäuse zu
montieren. Die Türen sind über flexible Leitungen
ausreichenden Querschnitts mit dem Gehäuse gut leitend
zu verbinden bzw. es sind leitfähige Scharniere
einzubauen. Bei Doppeltürenist der festzustellende
Flügel oben und unten je mit einem verriegelbaren
Feststeller auszustatten.Die Einführung erfolgt von
unten durch den Sockel. Dabei ist
eine Reserve von 20 % vorzusehen.Farbkennzeichnung von
Verdrahtungen in Steuer- und SchaltschränkenDie
Verdrahtung erfolgt grundsätzlich nach den
betriebsinternen Normen und Richtlinien des
Auftraggebers und gemäß beiliegender Verdrahtungs - und
Klemmleistenlegende.Eigensichere Leitungen sind
deutlich von den übrigen Leitungen abgesetzt zu
verlegen und als Bündel mit Kennzeichnung
"eigensicher".Die genannten Farben werden bei
Erstellung von Neuanlagen vorgeschrieben. Jeder Schrank
ist innen mit einem Aufkleber zu versehen, der die
Klemmleistenbezeichnung und Verdrahtungsfarben laut o.
gen. Legende beschreibt.Einspeiseschalter:
Einspeiseschalter je nach
Netzart.Schalterarten:Leistungsselbstschalter mit
Bimetall-, Kurzschluss-Schnellauslöser und
Arbeitsstromauslöser sowie Hilfsschalterblock,
mindestens 2 S und 2 Ö.Sicherungen:Bis 25 A Dauerstrom
und 50 A Kurzzeitstrom: Diazed - Schraubsicherung
größer als 25 A Dauerstrom und 50 A Kurzzeitstrom NH -
Sicherungslasttrenner sowie Sicherungsautomaten und
Motorschutzschalter mit
Hilfskontakt.Steuerungen:Betriebsspannung, wenn nicht
anders verlangt, 230 VAC, in Abstimmung 24
VAC.Elektronische Steuerungen sind grundsätzlich gemäß
VDE 0160 zu erstellen.Steuerstromkreise sind so
aufzubauen, dass bei Spannungsrückkehr die Anlagen
zeitverzögert (einstellbar) selbsttätig anlaufen
können, sofern dieses nicht ausdrücklich anders
gefordert wird. Die Zeiteinstellungen sind mit dem AG
abzustimmen und in den Revisionsunterlagen zu
dokumentieren. Das unmittelbare Stillsetzen von Anlagen
ist grundsätzlich durch Entriegeln der Schaltgeräte
(Stromkreisunterbrechung) einzuleiten.
Notausschaltungen werden grundsätzlich durch Entriegeln
der Schaltgeräte (Stromkreisunterbrechung)
eingeleitet.In Verteilungen mit Leistungsschaltern wird
über den Arbeitsstromauslöser ausgeschaltet, wenn nicht
anders verlangt. Hierbei ist eine Spannungsüberwachung
des Auslösestromkreises vorzusehen. Ansteuerungen von
Leistungsschaltern und Schützen erfolgt grundsätzlich
einpolig.Steuertransformatoren
Steuerspannungen: Umfangreiche Steuerungen sind
grundsätzlich über Steuertrenntransformatoren gemäß
VDE0113 zu versorgen.Auf Verlangen ist die
Sekundärseite der Steuertrenntransformatoren mit einer
Erdschlussüberwachung mittels überlagerter
Gleichspannung zu versehen. Erdschluss muss sofort
angezeigt und potentialfrei gemeldet werden, keine
Abschaltung. Ausnahme: Forderung des TÜV.Die
Überwachungseinrichtung muss VDE 0113/Teil 2
entsprechen, jedoch ergänzend folgenden Daten
genügen: Prüftaste und Rückstelltaste.Ist innerhalb
einer Steuerung die Erzeugung einer Gleichspannung
erforderlich, so ist der Gleichrichter durch einen
Transformator mit getrennten Wicklungen vom Netz zu
trennen (Netzgerät)
Meldelampenprüfschaltung: Bei Schaltschränken
ist grundsätzlich eine Prüfschaltung vorzusehen. Bei
Betätigung einesTasters je Feld leuchten alle
zugehörigen Meldelampen zur Funktionskontrolle
auf.Verdrahtung:Alle Schaltschränke und Verteilungen
sind werkstattgemäß zu verdrahten. Die Verdrahtung muss
mit dem Stromlaufplan identisch sein und hat in den
einzelnen Strompfaden von oben nach unten sowie von
links nach rechts zu erfolgen.Alle Zu- und
Abgangsleitungen bis 100 A sind isoliert zu verdrahten
und auf Klemmen zu führen. Größere Anschlüsse sind über
Cu-Anschlussschienen direkt auf die Geräte
anzuschließen.Die Verdrahtung (auch in
Rangierverteilern) erfolgt in abdeckbaren zugelassenen
Verdrahtungskanälen. Füllung der Kanäle max. 70 % bei
Steuerverdrahtung und max. 50 % bei
Leistungsverdrahtung. Bei Verwendung von anderen
Systemen (Lochplatten mit Kammerverdrahtung). Für die
Verdrahtung dürfen nur flexible
Adern verwendet werden.Jedes Leiterende von flexiblen
Adern ist mit Quetschkabelschuh bzw. Adernendhülse zu
versehen.In den Verdrahtungskanälen dürfen keine
Klemmen oder Klemmverbindungen montiert
werden.Schutzleiterklemmen müssen unmittelbar bei den
zugehörigen Stromkreisklemmen angeschlossen
werden.Bezeichnung:Alle externen und internen Geräte
sind durch dauerhafte, temperaturbeständige
Bezeichnungsschilder sowohl auf bzw. an den Geräten als
auch auf der Montageplatte entsprechend der Bezeichnung
im Stromlaufplan dauerhaft zu kennzeichnen.Die
einzelnen Klemmen werden dauerhaft mit Klemmennummern
zum Aufklemmen versehen. Jeder Klemmblock ist an der
ersten Klemme mit einer Klemmleistenbezeichnung zu
versehen.Die Klemmleistenbezeichnung ist auf der Höhe
der Klemmleistenfront vorzuziehen. Jede Klemme ist mit
einer festsitzenden, fortlaufenden Klemmen-Nr. zu
versehen. Die Nummern sind auf der dem Betrachter
zugewandten Klemmseite anzubringen.Sind
Zusatzbezeichnungen erforderlich (z. B. L1, L2, L3
usw.) sind diese Bezeichnungen in einer zweiten Reihe
anzubringen.Die N-Trennklemmen bzw. PE - Klemmen sind
mit einer gut sichtbaren und dauerhaften
Farbkennzeichnung blau bzw. gelb/grün zu versehen.Die
N-Trennklemmen (Block) sind separat, gut zugänglich zu
montieren und zu nummerieren.Im Schaltschrank sind
Gerätebeschriftungen dauerhaft und doppelt auszuführen:
1 x Montageplatte 1 x am GerätEinschleifraum: In diesem
Bereich sollen alle abgehenden und ankommenden Kabel
und Leitungen, entsprechend der Klemmenanordnung,
übersichtlich rangiert werden. Die Kabeleinführung in
den Einschleifraum ist entsprechend der Schutzart des
Schaltschrankes vorzunehmen. Die Kabel sind mit
Kabelschellen zu befestigen.Klemmenraum:Bei Anordnung
von Klemmen untereinander sind die Klemmreihen in der
Höhe abgestuft zu montieren. Eine Reserve von mind. 20
% ist an den Klemmen vorzusehen. Auf der Klemmenleiste
ist keine Klemmstelle mit mehr als einer Ader zu
belegen. Der Klemmraum ist durch Abschottung so zu
sichern, dass bei Arbeiten keine Fremdteile in die
darunterliegenden Bereiche gelangen können. Klemmen und
Geräte, die nach Abschaltung des Hauptschalters noch
Spannung führen, sind so abzudecken, dass ein
zufälliges Berühren nicht möglich ist und mit
VDE-Warnschild zu versehen.Reihenklemmen und
Trennklemmen: Ausführung gem. DINTragschiene: TS 32 nach
DIN 46 277, Stahl, galvanisch verzinkt und
bichromatisiert oder gleichwertig oberflächenbehandelt,
bei Verwendung von Schutzleiterklemmen als
Schutzleiterschiene aus Massiv-Kupfer.Anordnung der
Klemmen mit Kabelanschlussraum: Für den Anschluss von
Leistungskabeln sind Reihenklemmen für Phasenleiter,
Nullleiter-Trennklemmen für den N-Leiter,
Schutzleiter-Klemmen oder Schutzleiter-Sammelschiene
für den PE-Leiter vorzusehen. Querschnitt der N- und
PE-Schiene muss dem Zuleitungsquerschnitt entsprechen,
evtl. auch Aufteilung in
Parallelabschnitte.Klemmenkörper:Material Messing mit
einem Cu-Gehalt von mind. 85 %, vernickelt oder
nichtmagnetische Legierung, die ebenfalls nicht zur
Spannungsrisskorrosion neigt, vernickelt oder
gleichwertig oberflächenbehandelt. Klemmschraube gegen
Selbstlockern gesichert. Klemmschraube berührt nicht
unmittelbar den Leiter. Zwangsläufige Zentrierung des
Leiters im Klemmbügel. Zulässiger Leiterquerschnitt bei
nicht vorbehandelten Leiterenden mindestens für den
anzuschließenden Querschnitt.Bei vorbehandelten
Leiterenden (Hülsen usw.) zulässiger Querschnitt eine
Stufe höher als der anzuschließende Querschnitt. Raum
für Hauptschalter Der Hauptschalter wird mit lösbarem,
verriegeltem Frontantrieb, der nur mit einem geeigneten
Werkzeug geöffnet werden kann, in der
Schaltschrankfront auf Einbaurahmen oder ohne
Frontantrieb auf der Montageplatte
montiert.Sammelschienen:3 Phasen, isolierter N-Leiter
und sichtbar geerdete PE-Leiter (N und PE nicht
miteinander verbunden). Die Sammelschienen werden in
Flachkupfer entsprechend der vorgeschriebenen
Stromstärke für Betrieb und Kurzschluss, unter
Berücksichtigung der Resonanzfrequenz, ausgeführt und
auf Stützen montiert. Schienenverbindungen mit
Cu-Laschen und nichtrostenden Schrauben, Anstrich der
Schrauben mit Umschlagfarben. Verbindungen zwischen den
Sammelschienen und Geräten mit Flachkupfer oder
isolierten Leitungen (kurzschlussfest bündeln), je nach
Größe und Stromstärke der Geräte.Die Sammelschienen,
Schienenabgänge und auch sonstige spannungsführende
Teile sind in sich stabil, so abzudecken, dass ein
zufälliges Berühren spannungsführender Teile
ausgeschlossen wird. Werden im Schaltschrank mehrere
Netzarten, z. B. NN und EN, verwendet, so sind die
Sammelschienensysteme galvanisch getrennt voneinander
zu montieren.Raum für Steuergeräte: Die Steuergeräte
(Schütze, Regler, Schalter usw.) sind auf der
Montageplatte bzw. Schwenkrahmen oder Türeinbau in
bedienungsfreundlicher Höhe zu montieren.Raum für
Leitungsschutzschalter, Schraubsicherungen- und NH -
Sicherungslasttrenner: Die Leitungsschutzschalter und
Schraubsicherungen sind in 3 Reihen für Dreh- und
Wechselstromkreis anzuordnen. Die Verdrahtung hat so zu
erfolgen, dass die Phasen L1, L2 und L3 untereinander
liegen, verschiedene Netzarten übereinander.Bei
Verwendung von Reitersicherungssockeln zum Aufklemmen
auf Stromschienen sind die notwendigen
Berührungsschutzmaßnahmen mit vorzusehen.
Schaltschrankerwärmung: Der Schaltschrank ist für eine
Umgebungstemperatur von ca. 60 ░C vorgesehen, d. h. die
Innentemperatur darf diesen Wert unter keinen Umständen
überschreiten. Es ist dafür zu sorgen, dass eine
ausreichende Wärmeabführung gewährleistet ist (z. B.
Ventilatoren, Anschluss an Lüftung,
Konvektionsöffnungen).
B e a c h t e !Die Ausführungsart der Schaltschränke
und Verkabelung muss mit den anderen Gewerken
abgestimmt werden, einschl. der Kennzeichnung und
einheitlichen Zuordnung von Außenleitern (Phasen) wegen
Rechtsdrehfeld.Prüfvermerke bzw. Übergabeunterlagen im
Schaltschrank: Prüfvermerk vom Schaltschrankhersteller
mit VDE-Vermerk, Adresse, Datum und Unterschrift eines
Unterschriftberechtigten im Schaltschrank und den
Revisionsunterlagen.Klemmleisten- und
Verdrahtungslegende gemäß Deckblatt im Schaltschrank
angeordnet.Gültige Stromlaufpläne im Schaltschrank mit
folgender Aufteilung: Deckblatt mit Anlagenbenennungen
Inhaltsverzeichnis mit Seiten und Funktionsbenennung
Datum bzw. Änderungsvermerk
Geräte-/ Stückliste aller Schaltschrankgeräte internen
und externen Geräten
Regelschemata
Gebäudeautomation (GA)-Klemmleisten mit
Klartextbeschriftung
Schaltschrankaufbaupläne Türe und Montageplatte mit
Gerätekurzbezeichnung
MotorenmessprotokollIsolationsmessprotokoll gemäß VDE
Alle PE-Anschlüsse im Schaltschrank sind mit PE-Merkern
zu kennzeichnen.Es sind separat montierte
Nullleiter-Trennklemmen zu verwenden, "keine N-Schiene"
über den Klemmleisten verwenden.NOT/AUS Taster sind
gemäß VDE zu kennzeichnen: Roter Pilz mit gelber
Unterlage, sowie auf Funktion zu überwachen mittels
Meldeleuchte.Hauptstromverdrahtung ist kurzschlussfest
von den Einspeiseklemmen bis zu den Stromschienen zu
bündeln.Einbauten die nach Abschalten des
Hauptschalters unter Spannung stehen sind eindeutig
nach VDE zu kennzeichnen, z. B.
Schaltschrankbeleuchtung
(Klemmen-Sicherung-Endschalter-Beleuchtungskörper-Stec
dosen usw.). Eine Kennzeichnung auf dem Kanaldeckel ist
nicht zugelassen.Berührungssichere Abdeckungen gemäß
BGV A2.Abgeschirmte Kabel sind einseitig auf die
PE-Klemme oder PE-Schiene aufzulegen.Kabelanschlüsse an
den externen Geräten sind zugentlastet (Schelle)
auszuführen.Baugruppenträger sind mit PE-Anschlüssen zu
versehen.Potentialausgleiche sind über alle elektrisch
leitfähigen Bauteile wie z.B. Segeltuchstutzen,
Gummikompensatoren und Kabelpritsche bis auf die
bauseitige Schiene vorzusehen.Einspeisung: Für die
Einspeisung durch mehrere Kabel sind Stromschienen bis
zum Hauptschalter vorzusehen.Schaltschrankeinführung
von unten über getrennte Bodenbleche (große/kleine
Querschnitte) mit Moosgummi. Schaltschranksockel max.
200 mm hoch.Bei DDC-Systemen sind zur Genehmigung der
Regelschemata auch die Anlagenfunktionsbeschreibungen
und Informationspunktlisten.Für Leitungsabgänge 230
V/50 Hz (z.B. Magnetventile, EP-Relais etc.) sind
Klemmensicherungen vorzusehen.
Klemmenleistenbezeichnung, Verdrahtungsfarben: Zur
Sicherstellung von gleichen Schnittstellen in allen
Gewerkeschaltschränken wurde die nachfolgende
Festlegung für die Klemmenleistungsbezeichnung und die
Adernfarben für die gesamte Schaltschrankverdrahtung
gewählt und ist für alle Gewerke bindend.
Klemmleistenkennzeichnung
Verdrahtungsfarben

XN = N -Trennklemme
vor Hauptschalter
orange
X0 = Einspeisung
Hauptstrom L1, L2, L3
schwarz
X1 = Hauptstrom
Nulleiter N
hellblau
X2 = Steuerspannung 230 V AC
Schutzleiter PE
gelb/grün
X3 = Steuerspannung 24 V AC /
DC
X4 = potentialfreie Kontakte
Fremdspannung
orange
X5 = Türklemmenleisten
Steuerspannung 230 VAC
rot
X6 = Feldverbindungen
Steuerspannung 24 VAC
grau
X7 =
Wandlertrennmessklemmen
Steuerspannung 24 VDC
dunkelblau
X8 = Frei
Gebäudeautomation (GA)
braun
X9 = Schrankbel. / Steckdose
Messungen aktiv / passiv
weiß
X10 = DDC - BUS - Klemmleiste
Klemmleistenbezeichnung für DDC - US
X11 = Meldungen
X12 = Schalten
X13 = Messen
X14 = Zähler
X15 = Stellen
Klemmleistenbezeichnung für externe Gewerke
X21 = Gebäudeautomation (GA) -
Meldungen
X22 = Gebäudeautomation (GA) - Schalten
X23 = Gebäudeautomation (GA) - Messen
x24 = Gebäudeautomation (GA) - Zähler
x25 = Gebäudeautomation (GA) - Stellen
Gebäudeautomation (GA) - Trennklemmen gemäß VDI 3814,
Im nachfolgenden wird vorzugsweise auf die
internationalen Normen des IEC Bezug genommen. Den
dort genannten Bestimmungen ist in vollem Umfang zu
entsprechen. Die entsprechenden Nachweise sind bei
Abgabe des Angebotes vorzulegen. Der Hersteller des
Schaltschrankes hat ein zertifiziertes
Qualitaetsmanagementsystem nach EN/ISO
9001 und ein zertifiziertes Umweltmanagementsystem
nach EN/ISO 14001 zu unterhalten und nachzuweisen.
Die nachstehenden Qualifikationen sind durch die
Erklaerung der Konformitaet nachzuweisen:
- Bauartpruefungen gemaess IEC/EN 61439
(DIN VDE 660 Teil 600-2)
- Wartungsfreie Hauptsammelschienenverschraubungen
- Beruehrungsschutz nach DIN EN 50274
(VDE 0660 Teil 514)
- Stoerlichtbogensicherheit nach IEC 61641, VDE 0660
Teil 500, Beiblatt 2
(Pruefung unter Stoerlichtbogenbedingungen)
- EG - Konformitaetserklaerung nach EN 45014
- DIN EN 50274 (VDE 0660 Teil 514) Schutz gegen
elektrischen Schlag
- IEC 60831-1, EN 60831-1, Selbstheilende Leistungs-
Parallelkondensatoren
Es sind keine Schmelzsicherungen zulässig
Es kommt 1 Informationsstandtort zustande:

Angebotenes Fabrikat:
'.........'
'.........'
'.........'

Im Innenbereich

**03.1 Schaltschrank/ Anreihschrank**
Höhe: 1800 mm
Breite : 800 mm
Tiefe: 400 mm

für den Innenbereich

sonst wie vor beschrieben
Menge: 3,000 St

**03.2 Schaltschranksockel als Kabelrangierraum Höhe 200 mm,**
Schaltschranksockel als Kabelrangierraum Höhe 200 mm,
passend zum ausgeschriebenen Systemschrank.
Menge: 3,000 St

**03.3 Schaltschrank-Seitenwand-Paar passend zum**
Schaltschrank-Seitenwand-Paar passend zum
ausgeschriebenen Systemschrank, zum Abschluß einer
kompletten Schrankeinheit. Mit 6 Schrauben wird eine
Seitenwand dicht verschraubt, aus 1,5 mm Stahlblech.
Menge: 1,000 St

**03.4 Hauptschalter 64A**
Einspeisung 64 A / 400V. Haupteinspeisung 4-polig
Nennspannung 1000 V,
nach VDE 0660, Schutzart IP 54, Hand-Frontdrehantrieb
mit Hilfsschalter (2S+2Ö) zur freien
Verfügung, Kabelanschlußschiene entsprechend der
Schaltleistung dimensioniert einschl. allem Zubehör.
Sammelschienensystem über die
gesamte Schaltschrankbreite sowie senkrecht über dem
Hauptschalter. Die Einspeisung der DDC muss vor den
Hauptschalten erfolgen, dies bezügliche Kurzschlussfeste
Leitung und Sicherungselemente müssen enthalten sein.
Menge: 1,000 St

**03.5 Belüftung**
bestehend aus :
1 Stück 1-poliger Schraubsicherung
1 Stück Thermostat 20 - 45 Grad Celcius
1 Stück Filterlüfter min 250 mü/h
1 Stück Austrittsfilter
1 Stück Hilfsrelais 2s + 2ö
Inklusive alle Verdrahtungsleitungen.
Menge: 1,000 St

**03.6 Spannungsüberwachungsrelais**
Spannungsüberwachungsrelais für Drehstrom
Unterspannung, elektronisches Meßrelais zur Überwachung
des arithmetischen Spannungsmittelwertes zwischen den
einzelnen Phasen und dem Nullleiter, getrennte,
stufenlose Ein- stellung des Ansprech- und Rückfallwertes an Relativskalen, mit Leuchtdiode, Nennspannung
400 V AC, mit 2 Wechsler für Netze mit Nullleiter
Inklusive alle Verdrahtungsleitungen.
Menge: 1,000 St

**03.7 Überspannungsschutzgerät Typ 2 Reiheneinbau 400VAC**
Überspannungsschutzgerät DIN EN 61643-11,
leckstromfrei, Typ 2, als Reiheneinbaugerät, Maße DIN
43880, Blitzprüfstrom 10/350 mys,
Bemessungsbetriebsspannung 400 V AC, nicht ausblasend,
3-polig, Blitzstoßstromtragfähigkeit mind. 12,5 kA je
Pol, Folgestromlöschfähigkeit mind. 0,5 kA effektiv,
Schutzpegel max. 1,5 kV, zur Montage auf Tragschiene
Geeignet zum Einbau in Netzeinspeisungen mit einem TNS
- Netz, Überspannungsschutzgerät mit Fernmeldekontakt
Inklusive alle Verdrahtungsleitungen.

Fabrikats Konformität es dürfen nur
Überspannungsschutzgeräte des Herstellers DEHN
verwendet werden.
Menge: 1,000 St

**03.8 Überspannungsschutzgerät Typ 3 24VAC 3A**
Überspannungsschutzgerät DIN EN 61643-11, mit
thermischer Abtrenneinrichtung Typ 3, mit
Funktionsanzeige und potentialfreiem Kontakt für
Fernanzeige, Bemessungsbetriebsspannung 24 V AC,
kombinierter Spannungs-/Stromstoß Uoc mind. 2,5 kV,
Bemessungsbetriebsstrom 3 A, zur Montage auf
Tragschiene.
Inklusive alle Verdrahtungsleitungen.
Menge: 1,000 St

**03.9 Überspannungsschutzgerät Typ 3 24VDC 3A**
Überspannungsschutzgerät DIN EN 61643-11, mit
thermischer Abtrenneinrichtung Typ 3, mit
Funktionsanzeige und potentialfreiem Kontakt für
Fernanzeige, Bemessungsbetriebsspannung 24 V DC,
kombinierter Spannungs-/Stromstoß Uoc mind. 2,5 kV,
Bemessungsbetriebsstrom 3 A, zur Montage auf
Tragschiene.
Inklusive alle Verdrahtungsleitungen.
Menge: 1,000 St

**03.10 Service-Steckdose 230V/10A**
Service-Steckdose 230V/10A
incl.Netzsicherung 10 A.
Inklusive alle Verdrahtungsleitungen.
Menge: 3,000 St

**03.11 Schaltschrank-Innenbeleuchtung**
Systemleuchte LED mit Steckdose
Breite: 437 mm
SZ Systemleuchte LED, 900 Lumen, L: 437 mm, 100-230 V
incl.Netzsicherung 6 A.
Inklusive alle Verdrahtungsleitungen.
Menge: 3,000 St

**03.12 Phasenüberwachung**
bestehend aus je: 3 Stück Phasenlampen
incl.Netzsicherung 6 A.
Inklusive alle Verdrahtungsleitungen.
Menge: 1,000 St

**03.13 Netzüberwachungsbaustein**
Netzüberwachungsbaustein als Standardgerät. Der
Netzüberwachungsbaustein ist ein digitales
Anzeigegerät, welches in der Lage ist, elektrische
Parameter in einem 3-Phasen Drehstromnetz zu messen und
in einem hellen LED - Display anzuzeigen. Alle
Parameter lassen sich direkt am Gerät über 4 Tasten
einstellen und programmieren. Zur Anzeige kommen
Spannung - Strom - Frequenz Stromwandler passend zur
Einspeisung sind mitzuliefern.

Angebotenes Fabrikat:
'.........'
'.........'
'.........'

Inklusive alle Verdrahtungsleitungen.
Menge: 1,000 St

**03.14 Stromversorgung 24V AC 400 VA**
bestehend aus je: 1 Transformator 400 V / 24 V, 50 Hz,
Nennleistung: max 800 VA, 3 Sicherungsautomaten mit
Hilfskontakt, 1-polig.
Inklusive alle Verdrahtungsleitungen
Menge: 1,000 St

**03.15 Stromversorgung 24V DC 400 VA**
bestehend aus je: 1 Transformator 400 V / 24 V, 50 Hz,
Nennleistung: max 800 VA, 3 Sicherungsautomaten mit
Hilfskontakt, 1-polig.
Inklusive alle Verdrahtungsleitungen
Menge: 1,000 St

**03.16 Stromversorgung 230V AC 800 VA**
bestehend aus je: 1 Transformator 400 V / 230 V, 50 Hz,
Nennleistung: max 800 VA, 3 Sicherung mit
Hilfskontakt, 1-polig.
Inklusive alle Verdrahtungsleitungen
Menge: 1,000 St

**03.17 Spannungsabgang (vor Hauptschalter)**
für das abgreifen der Steuerspannung der
Automationsstation vor dem Hauptschalter.
bestehend aus:
Netzsicherung 63 A
Kurzschluss festes Kabel
Inklusive alle Verdrahtungsleitungen
Menge: 1,000 St

**03.18 Spannungsabgang (24V)**
Spannungsabgang 24V für die Versorgung der
Stellantriebe einschließlich Rückmeldung für
Automatisierungsstation bestehend aus je :
1 Stück Sicherungselement
3 Stück Reihenklemmen
Inklusive aller Verdrahtungsleitungen.
Menge: 3,000 St

**03.19 Spannungsabgang (230V)**
Spannungsabgang 230V für die Versorgung der
Feldgeräte einschließlich Rückmeldung für
Automatisierungsstation bestehend aus je :
1 Stück Sicherungselement
3 Stück Reihenklemmen
Inklusive aller Verdrahtungsleitungen.
Menge: 12,000 St

**03.20 Spannungsabgang (400V)**
Spannungsabgang 400V 5kW für die Versorgung der
autarken Lüftungsgeräte einschließlich Rückmeldung für
Automatisierungsstation bestehend aus je :
3 Stück Sicherungselement
5 Stück Reihenklemmen
Inklusive aller Verdrahtungsleitungen.
Menge: 4,000 St

**03.21 FI-Schutzschalter Typ A, 2P 16A / 0,03A**
Fehlerstrom-Schutzschalter (FI) gemäß EN 61008-1, DIN
EN 61008-2-1; VDE 0664 Teil 10 + 11, mit
Berührungsschutz IP2x gemäß DIN VDE 0106 Teil 100, mit
Auslöseüberwachung als Öffner- oder Wechselkontakt zur
Meldung an GA, geeignet für Schalttafeleinbau durch
Hutschienenschnellbefestigung auf Tragschiene,
Anschlussklemmen mit Draht-Einschiebe-Schutz, mit
Test-Taste, FCKW- und silikonfrei. Für
Schaltschrank-Innenbeleuchtung, Steckdosen im
Schaltschrank und Gerätebeleuchtung. Die Spannung ist
vor dem Hauptschalter mit einem Sicherungsautomaten
abzunehmen.

Leistungsmerkmale:
Art des Differenzialschutzes A
Empfindlichkeit 30 mA
Nennstrom 16 A
Betriebsspannung AC 127/230 V
Isolationsspannung 500 V
Stoßstromfestigkeit 3 kA
Polanzahl 2 P
Anzahl der Platzeinheiten 2

Auslöse-Meldekontakt 1 Ö (nc) od. W Betriebstemperatur
-25 bis 40 °C Lagertemperatur -55 bis 70 °C
Inklusivie aller Verdrahtungsleitungen.
Menge: 1,000 St

**03.22 FI-Schutzschalter Typ A, 2P 16A / 0,03A**
Fehlerstrom-Schutzschalter (FI) gemäß EN 61008-1, DIN
EN 61008-2-1; VDE 0664 Teil 10 + 11, mit
Berührungsschutz IP2x gemäß DIN VDE 0106 Teil 100, mit
Auslöseüberwachung als Öffner- oder Wechselkontakt zur
Meldung an GA, geeignet für Schalttafeleinbau durch
Hutschienenschnellbefestigung auf Tragschiene,
Anschlussklemmen mit Draht-Einschiebe-Schutz, mit
Test-Taste, FCKW- und silikonfrei.
Leistungsmerkmale:
Art des Differenzialschutzes A
Empfindlichkeit 30 mA
Nennstrom 16 A
Betriebsspannung AC 127/230 V
Isolationsspannung 500 V
Stoßstromfestigkeit 3 kA
Polanzahl 2 P
Anzahl der Platzeinheiten 2

Auslöse-Meldekontakt 1 Ö (nc) od. W Betriebstemperatur
-25 bis 40 °C Lagertemperatur -55 bis 70 °C
Inklusivie aller Verdrahtungsleitungen.
Menge: 2,000 St

**03.23 Automatische Wiedereinschaltung**
Automatische Wiedereinschaltung nach Spannungsausfall
bestehend aus:
- 1 Wischrelais sowie erforderliche Zeitrelais und
Hilfsschütze.
Inklusive Anteil alle Verdrahtungsleitungen.
Menge: 1,000 St

**03.24 Drucktaster**
Einbau in die Schaltschrankfront zur
Störungsquittierung.
Mit Leucht-Melde-Taster als Front-Leuchte, rot - für
SSM.
Einschließlich Beschriftung.
Kontaktanzahl und Ausführung nach
Erfordernis Inklusive alle Verdrahtungsleitungen in.
Menge: 1,000 St

**03.25 Drucktaster (Nutzzeitverlänergung)**
Einbau in die Schaltschrankfront zur
Nutzzeitverlängerung.
Mit Leucht-Melde-Taster als Front-Leuchte, grün - für
Nutzzeitverlängerung.
Einschließlich Beschriftung.
Kontaktanzahl und Ausführung nach
Erfordernis Inklusive alle Verdrahtungsleitungen in.
Menge: 1,000 St

**03.26 Wartungsschalter, 1 NO und 1 NC (Wartungsschalter RLT)**
Wartungsschalter für Einbau in Schaltschranktüre.
Bemessungsspannung: 230 V AC
Bemessungsstrom 4 A
Material  Kunststoff
Farbe  grau/schwarz
Technologie  rastend
Sonstiges
Schutzart  IP66
Spezifikation  1 Schließer, 1 Öffner
Gerät incl. dem erforderlichem Montagematerial und
Wandhalter
Inklusive Liefern und Montage.
Inklusive alle Verdrahtungsleitungen.
Menge: 1,000 St

**03.27 Baugruppe Rohrbegleitheizung/Ölprotektor**
Baugruppe Rohrbegleitheizung/Ölprotektor
abgesichert über RCD (gesonderte Pos.),
mit Störmeldung
bestehend aus:
Koppelrelais
Rückmeldung
Reihenklemmen
LS-Automat
Inklusivie aller Verdrahtungsleitungen.
Menge: 2,000 St

**03.28 Baugruppe Kleinventil FBH auf/zu (PWM) 230V ohne Rückmeldung**
Baugruppe Kleinventilantrieb FBH auf/zu (PWM) 230V
ohne Rückmeldung
auch Ventilgruppe bis 8 Antriebe
Je Antrieb 130 mA Einschaltstrom für max. 200 ms,
Dauerbetriebsleistung 1,7 W
bestehend aus:
Spannungsversorgung 230V
Koppelrelais
Rückmeldung
Reihenklemmen

Angebotenes Fabrikat:
'.........'
'.........'
'.........'

Inklusive aller Verdrahtungsleitungen.
Menge: 3,000 St

**03.29 Steuerbaugruppe Störquittierung**
Steuerbaugruppe Zentrale Störquittierung bestehend aus
Sicherungsautomat mit Hilfskontakt,
Entriegelungstaster,Wischrelais, Koppelrelais mit und
allen erforderlichen Hilfsschützen. Inklusive aller
Verdrahtungsleitungen.
Menge: 1,000 St

**03.30 Sicherheitssteuerung BMZ**
Sicherheitssteuerung. Komplette Steuerbaugruppe,
einschließlich Rückmeldung für Automatisierungsstation
für die Aufschaltung des BMZ Kontaktes.
bestehend aus:
- Hilfsschütz
- alle erforderlichen Reihenklemmen
Inklusive aller Verdrahtungsleitungen.
Menge: 4,000 St

**03.31 Sicherheitssteuerung**
Sicherheitssteuerung. Komplette Steuerbaugruppe,
einschließlich Rückmeldung für Automatisierungsstation
bestehend aus:
- Hilfsschütz
- alle erforderlichen Reihenklemmen
Inklusive aller Verdrahtungsleitungen.
Menge: 8,000 St

**03.32 Rauchmeldersteuerung**
Rauchmeldersteuerung. Komplette Steuerbaugruppe,
einschließlich Rückmeldung für Automatisierungsstation
bestehend aus:
- Hilfsschütz
- alle erforderlichen Reihenklemmen
Spannungsversorgung 230V
Hilfsrelais
Alarm
Wartungsmeldung
Quittierung
Reihenklemmen
Inklusive aller Verdrahtungsleitungen.
Menge: 8,000 St

**03.33 Baugruppe Frostschutzthermostat oder Sicherheitstemperaturwächter**
Baugruppe Frostschutzthermostat oder
Sicherheitstemperaturwächter
Abschaltend
mit Selbsthaltung
Lüftungsanlage aus
Mit Meldung an DDC
bestehend aus:
Spannungsversorgung 230V
Koppelrelais
Reihenklemmen
Inklusive aller Verdrahtungsleitungen.
Menge: 1,000 St

**03.34 Baugruppe Regelventil oder Volumenstromregler 24V, stetig 0-10V mit Stellungsrückmeldung**
Baugruppe Regelventil oder Volumenstromregler 24V,
stetig 0-10V mit Stellungsrückmeldung
bestehend aus:
Spannungsversorgung 24V
Ansteuerung 0/2-10V
- alle erforderlichen Reihenklemmen
Inklusive aller Verdrahtungsleitungen.
Menge: 30,000 St

**03.35 Baugruppe Regelventil 24V, stetig 0-10V ohne Stellungsrückmeldung**
Baugruppe Regelventil 24V, stetig 0-10V ohne
Stellungsrückmeldung
bestehend aus:
Spannungsversorgung 24V
Ansteuerung 0/2-10V
- alle erforderlichen Reihenklemmen
Inklusive aller Verdrahtungsleitungen.
Menge: 2,000 St

**03.36 Steuerbaugruppe Fremdspannung**
Steuerbaugruppe Fremdspannung
Zu Weiterschaltung/ Aufnahme von Meldungen
Die mit einer Fremdspannung behaftet sind.
Der Ausgang oder der Eingang wird potentialfrei
geschaltet
Steuerbaugruppe
einschließlich Rückmeldung für Automatisierungsstation
bestehend aus:
- Hilfsschütz
-Verkabelung als Fremdspannung kennzeichnen
- alle erforderlichen Reihenklemmen
Inklusive aller Verdrahtungsleitungen.
Menge: 1,000 St

**03.37 Physikalische Ein-/Ausgabefunktion, Binäre Ausgabe**
Physikalische Ein-/Ausgabefunktion, Binäre Ausgabe
Schalten/Stellen,
bestehend aus:
- erforderliche Koppelrelais
- alle erforderlichen Reihenklemmen als Trennklemme
Inklusive aller Verdrahtungsleitungen.
Menge: 34,000 St

**03.38 Physikalische Ein-/Ausgabefunktion, Binäre Eingabe**
Physikalische Ein-/Ausgabefunktion, Binäre Eingabe
Melden.
bestehend aus
- erforderliche Koppelrelais
- alle erforderlichen Reihenklemmen als Trennklemme
inklusive alle Verdrahtungsleitungen.
Menge: 64,000 St

**03.39 Physikalische Ein-/Ausgabefunktion, Analoge Ausgabe**
Physikalische Ein-/Ausgabefunktion, Analoge Ausgabe
Stellen,
bestehend aus:
- alle erforderlichen Reihenklemmen als Trennklemme
- Schirmschelle
Alle Schirme sind auf einzelne Reihenklemmen neben den
Eingänge zu legen.
Inklusive alle Verdrahtungsleitungen.
Menge: 55,000 St

**03.40 Physikalische Eingabefunktion, Analoge Eingabe**
Physikalische Eingabefunktion, Analoge Eingabe,
bestehent aus:
- alle erforderlichen Reihenklemmen als Trennklemme
- Schirmschelle
Alle Schirme sind auf einzelne Reihenklemmen neben den
Eingänge zu legen.
Inklusive alle Verdrahtungsleitungen.
Menge: 127,000 St

**03.41 M-BUS**
*** Pauschalposition
Aufnahme des M- Bus
alle erforderlichen Pegelwandler/ Auslesesoftweare,
Reihenklemmen als Trennklemme
Inklusive aller Verdrahtungsleitungen.
Menge: 1,000 psch

**03.42 Pumpensteuerung bis 1 kW**
Motorleistungsbaugruppe für Pumpensteuerung bis 1 kW,
400 V, AC L1/L2/L3/N/PE mit Schutzschalter einschl.
Kurzschlussschutz, Anschlussleistung 2 kW, schaltbar
mit Schütz, einstufig, einschl. potentialfreiem
Hilfskontakt.
bestehend aus:
- Sicherungselement
- Leistungsschütz
- Motorschutzrelais mit Hilfskontakt
- erforderliche Koppelrelais
- alle erforderlichen Reihenklemmen als Trennklemme
Inklusive aller Verdrahtungsleitungen.
Menge: 4,000 St

**03.43 Montage**
*** Pauschalposition
Anlieferung und Montage der Schaltschränke
frei Verwendungsstelle. In den Pauschalpreis sind alle
für den Transport notwendigen Kosten zu kalkulieren.
Menge: 1,000 psch

**03.44 Überprüfung Schaltschränke**
Überprüfung aller Schaltschränke,
bestehend aus:
- Funktionsprüfung der einzelnen Verriegelungen, Messen
der Motornennströme und Einstellung der thermischen
Motorschutzrelais. Überprüfung der Drehrichtung,
Funktionsprüfung  der einzelnen Anlagen.
Menge: 1,000 St

**03.45 Ingenieurbearbeitung Schaltschrank**
*** Pauschalposition
Erstellen aller Schaltplanunterlagen entsprechend den
Ausführungsrichtlinien. Eine Ausführung auf Datenträger
und in Papieform ist Bestandteil der Dokumentation.
Teilnahme an den erforderlichen Baubesprechungen.
Koordination der Verkabelung mit der Elektrofirma.
Herstellung der Revisionsunterlagen.
Menge: 1,000 psch

**03.46 Prüfprotokoll**
*** Pauschalposition
Prüfprotokoll für elektrische Antriebe und
Einrichtungen nach Prüfung der Motordaten, Schaltung,
Isolationsmessung, Schleifenwiederstands Messung
Absicherung, Überstromauslöser und Drehrichtung, sowie
eine Leistungsmessungen der einzelen Anlagen. Die
Prüfprotokolle sind 2 Wochen vor Inbetriebnahme beim AG
einzureichen. Die Funktionsprüfung der E-Anlagen hat
der AN, gem. den Schaltschrankausführungsvorschriften
durchzuführen.
Menge: 1,000 psch

**03.47 Kabelzugliste**
*** Pauschalposition
Erstellen und Fortschreiben der Kabelzugliste.
Festlegung und beschriften von Montageorten für
Feldgeräte und Hardwarekomponenten des
Lieferumfangs sowie die Feldgeräte und
Hardwearkomponenten aus den Kostengruppen:
Sanitär, Heizung, Lüftung,Kälte.
Menge: 1,000 psch

### Titel 04 Netzwerk

**04.1 Cat. 7 Verbindungskabel**
Cat. 7 Verbindungskabel Länge 2 m bestehend aus
S/FTP-Kabel, 100 Ohm, 4x2xAWG 26/7 mit halogenfreien
Kabelmantel, Adernmaterial vollständig aus Kupfer und
Einhaltung der Übertragungseigenschaften gem. Cat.7
oder höher, beidseitig konfektioniert mit geschirmten
Steckern gem. ISO/IEC 60603-7-51. Nachweise über die
Steckereigenschaften sind vom Bieter beizufügen.
Crimpungen der Kontakte müssen maschinell erfolgen
mit Nachweis über die Einhaltung der normativ
festgelegten Crimptiefen.
Die Schirmkontaktierungen zwischen Kabel und Stecker
müssen großflächig, 360░ und Impedanz Arm
ausgeführt sein. Beschaltung 1:1. Stecker mit
Rastnasenschutz, farbig in Kabelmantelfarbe und mit
Kabeltülle.
Menge: 3,000 St

**04.2 Ethernet Switch**
Industrial Fast Ethernet Switch Unmanaged, 8+1-Port
Für industrielle Einsätze (IP40), die eine
störungsfreie Datentransfer-Leistung in rauer
Industrieumgebung bietet!
  industrieller Fast - Ethernet-Switch mit 8 Port
10/100 Mbps RJ45 +1 Port 100Mbps base-FX
  der Industrie-Switch hat die Betriebstemperatur von
-40 ~ 80, wurde robust gefertigt
  kann in allen Arten von rauen Umgebungen eingesetzt
werden
  der Switch kann einfach auf einer freien DIN Schiene
installiert werden
  der breite Temperaturbereich, das Gehäuse der
Schutzklasse IP40 und die LED-Anzeige machen ihn zu
einem Plug-and-Play-Gerät in Industriequalität
8 Ports 10/100Base-Tx RJ45 mit Autonegotiation und
Auto-MDI/ MDI-X-Funktion
  1-Port 100Base-Fx Schnittstelle SFP
  48V bis 57V DC, redundanter Stromanschluss möglich
  Betriebstemperatur: - 40 bis 80
  IP40-Aluminiumgehäuse
  unterstützt 6KV DC Ethernet ESD-Schutz
  unterstützt 6KV DC EFT-Schutz für die Stromleitung
  Schutz bei Vibration, Schock und Fall
  problemlose Installation auf DIN-Schiene
  Leistungsspezifikation: Bandbreite: 1.8Gbps,
Paketpufferspeicher: 1,25Mbit,
Paketweiterleitungsrate: 1.4Mpps, MAC-Adresstabelle: 4K
  Flusskontrolle: Nutzt die Backpressure Technologie
für Halbduplex, die "pause Frame" Technologie im
Vollduplex Modus
  LED-Anzeige: Strom: Rot, Glasfaser: Link 2(Grün),
Ethernet: Gelb
  Stromeingang: 48 bis 57V DC, Es ist möglich eine
redundante Stromversorgung zu installieren
  Stromverbrauch: < 3 Watt
  Netzwerkprotokolle: IEEE802.3 10BASE-T; IEEE802.3i
10Base-T; IEEE802.3u;100Base-TX/FX;
  Industriestandard: FCC CFR47 Teil 15,
EN55022/CISPR22, Klasse A, IEC61000-4-2 (ESD): ±8kV
(Kontakt), ±12kV (Luft), IEC61000-4-3 (RS): 10V/m
(80~1000MHz),
IEC61000-4-4 (EFT): Stromanschluss: ±4kV;
Datenanschluss: ±2kV, IEC61000-4-5 (Überspannung)

Ethernet Switch liefern inkl. fachgerechtes
installieren und anschließen.
Menge: 1,000 St

**04.3 Netzwerkanbindung**
*** Pauschalposition
Netzwerkanbindung aller an der GLT angeschlossenen
Automatisierungsstationen.
Netzwerk zur wechselseitigen Übertragung aller
Informationen der DDC-Unterstationen
oder Managementstation.
- Erstellen einer Datensicherung
- Einbinden der Automatisierungsstation
in das Netzwerk
- Parametrierung der Automatisierungsstation
- Funktionsprüfung zwischen US und GLT
- Prüfen der Netzwiederkehrfunktion
Voraussetzung:
- Funktionsgeprüfte Netzwerkzugänge am
Schaltschrank
- Abklärung der Netzwerkanforderungen
mit dem Auftraggeber
- Funktionsgeprüfte Netzwerkzugänge am
Schaltschrank oder Anschluss Ort
- Linkperformance nach Klasse E
- Prüfprotokoll
Informationen zu Einstellungen, wie IP-
Adresse, Subnetmask, Gateway werden
gemeinsam abgestimmt.
Menge: 1,000 psch

### Titel 05 Leitsystem

**05.1 Anlagenbilderstellung**
Anlagenbilderstellung ohne dynamische Einblendungen,
die Bilderstellung erfolgt auf Grundlage der
Regelschematas aus Symbolen des Standards (Angelehnt an
die DIN 1946 Teil 1 und 2) sowie Standards des
Herstellers der GA Anlage, auf Grundlage einer
Symbolbibliothek. Bedienung über definierte
Bedienfelder für ganze Anlagen oder Anlagenteile. Die
Bilderstellung erfolgt nach vorher genehmigten
Musterbildern mit entsprechender Darstellung der
Einblendungen
Menge: 6,000 St

**05.2 Anlagenbilderstellung**
Anlagenbilderstellung mit dynamische Einblendungen,
für die Darstellung der Brandschutzklappen,
Die Dartsellung muss im dargestellten Grundrissen des
Gebäudes Erfolgen.
Bedienung über definierte Bedienfelder für ganze
Anlagen oder Anlagenteile. Die Bilderstellung erfolgt
nach vorher genehmigten
Musterbildern mit entsprechender Darstellung der
Einblendungen.
Menge: 60,000 St

**05.3 Generierung dynamischer Einblendungen**
*** Pauschalposition
Generierung dynamischer Einblendungen
aller an das GLT - System angeschlossener
Physikalischer und Virtueller Datenpunkte
für eine vollumfängliche Bedienung und
Beobachtung
Erstellen der dynamischen Einblendungen für die
Anlagenschema zur graphischen Bedienung und Darstellung
von
- Soll- und Istwerten und Effektiver Sollwert
- Kontaktzuständen
- Mess-/Zählwerten
- Statusmeldungen
- Störmeldungen
- Zeitschalten
- Fern / Örtlich Stellung
- Grenzwerte
- Betriebsstundenzählung

sowie die Verknüpfung
von Folgebildern und Anlagenübersichten.
Die Folgebilder sind untereinander in beiden Richtungen
zu verknüpfen.
Schalten und Stellen von Informationspunkten aus den
Bildern ist nutzerspezifisch möglich.
Alle in einem Datenbild enthaltenen Datenpunkte müssen
automatisch, ereignisorientiert aktualisiert und
mit Farbumschlägen dargestellt werden.
Menge: 1,000 psch

**05.4 Parametrierung Datenpunkte**
*** Pauschalposition
Parametrierung Datenpunkte, aller an das GLT - System
angeschlossener Physikalischer und Virtueller
Datenpunkte für eine vollumfängliche Bedienung und
Beobachtung. Im Wesentlichen gehören zum
Leistungsumfang:
Adressen definiert:
- Eingabe der Nutzeradresse ( AKS Schlüssel)
- Eingabe der Klartexte
- Eingabe der Grenzwerte
- Eingabe der Schaltzeiten
- Eingabe von Anweisungstexten
- Eingabe von Meldungskommentaren
- Eingabe von Trendaufzeichnungen.-
Darstellungsformen: - Farbwechsel
- Bildwechsel
- Symbolwechsel
- Einblenden von Texten
- Einblenden von aktuellen analogen
und/oder Rechenwerten in digitaler Form
- Bargrafdarstellung
- Schaltflächen
- Füllfunktion (z.B. für Niveau)
- Erstellen der Trendaufzeichnungen, für alle
Datenpunkte
Ist eine Trendkurve anzulegen
Menge: 1,000 psch

**05.5 Anschluss an einen Bauseitigen Netzwerk.**
*** Pauschalposition
Anschluss an einen Bauseitigen Netzwerk.
Um eine Anbindung der Schule an die
Gebäudeleittechnik zubekommen.
Wird vom Leitrechner das vorhandene Netzwerk
der Berufsschule genutzt. Die IP Nr. werden von den AG
vorgegeben.
Menge: 1,000 psch

**05.6 Router**
*** Pauschalposition
Router. Für die Anbindung des MSR Netzes und des
Netzes der Stadt Mühlheim an der Ruhr Netzes.
Lokalisierung Europa Datenübertragungsrate 100
Mbps Data Link Protocol Ethernet, Fast Ethernet
Netzwerk/Transportprotokoll TCP/IP, IPSec, PPPoE
Leistungsmerkmale Vollduplex-fähig, firewall,
Switching, DHCP Support, NAT Support, VPN-Support
Produktzertifizierungen IEEE 802.3, IEEE 802.3u
Netzwerk/Transportprotokoll TCP/IP, IPSec, PPPoE
Kommunikationsmodus Halbduplex, Vollduplex
Statusanzeiger Link Activity, Collision Status,
Anschluß-Übertragungsgeschwindigkeit,
Anschluß-Duplexmodus, Link OK Leistungsmerkmale
Vollduplex-fähig, firewall, Switching, DHCP Support,
NAT Support, VPN-Support Produktzertifizierungen IEEE
802.3, IEEE 802.3u Erweiterung / Konnektivität
Schnittstellen 2 x Netzwerkknoten - Ethernet
10Base-T/100Base-TX - RJ-45, 1 x Netzwerk - Ethernet
10Base-T - RJ-45 Verschiedenes Encryption Algorithm
DES, Dreifach DES, SHA, MD5, IKE
Stromversorgung Stromversorgungsgerät Netzteil
Feldgeräte incl. sämtlichen
Montagematerialien,
Einbauten Liefern/ montieren und Betriebsbereit
Anschließen.
Menge: 1,000 psch

**05.7 Erstellen des Pflichtenheftes**
*** Pauschalposition
Erstellen des Pflichtenheftes für die Leittechnik

Der Aufbau der Gesamtanlage sowie die technische
Beschreibung der Systemkomponenten einschließlich
Bustopologie sind mit allen Anlagendaten und allen
Funktionen in der Anlagenbeschreibung nach geltenden
Normen im Überblick unter Erfassung der Feld-,
Automations.- und GLT-Ebene darzustellen.

Dabei sind das funktionale Zusammenwirken der einzelnen
Systemkomponenten untereinander sowie das übergreifende
Zusammenwirken mit den Komponenten anderer Gewerke der
technischen Gebäudeausrüstung, insbesondere mit den
Technischen Anlagen/Komponenten der Kostengruppen der
TGA zu erläutern. Leistungsabgrenzungen/Schnittstellen
zu den anderen Gewerken sind genau zu beschreiben.
Softwarefunktionen der GLT- und Automationsebenen sind
getrennt zu beschreiben, Zusammenhänge darzustellen.
Die Grundfunktionen Schalten,
Stellen, Melden, Messen und Zählen sowie die
Verarbeitungsfunktionen Überwachen, Steuern, Regeln,
Rechnen, Optimieren, Statistik,
Mensch/Maschine-Kommunikation sind anlagenbezogen zu
erläutern.

Anlagenübergreifende Verknüpfungen (z.B.
Abluftfunktionen) sind
zu erläutern.

Das Adressierungskonzept, die
Kommunikationsschnittstellen und die Kompatibilitäts-
und Systemanforderungen der zentralen Einrichtungen und
Peripheriegeräte sind zu erläutern.
Der Detaillierungsgrad ist unabhängig von der
Bedienerqualifikation und den erworbenen Lizenzrechten
zu sehen.
Die Rechte und Pflichten aus den Lizenzvereinbarungen
sind darzustellen.
Die Anwenderprogramme sind zu beschreiben, hierzu
gehören z.B. die Beschreibung der Programmiersprache
und der Programmstruktur.

Die Erstellung des Pflichtenheftes erfolgt in
Eigenverantwortung durch den Auftragnehmer der sich
aktiv um die Erstellung kümmert.
Seitens des Auftraggebers werden folgende
Qualitätsmerkmale
Erwartet.:
Vollständigkeit
Konsistenz
Eindeutigkeit
Durchführbarkeit

Vorlage des Pflichtenheftes zur schriftlichen
Genehmigung (ggf. mehrmals, bis zur endgültigen
schriftlichen Genehmigung durch den AN).
Menge: 1,000 psch

### Titel 06 Kabeltragsysteme

*Hinweis: Vorbemerkungen Kabelrinnen AV = allgemein Versorgung Kabelrinne mit Speziallochung im Boden und S*
Vorbemerkungen Kabelrinnen

AV = allgemein Versorgung

Kabelrinne mit Speziallochung im Boden und S
Vorbemerkungen Kabelrinnen

AV = allgemein Versorgung

Kabelrinne mit Speziallochung im Boden und Seitenholm,
eingerollte Kante im Seitenholm zur Verstärkung und
als Kantenschutz
Korrosionsschutz: feuerverzinkt nach DIN EN ISO 1461
Blechstärke: 1,0 mm
Standartlänge: 3000 mm
Tragfähigkeit: 1,85 kN/m bei Stützabstand 1,5 m
inklusive Befestigungsmaterial und Formteile.

Blechstärke: 1,5 mm
Standartlänge: 3000 mm
Tragfähigkeit: 3 kN/m bei Stützabstand 1,5 m

Die Befestigungen und eventuell Gewindestange sind
gemäß Gesamtgewicht (Kabel und Kabelbahn) zu ermitteln.

Die Befestigungen an der Decke und an den Wände erfolgt
mit Schwerlast- Dübeln.

In die Einheitspreise sind sämtliche zur Montage
benötigten Komponenten wie Deckenhängestiele,
Wandausleger, Verbinder, Bögen, Trennstege, Schrauben,
Stossleisten, ect. zu berücksichtigen.

**06.1 AV- Kabelrinne 100x110mm**
AV- Kabelrinne 100x110mm / Deckenmontage/ Wandmontage
inklusive Befestigungsmaterial und Formteile, sonst wie
vor beschrieben.
z.B. MKS-Magic 110 FS (Bandverzinkt) mit Hängestiel
US7-4, AW30 mit Trennsteg
Menge: 1,000 m

**06.2 AV- Kabelrinne 200x110mm**
AV- Kabelrinne 200x110mm / Deckenmontage/ Wandmontage
inklusive Befestigungsmaterial und Formteile, sonst wie
vor beschrieben.
z.B. MKS-Magic 110 FS (Bandverzinkt) mit Hängestiel
US7-4, AW30 mit Trennsteg
Menge: 30,000 m

**06.3 AV- Kabelrinne 300x110mm**
AV- Kabelrinne 300x110mm / Deckenmontage/ Wandmontage
inklusive Befestigungsmaterial und Formteile, sonst wie
vor beschrieben.
z.B. MKS-Magic 110 FS (Bandverzinkt) mit Hängestiel
US7-4, AW30 mit Trennsteg
Menge: 1,000 m

**06.4 Kabelleiter 400mm**
Kabelleiter verlegt in Teillängen, mit durchgängig
gelochtem Seitenholm, mit eingenieteten, nach oben
offenen und verstärkten C- Profil-Sprossen, zur
Befestigung von Kabeln und Leitungen mit Bügelschelle
eingerollter Seitenholm zur Verstärkung und als
Kantenschutz Korrosionsschutz: tauchfeuerverzinkt nach
DIN EN ISO1461
Seitenhöhe: 110 mm
Breite: 400 mm
Holmstärke: 1,5 mm
Sprossenabstand: 300 mm
Tragfähigkeit: 3,1 kN/m bei Stützabstand 2,0 m.
inklusive Befestigungsmaterial und Formteile, sonst wie
vor beschrieben.
Menge: 5,000 m

### Titel 07 Installation

*Hinweis: Installationsleistungen Unter diesem Titel sind die Installationsleistungen für alle nicht gesondert*
Installationsleistungen
Unter diesem Titel sind die Installationsleistungen für
alle nicht gesondert
Installationsleistungen
Unter diesem Titel sind die Installationsleistungen für
alle nicht gesondert beschriebenen Anlagenteile
erfasst, die zur betriebsfertigen Erstellung des
gesamten Objektes erforderlich sind.

Nachstehende Installationsmaterialien und Geräte sind
einschl. aller Nebenleistungen, sowie erforderlicher
Bohr- und Stemmarbeiten, Klein- und
Befestigungsmaterial wie Schellen mit
Kunststoffgegenwannen, Dübel, Hohlschienen,
Kabelklemmen, Halteklammern usw. zu liefern, zu
montieren und betriebsfertig anzuschließen.

Für alle Leitungen gelten die Vorschriften VDE 0100 und
VDE 0293, neuester Stand. Der grün-gelbe Leiter darf
nur als PE-Leiter Verwendung finden. Der N-Leiter
erhält die Farbe hellblau.

Bei der Leitungsverlegung von Feuchtraumleitungen
auf Abstand werden ISO-Abstandsschellen verwendet. Bei
der Leitungsverlegung auf Putz wird die Installation in
Rohr, in halboffener Verlegung, ausgeführt.

Freihängende oder nicht fachmännisch befestigte
Leitungen werden nicht abgenommen. Befestigung mit
Kunststoff- Kabelbindern ist nicht gestattet.

Alle Kabel und Leitungen mit integriertem
Funktionserhalt und die dazu verwendeten Verlegesysteme
müssen ein Prüfzeugnis gemäß Brandprüfung nach DIN EN
13501 besitzen. Die Verlegevorschriften sind
einzuhalten. Die zur Befestigung notwendigen
Metalldübel müssen der DIN EN 13501 entsprechen. Bei
Klemmverbindungen innerhalb der Steckdosen sind
Schalterklemmdosen bzw. Geräteabzweigdosen zu
verwenden.

Die Installation in abgehängten Decken ist mittels
Halteklammern direkt unter der Decke auszuführen.

Für Zuleitungen und Haupttrassen ist die Verlegung auf
gesondert ausgeschriebenen Kabelträgern zu kalkulieren.

Bei der Unterputzmontage sind die Stemmarbeiten und die
Schuttbeseitigung in die Einheitspreise
einzukalkulieren, sowie bei Leichtbauwänden die
erforderlichen Bohrungen u. deren Einmessung.

Die Versorgung der Arbeitsplätze mit Starkstrom, EDV-
und Fernmeldeanschlüssen, im Raum Arbeiten, erfolgt
über fußbodenebene Geräteeinbaueinsätze. Die Versorgung
der Geräteeinbaueinsätze über Leerrohre im Estrich.

Folgende Normen sind zu beachten:
1. DIN VDE 0100 Teil 520 11.85
2. DIN VDE 0800, 0833. 1+4, DIN 14675, EN 54,
LAR von 2001
3. FTZ 731 TV 1
4. VBO
5. Die ergänzenden Bestimmungen des zuständigen EVU

Bei der Leitungsinstallation ist darauf zu achten, daß
die Hauptkabeltrassen für Starkstrom-, EDV- und
Fernmeldeanschlüsse durch Trennstege getrennt werden.

Die Verlegung der Kabel beinhaltet das Liefern in
Teillängen, das Verlegen und Befestigen einschließlich
Klein- und Befestigungsmaterial, sowie die
erforderlichen Anschlüsse zum betriebsfertigen Zustand.

In den nachfolgend aufgeführten Positionen der
Installationen sind die Kosten für Lieferung frei
Verwendungsstelle, Aufstellung und Montage vor Ort
sowie die gesetzlich vorgeschriebene Entsorgung zu
berücksichtigen.

Erläuterung Kabelverlegung
auf Kabelrinnen, Steigetrassen, Doppelboden, bzw. in
Leerrohre.

Die Kabel und Leitungen werden in Teillängen auf Kabel-
Rinne, -Pritschen- Bahnen, Schellen, und in Leerrohre
verlegt oder eingelegt. Auf Steigeleitern sind die
Kabel alle 50 cm zu befestige. Die hierzu benötigten
Befestigungsschellen und Gegenwannen sind in den
Einheitspreisen zu berücksichtigen.
Im Deckenbereich sind die 2 seitig gesicherten
Kabelbühnen zu berücksichtigen (seitlicher Eingriff in
Bühnen zur Verlegung der Kabel nur bedingt möglich)

Der Kabelverschnitt, die erforderlichen Kabelbinder,
Beschriftung, Markierungen, Werkzeuge und sonstiges
benötigtes Material wird nicht extra vergütet.

Alle Positionen beinhalten die Lieferung und komplette
Verlegung einschl. Entsorgung der Verpackungen, auch
wenn dies in den Positionen nicht extra beschrieben
ist.

Evtl. Reserveadern müssen auf Klemmleisten aufgelegt
werden und dürfen nicht lose in Kanälen liegen.

Die Kunsstoffkabel für Innenbereich sind gemäß DIN VDE
0250, und Aderfarbe nach DIN VDE 0293 auszuführen.

Die Kunsstoffkabel mit konzentrischem Leiter und die
Erdkabel sind gemäß DIN VDE 0276, und die Aderfarben
nach DIN VDE 0293 auszuführen.

**07.1 Metall- Sammelhalterung für 30 Leitungen 3x1,5mm²**
Metall- Sammelhalterung für hohe mechanische
Standfestigkeit, auch im Brandfall. Zur sicheren
Montage oberhalb von Brandschutzdecken geeignet. Auch
als kabelspezifische Variante für den elektrischen
Funktionserhalt( E30 und E90) nach DIN 4102 Teil 12
zugelassen. Für Wand- und Deckenmontage.
Menge: 80,000 St

**07.2 FPKu-EM-F-UV 16**
Kunststoff-Panzerrohr UV-beständig FPKu-EM-F-UV 12
Menge: 5,000 m

**07.3 Alu-Rohr Gew.-ES 16**
Aluminiumrohr Alu-Rohr Gewinde-ES 16
Menge: 1,000 m

**07.4 Alu-Rohr Gew.-ES 20**
Aluminiumrohr Alu-Rohr Gewinde-ES 20
Menge: 1,000 m

**07.5 Alu-Rohr Gew.-ES 25**
Aluminiumrohr Alu-Rohr Gewinde-ES 25
Menge: 1,000 m

**07.6 FPKu-EM-F-H0 16**
Kunststoff-Panzerrohr halogenfrei FPKu-EM-F-H0 16
Menge: 50,000 m

**07.7 FPKu-EM-F-UV 16**
Kunststoff-Panzerrohr UV-beständig FPKu-EM-F-UV 12
Menge: 50,000 m

**07.8 FPKu-EM-F-H0 20**
Kunststoff-Panzerrohr halogenfrei FPKu-EM-F-H0 20
Menge: 50,000 m

**07.9 FPKu-EM-F-H0 25**
Kunststoff-Panzerrohr halogenfrei FPKu-EM-F-H0 25
Menge: 50,000 m

**07.10 Bus-Installationskabel DATAFLAMM®-C-PAAR grau 2x 2x 0,5mm²**
Bus-Installationskabel DATAFLAMM®-C-PAAR grau 2x 2x
0,5mm²
sonst wie vor beschrieben.
Menge: 1,000 m

**07.11 Bus-Installationskabel DATAFLAMM®-C-PAAR grau 4x 2x 0,75mm²**
Bus-Installationskabel DATAFLAMM®-C-PAAR grau 2x 2x
0,5mm²
sonst wie vor beschrieben.
Menge: 1,000 m

**07.12 Bus-Installationskabel Li2YCYv (TP) 2x 2x 0,5mm²**
Bus-Installationskabel Li2YCYv (TP) 2x 2x 0,5mm²
sonst wie vor beschrieben.
Menge: 1,000 m

**07.13 Fernmeldeinstallationskabel J-H(ST) H 2x2x0,8**
Fernmeldeinstallationskabel J-H(ST) H 2x2x0,8
sonst wie vor beschrieben.
Menge: 3855,000 m

**07.14 Fernmeldeinstallationskabel J-H(ST) H 4x2x0,8**
Fernmeldeinstallationskabel J-H(ST) H 4x2x0,8
sonst wie vor beschrieben.
Menge: 1410,000 m

**07.15 Fernmeldeinstallationskabel J-H(ST) H 6x2x0,8**
Fernmeldeinstallationskabel J-H(ST) H 6x2x0,8
sonst wie vor beschrieben.
Menge: 1,000 m

**07.16 Fernmeldeinstallationskabel J-H(ST) H 8x2x0,8**
Fernmeldeinstallationskabel J-H(ST) H 8x2x0,8
sonst wie vor beschrieben.
Menge: 1,000 m

**07.17 Fernmeldeinstallationskabel J-H(ST) H 16x2x0,8**
Fernmeldeinstallationskabel J-H(ST) H 16x2x0,8
sonst wie vor beschrieben.
Menge: 1,000 m

**07.18 Fernmeldeinstallationskabel A-2Y(L)2Y...STIII BD 2x2x0,8**
Fernmeldeinstallationskabel A-2Y(L)2Y--STIII BD
2x2x0,8
sonst wie vor beschrieben.
Menge: 10,000 m

**07.19 Fernmeldeinstallationskabel A-2Y(L)2Y...STIII BD 4x2x0,8**
Fernmeldeinstallationskabel A-2Y(L)2Y--STIII BD
4x2x0,8
sonst wie vor beschrieben.
Menge: 1,000 m

**07.20 Starkstromkabel (N)HXMH-J 1 x 16 mm²**
Starkstromkabel (N)HXMH-J 1 x 16 mm²
sonst wie vor beschrieben.
Menge: 1,000 m

**07.21 Starkstromkabel (N)HXMH-J 3 x 1,5 mm²**
Starkstromkabel (N)HXMH-J 3 x 1,5 mm²
sonst wie vor beschrieben.
Menge: 1585,000 m

**07.22 Starkstromkabel (N)HXMH-J 3 x 2,5 mm²**
Starkstromkabel (N)HXMH-J 3 x 2,5 mm²
sonst wie vor beschrieben.
Menge: 1,000 m

**07.23 Starkstromkabel (N)HXMH-J 5 x 1,5 mm²**
Starkstromkabel (N)HXMH-J 5 x 1,5 mm²
sonst wie vor beschrieben.
Menge: 360,000 m

**07.24 Starkstromkabel (N)HXMH-J 5 x 2,5 mm²**
Starkstromkabel (N)HXMH-J 5 x 2,5 mm²
sonst wie vor beschrieben.
Menge: 1,000 m

**07.25 Starkstromkabel (N)HXMH-J 5 x 6 mm²**
Starkstromkabel (N)HXMH-J 5 x 6 mm²
sonst wie vor beschrieben.
Menge: 1,000 m

**07.26 Starkstromkabel NYY-J 5 x 2,5 mm²**
Starkstromkabel (N)HXMH-J 5 x 6 mm²
sonst wie vor beschrieben.
Menge: 1,000 m

**07.27 Starkstromkabel ÖLFLEX(R)ROBUST 215 C 3 x 1,5 mm²**
Starkstromkabel ÖLFLEX(R)ROBUST 215 C 3 x 1,5 mm²
sonst wie vor beschrieben.
Menge: 1000,000 m

**07.28 Starkstromkabel ÖLFLEX(R)ROBUST 215 C 4 x 0,75 mm²**
Starkstromkabel ÖLFLEX(R)ROBUST 215 C 5 x 2,5 mm²
sonst wie vor beschrieben.
Menge: 600,000 m

**07.29 Starkstromkabel ÖLFLEX(R)ROBUST 215 C 5 x 4 mm²**
Starkstromkabel ÖLFLEX(R)ROBUST 215 C 5 x 4 mm²
sonst wie vor beschrieben.
Menge: 50,000 m

**07.30 Starkstromkabel ÖLFLEX(R)ROBUST 215 C 5 x 2,5 mm²**
Starkstromkabel ÖLFLEX(R)ROBUST 215 C 5 x 2,5 mm²
sonst wie vor beschrieben.
Menge: 150,000 m

**07.31 Netzwerkkabel Cat.7Netzwerkkabel 1000MHz S/FTPPIMF 4x2AWG23/1**
Netzwerkkabel Cat.7Netzwerkkabel 1000MHz S/FTPPIMF
4x2AWG23/1
sonst wie vor beschrieben.
Menge: 1,000 m

**07.32 Netzwerkkabel S/FTP4x2xAWG23/1FNRC violet4x 2x 0,57mm**
Netzwerkkabel S/FTP4x2xAWG23/1FNRC violet4x 2x 0,57mm
sonst wie vor beschrieben.
Menge: 285,000 m

**07.33 Kabelabzweig- / Verbindungskasten halogenfrei**
Kabelabzweig- / Verbindungskasten als Abzweigdose nach
VDE 0471/DIN IEC 695 Teil 1-2 aus Isolierstoff, tropfwassergeschützt für Aufputzmontage mit Klemmenblock
einschl. Kleinmaterial
Anzahl Durchführungen min 6
Leitungsquerschnitt (qmm) :
L=150 mm
B=300 mm
H=132 mm
halogenfrei
IP54
Liefern, einbauen, anschließen,
elektrische Verdrahtung.
Menge: 20,000 St

**07.34 Bezeichnungsschild 60x80 mm**
Bezeichnungsschild für MSR- Anlagen und Baugruppen,
Farbe und Beschriftung nach Angaben des AG, Abstimmung
mit den übrigen Gewerken zur einheitlichen Darstellung,
aus mehrschichtigem Kunststoff, Beschriftung
dreizeilig, gedruckt, min Höhe 60 mm/ Breite 80 mm,
Befestigung mit Schildträger aus verzinktem Stahl,
direkte Befestigung auf den Geräten und Fühlern.

Zeile eins: Datenpunktadresse mindestens 38 Stellen
Zeile zwei: Betriebsmittelbezeichung
Zeile drei: Informationsschwerpunkt/Schaltplanseite
Menge: 99,000 St

**07.35 Kabelmarker**
Kabelmarker bestehend aus Trägereinheit für Dreizeilige
Beschriftung sowie Kabelbinder zur Befestigung der
Beschriftung am Kabel. Komplett beschriftet und
montiert. Die Beschriftung erfolgt nach der
Benutzeradressenstruktur.

Zeile eins: Kabelnummer
Zeile zwei: Betriebsmittelbezeichung
Zeile drei: Anlage
Menge: 400,000 St

**07.36 Kabelmarker**
Kabelmarker wie vor beschrieben,

jedoch UV und Witterungsbeständig.
Menge: 20,000 St

*Hinweis: Kabelanschlüsse Bauseits/ Eigen verlegter Installationskabel beidseitig. Die nachfolgende Positionen*
Kabelanschlüsse Bauseits/ Eigen verlegter
Installationskabel beidseitig. Die nachfolgende
Positionen
Kabelanschlüsse Bauseits/ Eigen verlegter
Installationskabel beidseitig. Die nachfolgende
Positionen beinhalten das beidseitige Anschließen von
Kabel und Leitungen. In der Position sind alle
erforderliche Materialien, wie z. B. Kabelschuhe,
Endhülsen, Befestigungen, Beschriftung, Koordinierung
mit den jeweiligen Firmen, Einführen in die eingene
Anlage, Eintragen in die Dokumentationen usw. zu
berücksichtigen.
Alle Reserve Aderen müssen mit Schrumpfschlauch
überzogen werden oder auf Reserve Klemmen geführt
werden.
Alle Ölflex Leitungen müssen mit EMV Schirmklammern
mit integrierter Zugentlastung für Hutschiene montiert
werden.

**07.37 Anschluss von Kunststoffkabel/-Leitungen 4x2x0,5-0,75**
Anschluss von Kunststoffkabel/-Leitungen
2 x 2 x 0,5
sonst wie vor beschrieben.
Menge: 13,000 St

**07.38 Anschluss von Kunststoffkabel/-Leitungen 2x2x0,8**
Anschluss von Kunststoffkabel/-Leitungen
2 x 2 x 0,8
sonst wie vor beschrieben.
Menge: 113,000 St

**07.39 Anschluss von Kunststoffkabel/-Leitungen 4x2x0,8**
Anschluss von Kunststoffkabel/-Leitungen
4 x 2 x 0,8
sonst wie vor beschrieben.
Menge: 37,000 St

**07.40 Anschluss von Kunststoffkabel/-Leitungen 6x2x0,8**
Anschluss von Kunststoffkabel/-Leitungen
6 x 2 x 0,8
sonst wie vor beschrieben.
Menge: 1,000 St

**07.41 Anschluss von Kunststoffkabel/-Leitungen 8x2x0,8**
Anschluss von Kunststoffkabel/-Leitungen
8 x 2 x 0,8
sonst wie vor beschrieben.
Menge: 1,000 St

**07.42 Anschluss von Kunststoffkabel/-Leitungen 16x2x0,8**
Anschluss von Kunststoffkabel/-Leitungen
16 x 2 x 0,8
sonst wie vor beschrieben.
Menge: 1,000 St

**07.43 Anschluss von Kunststoffkabel/-Leitungen 3 x 1, 5mm² bis 3 x 2,5mm²**
Anschluss von Kunststoffkabel/-Leitungen
3 x 1,5 mm² bis 3 x 2,5 mm²
sonst wie vor beschrieben.
Menge: 55,000 St

**07.44 Anschluss von Kunststoffkabel/-Leitungen 5 x 1, 5mm² bis 5 x 2,5mm²**
Anschluss von Kunststoffkabel/-Leitungen
5 x 1,5 mm² bis 5 x 2,5 mm²
sonst wie vor beschrieben.
Menge: 11,000 St

**07.45 Anschluss von Kunststoffkabel/-Leitungen 5 x 4mm²**
Anschluss von Kunststoffkabel/-Leitungen
5 x 4 mm²
sonst wie vor beschrieben.
Menge: 1,000 St

**07.46 Anschluss von Kunststoffkabel/-Leitungen 5 x 6mm²**
Anschluss von Kunststoffkabel/-Leitungen
5 x 6 mm²
sonst wie vor beschrieben.
Menge: 1,000 St

**07.47 Anschluss von Kunststoffkabel/-Leitungen 1 x 16mm²**
Anschluss von Kunststoffkabel/-Leitungen
1 x 16 mm²
sonst wie vor beschrieben.
Menge: 0,000 St

**07.48 Anschluss von Netzwerkkabel 'S/FTP 4x2xAWG23/1 FNRC violet 4 x 2 x 0,57mm**
Anschluss von Netzwerkkabel
'S/FTP 4x2xAWG23/1 FNRC violet 4 x 2 x 0,57mm
Einschließlich Crimpstecker.
sonst wie vor beschrieben.
Menge: 8,000 St

**07.49 Glasfaserkabel**
Glasfaserkabel
Verlegung in bis zu 24 Teilstrecken.

Robustes, metallfreies Glasfaser-Innen- und Außenkabel
mit Zentral-Bündeladerkonstruktion.
Hohe Querdruckfestigkeit für hohe
Übertragungssicherheit. Montagefreundlicher Aufbau dank
trockener Verseilhohlräume. Nagetierschutz aus
Glasfilamenten. Zwei farbige, leicht identifizierbare
Aufreißzwirne sorgen für das sichere Öffnen des
Kabelmantels. Flammwidriger, halogenfreier Aufbau mit
FR/LS0H-Mantel.

LAN-Backbone, Access- und Steigzone.
Verbindungskabel zwischen Gebäude- und/oder
Etagenverteilern.
Verlegbar in Rohranlagen, Kabelpritschen,
Brüstungskanälen und Vertikalschächten.
Zum Spleißen in allen Verteilern und Muffen.

Biegeoptimierte Multimode-Faser mit verbesserten
Makrobiegungs-Eigenschaften, empfohlen insbesondere für
Anwendungen mit hoher Performance bei 850 nm, z. B. 10
GbE mit Duplex-Links oder 40/100 GbE mit
Highspeed-Paralleloptik-Links. Die geometrischen,
optischen und mechanischen Spezifikationen entsprechen
oder übertreffen alle relevanten nationalen,
europäischen und internationalen Normen.
Die Faser ist kompatibel mit OM2-Fasern in bestehenden
Netzen.
In der Gebäudeverkabelung für LAN-Backbones
(Primäre/Sekundäre Verkabelung), Fiber-To-the-Office
und Fiber-To-the-Desk (FTTO, FTTD = Tertiäre
Verkabelung) sowie in der Datacenter-Verkabelung.

mechanische Eigenschaften Kabel:
Temperaturbereich:
bei Lagerung: 25 / +70░C IEC 60794-1-2 F1
beim Einzug: 10 / +50░C
in Betrieb: 25 / +60░C
Zugfestigkeit: IEC 60794-1-2 E1
Querdruck: IEC 60794-1-2 E3
Schlag: IEC 60794-1-2 E4
Wiederholte Biegung: IEC 60794-1-2 E6
Torsion: IEC 60794-1-2 E7
Kabelbiegung: IEC 60794-1-2 E11
Längswasserdichtigkeit: IEC 60794-1-2 F5
Halogenfreiheit, Korrosivität: IEC 60754-1/-2, EN
50267-2-1/-2-2, VDE 0482-267-2-1/-2-2
Flammwidrigkeit: IEC 60332-1/-2, EN 60332-1-2, VDE
0482-332-1-2
Brandfortleitung: IEC 60332.3 C, EN 50266-2-4, VDE
0482-266-2-4
Rauchgasdichte: IEC 61034-1/-2, EN 61034-1/-2 (EN
50268-1/-2), VDE 0482-1034-1/-2 (VDE 0482-268-1/-2)

mechanische Eigenschaften der Faser:
Numerische Apertur: 0,200 +/- 0,015
Kern Ï [µm]: 50,0 +/- 2,5
Maximale Unrundheit des Kerns [%]: 5
Glasmantel Ï [ým]: 125,0 +/- 1,0
Maximale Unrundheit des Glasmantels [%]: 1,0
Maximale Kern-/Mantel-Konzentrizität [µm]: 1,5
Maximale Coating-Konzentrizitätsabweichung [µm]:12
Coating Ï [µm]: 242 +/- 5
Prüflast [kpsi]: 100
Übertragungseigenschaften
Wellenlänge [nm] 850 1300
Maximale Dämpfung (verkabelt)[dB/km] 2,7 0,7
typische Dämpfung (verkabelt)[db/km] 2,5 0,5
OFL-Bandbreite gemäß
TIA/EIA 455-204 und
IEC 60793-1-41[MHz x km] 1500, 500
High-Performance
EMB-Bandbreite gemäß
TIA/EIA 455-220A und IEC 60793-1-49[MHz x km] 2000
Brechungsindex 1.48- 1,479

Faseranzahl: 4
Bündeladern: 1
Mantel Ï [mm]: 8,2
Gewicht [kg/km] : 73
Biegeradius [mm]: 125
Zugkraft [N]: 3000
Querdruck dauernd [N]: 3000
Querdruck kurzzeitig [N]: 5000
Brandlast [kWh/km]: 336
Brandlast [MJ/km]: 1210
Typ: U-DQ(ZN)BH 1 x 4 G50/125 OM3
Menge: 1,000 m

**07.50 Spleißboxen**
Spleißboxen/Anschlussdosen/Verbindungskabel
Mini Wandspleißverteiler bestückt 4xSC-Simplex
Verteil- und Abschlussgehäuse zum Spleißen, Patchen und
zur Aufnahme passiver optischer Komponenten. Schutzart
IP20, geeignet für Wandmontage innen und außen.
Befestigungsmöglichkeit für Bündeladerkabel, Mikrokabel
und Einblasröhrchen im Innern.
Zu-/Abführung mittels PG-Verschraubungen: Mittig zur
Zuführung, rechts / links Abführung. Durch Verwendung
unterschiedlicher Dichtungssätze können die äußeren
Verschraubungen an diverse Durchmesser angepasst
werden.
Gehäuse-Material: PC/ABS Kunststoff
Farbe: lichtgrau, ähnlich RAL7035
Abmessung BxHxT:185x103x93mm
Gewicht: ca. 0,6kg
Schutzart: IP20 gemäß DIN 60529
Aufnahmekapazität: bis zu 12 Spleiße
Kupplungshalter: mit 4xSC-Simplex
Einführungen: 1x Kabelverschraubung
Kupplungshalter aus Aluminium
Halter für Gas- / Wasserblocker
Inkl. 4x Kupplung SC Simplex MM Ph.-Br./Kst.
Inkl. 1x Spleißkassette und -kamm
Inkl. 4x Crimpspleißschutz
Hutschienenmontage
Gehäusedeckel abschließbar mittels Vorreiberschloß
LWL-Wandspleißverteiler liefern inkl. fachgerechtes
installieren und führen des Installationskabels und
Anspleißen an die Pigtails
Menge: 1,000 St

**07.51 19ôLWL Spleiß-/Verteilerbox**
19LWL Spleiß-/Verteilerbox frontseitig bestückt mit
Kupplungen 24 x SC-Duplex Kupplungen sind fest mit der
Frontblende verschraubt inkl. 48 farbige Pigtails 50 /
125µm, 2m, Faserqualität OM3 vormontiert
2 x Spleißkassette inkl. Deckel für Spleißkassette,
montiert auf zentralem Bolzen, befestigt mit
Rändelschraube aus Kunststoff.
4 x Spleißkamm für je 12x Crimpspleißschutz (inkl.
Crimpspleißschutz)
Kabelzuführung wahlweise gerade oder über externe 45░
Einführung.
Auszug bestückt mit unverlierbaren Rändelschrauben.
Anschlussmöglichkeit für Potentialausgleich.
(Berührungsschutz nach VDE 0100)
1 HE mit frontseitigem Verteilerfeld aus 1,5 mm
Stahlblech
Farbe: RAL 7035 (pulverbeschichtet)
Zugentlastung für rückseitig ankommende und abgehende
Kabel
Ausziehbar
Steckerabgänge nach vorne
geschlossenes 19" Gehäuse
24x SC-Duplex Kupplungen (Gehäusefarbe: petrol),
Zirkonia-Keramik-Sleeve, MM
48x SC-Simplex Pigtails (farbig) 50/125 OM3 2m

LWL-Verteiler liefern inkl. fachgerechtes installieren
und führen des Installationskabels und
Anspleißen an die Pigtails
Menge: 1,000 St

**07.52 LWL Verbindungskabel Länge 2m**
LWL Verbindungskabel Länge 2m
LWL Verbindungskabel Länge 2m besteht aus I-VH 2 x G50
/125 µm (OM3) bestückt an beiden Seiten mit je zwei SC-
Steckern (Farbe grau) Lieferung incl. Brücke zum
Stecken als Duplexversion
Halogenfreier Kabelmantel
Mantelfarbe Orange
Kabel incl. Meßprotokoll liefern
Menge: 1,000 St

**07.53 Cat. 7 Verbindungskabel**
Cat. 7 Verbindungskabel Länge 2 m bestehend aus
S/FTP-Kabel, 100 Ohm, 4x2xAWG 26/7 mit halogenfreien
Kabelmantel, Adernmaterial vollständig aus Kupfer und
Einhaltung der Übertragungseigenschaften gem. Cat.7
oder höher, beidseitig konfektioniert mit geschirmten
Steckern gem. ISO/IEC 60603-7-51. Nachweise über die
Steckereigenschaften sind vom Bieter beizufügen.
Crimpungen der Kontakte müssen maschinell erfolgen
mit Nachweis über die Einhaltung der normativ
festgelegten Crimptiefen.
Die Schirmkontaktierungen zwischen Kabel und Stecker
müssen großflächig, 360░ und Impedanz Arm
ausgeführt sein. Beschaltung 1:1. Stecker mit
Rastnasenschutz, farbig in Kabelmantelfarbe und mit
Kabeltülle.
Menge: 1,000 St

**07.54 Managed Ethernet Switch (LWL/Kupfer Konverter)**
Managed Ethernet Switch 2xRJ45 / 1x SC-Duplex Multimode
Managend Ethernet Switch zur Anbindung der
Informationsschwerpunkte im Gebäude. Hohe
Netzwerkleistung und umfassende Sicherheit nach IEEE
Redundanz (STP/RSTP/MST), erweiterte Ringredundanz mit
einer Wiederbereitschaftszeit von 15ms. Web
Anpassbarkeit der Benutzeroberfläche der aktuellen
Anwendungen. Aufräumfunktion nicht genutzter
Konfigurationsseiten. Erkennung von Auto  Negotiation
und Autocrossing.
Managend Ethernet Switch mit vier RJ45-Ports für 10/100
MBit/s und einem LWL-Port im SC-Format und
einer Betriebstemperatur von  40 ░C -- +75 ░C
Schnittstelle: Ethernet (RJ45)
Anschlussart: RJ45
Übertragungsgeschwindigkeit: 10/100/1000 MBit/s (mit
Autonegotiation)
Übertragungsphysik: Ehernet in RJ45-Twisted-Pair
Anzahl der Ports: 2 (RJ45-Ports)
Zusatztext: RJ45-Ports
Schnittstelle: LWL-Schnittstelle
Anschlussart: SC
Übertragungsgeschwindigkeit: 100 MBit/s (Voll Duplex)
Anzahl der Ports: 1 (SC-Duplex Multimode)
Funktion: Managend Switch
Versorgungsspannung: 24 V DC (Ex-Bereiche)
Abmessung BxHxT: 54,4x146,4x125mm
Umgebungstemperatur (Betrieb): -40 ░C - 75 ░C
Managend Ethernet Switch liefern inkl. fachgerechtes
installieren und anschließen.
Menge: 1,000 St

**07.55 Wandverteiler**
Wandverteiler in 19 Gestell Systemausbau als
zerlegbares Gehäuse
Wandverteiler in 19 Gestell Systemausbau als
zerlegbares Gehäuse aus Stahlblech in RAL 7035
pulverbeschichtet. Mit Verbindungselemente zur
werkzeuglosen Schnellmontage.
Wandverteilertür mit einer Sichtscheibe aus Einscheiben
Sicherheitsglas 3mm, freiwählbaren Türanschlag und
Sicherheitsschließung 3523E. Erdungssatz und
Erdungsschiene zur systemgerechten Erdung aller
Gehäusebauteile.
Ausführung:
19- Montagerahmen
1x Wandteil
2x Grundträgerplatten
2x Dach-/Bodenbleche mit Ausbrüchen zur Kabeleinführung
über Bürstenleisten
2x Seitenwände abschließbar
1x Sichttür abschließbar
1x Lüftererweiterungsatz 230V
1x Thermostat
1x Schukosteckdosenleiste 19 mit Überspannungsschutz
Material: Stahlblech
Oberfläche: Pulverbeschichtet
Farbe: RAL 7035
Abmessung BxHxT: 600x625x600mm
Komponenten: 12HE
Wandverteiler liefern inkl. fachgerechtes montieren und
anschließen der Installationskabel
Menge: 1,000 St

**07.56 Netzwerkanbindung**
*** Pauschalposition
Netzwerkanbindung aller an der GLT angeschlossenen
Automatisierungsstationen.
Netzwerk zur wechselseitigen Übertragung aller
Informationen der DDC-Unterstationen
oder Managementstation.
- Erstellen einer Datensicherung
- Einbinden der Automatisierungsstation
in das Netzwerk
- Parametrierung der Automatisierungsstation
- Funktionsprüfung zwischen US und GLT
- Prüfen der Netzwiederkehrfunktion
Voraussetzung:
- Funktionsgeprüfte Netzwerkzugänge am
Schaltschrank
- Abklärung der Netzwerkanforderungen
mit dem Auftraggeber
- Funktionsgeprüfte Netzwerkzugänge am
Schaltschrank oder Anschluss Ort
- Linkperformance nach Klasse E
- Prüfprotokoll
Informationen zu Einstellungen, wie IP-
Adresse, Subnetmask, Gateway werden
gemeinsam abgestimmt.
Menge: 1,000 psch

**07.57 Messungen**
Messungen
Die ODTR-Messung ist mit einem Reflektometer
durchzuführen. Die Messung muss eine Dämpfungs-,
Rückflussdämpfungs- und Längenmessung pro Faser
beinhalten.
Sie ist mit einer Wellenlänge von 850nm bzw. 1300nm
(Multimodefasern)durchzuführen.
Jede Faser ist zum Messen mit mindestens 100m Vor- und
Nachlauf bei Multimode zu versehen.
Die Messung in beiden Richtungen der Fasern
durchzuführen.
Die Messergebnisse sind zu protokollieren und in
gedruckter (tabellarisch und graphisch) sowie in
elektronischer Form (nach Angabe AG) abzugeben.
Im Messprotokoll sind mindestens folgende Angaben
festzuhalten:
Gerätetyp des verwendeten OTDR
Strangnummer und Fasernummer der gemessenen Faser
Messrichtung
Pulsbreite
Länge der Strecke
Wellenlänge
eingestellter Brechungsindex
Impulszahl
Vorlauf- und Nachlaufstrecke in Meter (mind. 100m)
gerätespezifische Totzone
Prüfer, Datum, Uhrzeit
Kalibrierungsnachweis des Messgerätes
Die Cursors sind passend für die Messung der Dämpfung
zusetzen. Eine zusätzliche Messung für die Länge des
Kabels ist jeweils an der ersten Faser durchzuführen
und zu protokollieren. Die Kosten für die Längenmessung
ist in die Preise der Einzelfasermessungen
einzukalkulieren und wird nicht separat vergütet.
Menge: 1,000 St

**07.58 Anschluss LWL-Faser**
*** Pauschalposition
Beidseitiger Anschluss aller LWL-Faser für das
ausgeschriebene LWL-Kabel einschließlich Gestellung der
erforderlichen Werkzeuge,Anschlußmaterialien,aller
zugeörigen Leitungsverbindungen die notwendig sind ein
Funktionsfähiges Netzwerk zubetreiben und Erstellung
eines Meßprotokolls nach erfolgter Anschlußarbeit.
Menge: 1,000 psch

### Titel 08 Brandschutz

*Hinweis: Vorbemerkung Brandschutz Die einzu- und verbauenden Brandschutzsysteme müssen allg. bauaufsichtlich*
Vorbemerkung Brandschutz
Die einzu- und verbauenden Brandschutzsysteme müssen
allg. bauaufsichtlich zugelassene Bauteile oder
Bausysteme der entsprechenden Feuerwiderstands- und
Funktionserhaltsklassen nach DIN 4102 sein. Bei
Abweichungen hiervon ist die Brauchbarkeit im
einzelnen nachzuweisen und vor Ausführung die
Zustimmung der zuständigen Bauaufsichtsbehörde
einzuholen.Es sind die gültigen Bestimmungen der
Gesetze, Verordnungen, Normen und Richtlinien
einzuhalten. Besonders die Bestimmungen der
Leitungsanlagen-Richtlinie sind zu
beachten.Beschränkungen hinsichtlich durchgeführter
Kabeltypen, -quer- schnitten und -materialien werden
nicht zugelassen. Es muss sichergestellt sein, dass im
Brandfall entstehende Hohlräume sofort und
wirkungsvoll geschlossen werden, z. B. intumeszierende
Materialien. Die Bauteile müssen zu jeder Zeit gegen
Rauchgase bzw. Rauchnebel dicht sein. In allen
Funktionszuständen muss die mechanische Belastbarkeit
gewährleistet sein (z.B. Löschwasser). Der maximal
zulässige Füllfaktor gemäß der Herstellerangabe des
jeweiligen Systems ist einzuhalten.Mindestens 1/3 des
Füllfaktors ist als Nachbelegungsfläche frei zu
halten. Sollte diese Forderung nicht eingehalten
werden können, so ist nach Absprache und Freigabe mit
der Bauleitung ein größeres bzw. ein zusätzliches
System (Schott/ Kanal) vorzusehen. Die
Nachinstallation durch Brandschotts muss jederzeit mit
einfachen Mitteln und ohne Funktionsbeeinträchtigung
möglich sein.Die Montagearbeiten sind ohne größeren
Staub- und Schmutzanfall auszuführen. Eine
Zulassungskopie ist den Revisionsunterlagen
beizufügen. Die Bausysteme sind vorschriftsmäßig zu
kennzeichnen und dokumentieren.Bei Durchführungen
durch Betondeckenplatten die nicht die erforderliche
Mindeststärke gemäß den Zulassungen der jeweiligen
Schotte besitzen ist die Deckenplatte in diesem
Bereich mit Brandschutzmaterial wie z.B. Promat
aufzudoppeln. Das dabei einzusetzende Material ist in
die Einheitspreise der entsprechenden Bausysteme
einzukalkulieren.

**08.1 Kabelbox WD90, 11x335mmm**
Feuerbeständige Abschottung von Kabeldurchführungen in
Decken und Wänden nach DIN 4102 S90, bestehend aus
einem verzinkten Stahlblechgehäuse, ausgekleidet mit
im Brandfall aufschäumendem Brandschutzmittel.
Die Montage erfolgt gemäß der beiliegenden
Montageanleitung.

Abmessung:  110 x 335 x 270mm (HxBxT)
Zulassung:  gemäß DibT
Menge: 3,000 St

### Titel 09 Überspannungsschutz

**09.1 Überspannungsschutzgerät für die Meldungen**
Überspannungsschutzgerät für die Meldungen
zur DDC
DIN EN 61643-11, mit
thermischer Abtrenneinrichtung Typ 3, mit
Funktionsanzeige und potentialfreiem Kontakt für
Fernanzeige, Bemessungsbetriebsspannung 24 V AC/ DC,
kombinierter Spannungs-/Stromstoß Uoc mind. 2,5 kV,
Bemessungsbetriebsstrom 3 A, zur Montage auf
Tragschiene.
Inklusive alle Verdrahtungsleitungen.

Für den Schutz von einer Meldung

Fabrikats Konformität es dürfen nur
Überspannungsschutzgeräte des Herstellers DEHN
verwendet werden.
Menge: 8,000 St

**09.2 Überspannungsschutzgerät für 230V**
Überspannungsschutzgerät für die 230V Versorgung
von den Informationsschwerpunkt zu den Feldgeräten
DIN EN 61643-11, mit
thermischer Abtrenneinrichtung Typ 3, mit
Funktionsanzeige und potentialfreiem Kontakt für
Fernanzeige, Bemessungsbetriebsspannung 230 V AC,
kombinierter Spannungs-/Stromstoß Uoc mind. 2,5 kV,
Bemessungsbetriebsstrom 3 A, zur Montage auf
Tragschiene.
Inklusive alle Verdrahtungsleitungen.

Für den Schutz von einer Spannungsversorgung

Fabrikats Konformität es dürfen nur
Überspannungsschutzgeräte des Herstellers DEHN
verwendet werden.
Menge: 4,000 St

**09.3 Überspannungsschutzgerät für 400V**
Überspannungsschutzgerät für die 400V Versorgung
von den Informationsschwerpunkt zu den Feldgeräten
DIN EN 61643-11, mit
thermischer Abtrenneinrichtung Typ 3, mit
Funktionsanzeige und potentialfreiem Kontakt für
Fernanzeige, Bemessungsbetriebsspannung 230 V AC,
kombinierter Spannungs-/Stromstoß Uoc mind. 2,5 kV,
Bemessungsbetriebsstrom 3 A, zur Montage auf
Tragschiene.
Inklusive alle Verdrahtungsleitungen.

Für den Schutz von einer Spannungsversorgung

Fabrikats Konformität es dürfen nur
Überspannungsschutzgeräte des Herstellers DEHN
verwendet werden.
Menge: 4,000 St

**09.4 Überspannungsschutzgerät für Netzwerkleitung**
Überspannungsschutzgerät für die Netzwerkleitung
von den Informationsschwerpunkt zu den Feldgeräten
DIN EN 61643-11, mit
thermischer Abtrenneinrichtung Typ 3, mit
Funktionsanzeige und potentialfreiem Kontakt für
Fernanzeige, Bemessungsbetriebsspannung 230 V AC,
kombinierter Spannungs-/Stromstoß Uoc mind. 2,5 kV,
Bemessungsbetriebsstrom 3 A, zur Montage auf
Tragschiene.
Inklusive alle Verdrahtungsleitungen.

Für den Schutz von einer Netzwerkleitung

Fabrikats Konformität es dürfen nur
Überspannungsschutzgeräte des Herstellers DEHN
verwendet werden.
Menge: 4,000 St

**09.5 Potentialausgleichsleitung**
Potentialausgleichsleitung
grün-gelb nach DIN,
mit allem Zubehör wie Schellen,
Schrauben und allem Kleinmaterial
liefern, verlegen und montieren.
Querschnitt 16 mm²
liefern und montieren.
Menge: 20,000 m

*Hinweis: Kabelanschlüsse Bauseits/ Eigen verlegter Installationskabel beidseitig. Die nachfolgende Positionen*
Kabelanschlüsse Bauseits/ Eigen verlegter
Installationskabel beidseitig. Die nachfolgende
Positionen
Kabelanschlüsse Bauseits/ Eigen verlegter
Installationskabel beidseitig. Die nachfolgende
Positionen beinhalten das beidseitige Anschließen von
Kabel und Leitungen. In der Position sind alle
erforderliche Materialien, wie z. B. Kabelschuhe,
Endhülsen, Befestigungen, Beschriftung, Koordinierung
mit den jeweiligen Firmen, Einführen in die eingene
Anlage, Eintragen in die Dokumentationen usw. zu
berücksichtigen.
Alle Reserve Aderen müssen mit Schrumpfschlauch
überzogen werden oder auf Reserve Klemmen geführt
werden..

**09.6 Anschluss von Kunststoffkabel/-Leitungen 2x2x0,8 mm²**
Anschluss von Kunststoffkabel/-Leitungen
2 x 2 x 0,8 mm²
sonst wie vor beschrieben.
Menge: 2,000 St

**09.7 Anschluss von Kunststoffkabel/-Leitungen 3 x 1, 5mm² bis 3 x 2,5mm²**
Anschluss von Kunststoffkabel/-Leitungen
3 x 1,5 mm² bis 3 x 2,5 mm²
sonst wie vor beschrieben.
Menge: 1,000 St

**09.8 Kleinverteiler**
Kleinverteiler, 6-reihig, für die Aufnahme der
Überspannungselemte. So wie zur Teilung der
Leitungstypen.
Von den Informationsschwerpunkt zum Verteiler
bestehend aus:
- Kleinverteiler mit Tür 800x400x1800
- Sockel passende zum System min 200 Höhe
- alle erforderlichen Reihenklemmen
- Schraubenlose PE/N-Klemmschiene in ausreichender Zahl
- Kabelverschraubung mit Zugentlastung
- Kabelblende, Abdeck- und Beschriftungsstreifen
- Normschiene nach DIN EN 60715, 35 x 7,5, 35 mm breit
inkl. Befestigungsschrauben, alle Verdrahtungsleitungen
Menge: 2,000 St

### Titel 10 Dienstleistungen

*Hinweis: Hinweis Koordinaion Hinweis Koordination*
Hinweis Koordination
Der Auftragnehmer GA hat seinen Leistungsumfang der
Ausführung voll umfänglich mit den anderen
haustechnischen Gewerken der TGA abzustimmen.

Dieses umfasst:

das Anschreiben der beteiligten Fachfirmen bezüglich
der Daten- und Informationsanforderung für
Leistungsangaben, technische Daten und Montagepläne,
frühzeitig und innerhalb des Terminplanes

die Prüfung der übergebenen Informationen auf
Plausibilität und Stimmigkeit

die Abstimmung und den Austausch von
anlagenspezifischen Kenngrößen, Parametern und
Betriebs-Kenndaten der BTA sowie der Feldgeräte mit
den anderen Gewerken

die terminliche Detailabstimmung von, gemeinsam mit
einem anderen Gewerk, zu erbringenden Leistungen

die Abfrage und Übergabe von beiderseits benötigten
Datenblättern, Listen, Schemata,
Funktionsbeschreibungen oder sonstiger
Dokumentations-Unterlagen

die Angabe und Abstimmung der Einbau- und Montage-Orte
von Feldgeräten an bzw. in den betriebstechnischen
Anlagen (BTA) der anderen Gewerke (z.B. Bohrungen oder
Tauchhülsen für Messwertaufnehmer)

die Angabe und Abstimmung von Installationen in z.B.
gemeinsam genutzten Medientrassen, Schächten oder
Räumen

die eigenständige Kontrolle von Vorleistungen der
anderen Gewerke, unter GA/MSR- technischen
Gesichtspunkten, die als Grundlage der eigenen
Ausführung dienen

die eigenständige Abstimmung von Leistungen, die den
anderen Gewerken als Grundlage einer Ausführung dienen

den Rücklauf der Ventilberechnungen zu
Pumpenauslegungen an die jeweiligen Fachgewerke.

die Abstimmung der Auslegungsparameter unter
Berücksichtigung des hydraulischen Abgleichs der
Gesamtanlage.

die Freigabe der Berechnungen und Auslegung von
GA-Baugruppen muss durch das zugeordnete Fach-Gewerk
schriftlich freigegeben werden.

die Detailabstimmung, der in der Planung vorläufig
vergebenen Anlagen- und Baugruppenkennzeichnungen
gemäß dem Betriebsmittelkennzeichnungssystem des AG
mit den beteiligten Fachgewerken. Sämtliche
Bezeichnungen müssen durchgängig und stimmig in den
Plänen und Schemata der Fachfirmen enthalten sein.
(z.B. Anlagen-Bezeichnung RLT = GA)

Die Koordinationsleistungen sind, gemeinsam mit dem
beteiligten Gewerk, schriftlich mit Datum und
Unterschrift der Koordinationspartner zu dokumentieren.

Aus den Fachlosen, die nicht Gegenstand dieses
Leistungsverzeichnisse sind (ELT, BMA, EMA, GM und
Förderanlagen) sind zu koordinierende Objekte bzw.
E/A-Funktionen zu berücksichtigen. Weiterhin hat der
Auftragnehmer an den gewerkeübergreifenden Prüfungen
teilzunehmen.

**10.1 Herstellerkennzeichnungssystem**
*** Pauschalposition
Herstellerkennzeichnungssystem
Berücksichtigung des Anlagenkennzeichnungssystems des
AG bei der Werk- und Montageplanerstellung.
Erstellung der Werk- und Montageplanung unter
Berücksichtigung des Anlagen- kennzeichnungssystems
des AG.
Menge: 1,000 psch

**10.2 Teilnahme an gewerkeübergreifenden Inbetriebnahmen und Funktionstest**
*** Pauschalposition
Teilnahme an gewerkeübergreifenden Inbetriebnahmen,
Abnahmen oder Funktionstests z .B. Elektro /
Lüftungssteuerungen
durch den Projektleiter bzw . Obermonteur vom AN.
Menge: 1,000 psch

**10.3 Technische Bearbeitung, Projektabwicklung, Koordination**
*** Pauschalposition
Technische Bearbeitung, Projektabwicklung, Koordination
gemäß DIN 18386 und VDMA 24191 werden hier alle
Leistungen
zur Ausführungsprojektierung und Baumanagement der
GA-Anlage
(Bau- und Projektleitung, sonstiges ) abgefragt.

Die gesamte und übergeordnete Projektabwicklung mit

den entsprechenden und notwendigen Baustellenterminen,

· gesamtheitlichen Koordinierung mit den Gewerken,

· Aufgaben der Bauleitung und Baustellenbetreuung,

· Teilnahme an den regelmäßigen wöchentlichen
Baubesprechungen,

· Koordination gemäß Vorbemerkungen und
Funktionsbeschreibung / Lastenheft,

· Abstimmungen mit dem Auftraggeber,

· Überprüfung der Anschlussbedingungen anhand der
beigestellten Dokumentation aus den Gewerken,

· Abstimmung  und Festlegung von Leistungen in Bezug
auf die gültigen Terminpläne und in Abstimmung mit den
Firmen der beteiligten Gewerke

· Klärung von Schnittstellen zu anderen Gewerken,

· die Prüfung der übergebenen Informationen auf
Plausibilität und Stimmigkeit

· Abstimmung und den Austausch von anlagenspezifischen
Kenngrößen, Parametern und Betriebs-Kenndaten der BTA
sowie der Feldgeräte mit den anderen Gewerken

· Abstimmung und Festlegung von Einbauorten für Geber
und Stellgeräte,

· die eigenständige Kontrolle von Vorleistungen der
anderen Gewerke, unter GA/MSR- technischen
Gesichtspunkten, die als Grundlage der eigenen
Ausführung dienen

· die eigenständige Abstimmung von Leistungen, die den
anderen Gewerken als Grundlage einer Ausführung dienen

· Teilnahme an vereinbarten Baustellenbesprechungen,

· vorbereitende Leistungen für den Bauablauf,

· Koordinierung und Projektabwicklung für die eigenen
Nachunternehmer für Montagen, Verkabelungen,
Material-Lieferungen, Inbetriebnahmen, Abnahmen etc.

· Teilnahme an den gewerkeübergreifenden Prüfungen
Menge: 1,000 psch

**10.4 Einregulierung**
*** Pauschalposition
Einregulierung
Gesamtanlagen und deren kompletter Einregulierung.
Koordinierung und Durchführung mit den Gewerken.

Die Anlagenteile sind so einzustellen, dass die
geforderten Funktionen und Leistungen erbracht und die
gesetzlichen Bestimmungen erfüllt werden. Dazu sind
alle physikalischen Ein- und Ausgänge einzeln zu
überprüfen, die vorgegebenen Parameter einzustellen
und die geforderten Ein- und Ausgabe- sowie
Verarbeitungsfunktionen sicherzustellen. Die
Inbetriebnahme und die Einregulierung der Anlage und
Anlagenteile sind, soweit erforderlich, gemeinsam mit
Verantwortlichen der beteiligten
Leistungsbereiche/Gewerke durchzuführen.
Inbetriebnahme und Einregulierung sind durch
Protokolle mit Mess- und Einstellwerten zu belegen.
Diese Protokolle sind Bestandteil der Dokumentation.
In den Titeln "Schaltschränke, Automationsstationen
und Feldgeräte" sind entsprechend Teilinbetriebnahmen
abgefragt, die hier nicht zu berücksichtigen sind.
Menge: 1,000 psch

**10.5 Mitwirken bei SV-Abnahme**
*** Pauschalposition
Nach Fertigstellung der baulichen Maßnahmen werden
entsprechend der technischen Prüfverordnung (Prüf VO
NRW) vom 24.11.2009 die raumlufttechnischen Anlagen
einer Prüfung durch staatlich anerkannte
Sachverständige (z.B. TÜV etc.) unterzogen. Der
Sachverständige wird vom Bauherrn bestimmt und direkt
von ihm beauftragt. Die Kosten für das Verfahren trägt
der AG. Zum Leistungsumfang des Auftragnehmers zählen:
Die Mitwirkung bei den Prüfungen in Bezug auf
BSK-Funktionsprüfung und sonstige
Sicherheitsrelevanten Funktionsprüfungen.
Menge: 1,000 psch

**10.6 Einweisung des Betriebspersonals**
in die komplette Anlage inkl. Protokollerstellung.

Insbesondere sind folgende Einweisungen durchzuführen:

Ersteinweisung zur Übergabe,

· Zweiteinweisung nach ca. 4-6 Wochen

· Wiederholungseinweisung nach  4-5  Monaten
Menge: 1,000 St

**10.7 Nachregulierung der Anlage zusammen mit den Anlagenerstellern**
Zusatztermin im folgenden Jahr nach der Abnahme in
Abstimmung mit dem Betreiber.

·
Gem. Anlagenoptimierung mit den Anlagenerstellern HLK

· Nachregulierung von Parametereinstellungen

· Einstellungen verändern, die vom Betreiber gewünscht
sind und sich im Betrieb der Anlagen ergeben

Der Termin beinhaltet einen Tageseinsatz mit min. 8
Std. produktiver Anwesenheit und An- und Abreise,
inkl. aller Kosten.

Protokollierung und Dokumentation der Änderungen,
Erweiterungen und Einstellungen mit Quittierung durch
den Betreiber.

Abstimmung des Termins durch den Betreiber min. 14
Tage vorher.
Menge: 1,000 St

**10.8 Funktionsnachweis und Anlagenmonitoring**
Zur Inbetriebnahme der Anlagen und Anlagenteile ist
ein Funktionsnachweis in Form von:

·
Trendprotokollen (Anlagenweise mit max. 6 Trendkurven)

· Störmelde-und Betriebsdaten-Protokolle

· BUS- / IP-Kommunikationsüberwachung

· Auswertung und Bewertung mit den daraus folgenden
Maßnahmen

· etc. (Anlagenmonitoring)

zu erstellen.

Technische Monitoring gemäß VDI 6041 umfasst eine
Einregulierung, ein Monitoring und ein
Langzeit-Monitoring, das die Ergebnisse des
Anlagenmonitorings und Energiemonitorings durch
detailliertere Analysen und Fachexpertise in wirksame
Optimierungsmaßnahmen umsetzt.

Die Leistung (1 Stück) umfasst die Dienstleistung für
die komplette Anlage und wird ggf. mehrfach abgerufen.
Die Behebung von Ausführungsmängeln und deren Nachweis
werden nicht über diese Position abgegolten.
Menge: 1,000 St

**10.9 Dienstleistung 1:1 Test mit Ersteller der MBE**
*** Pauschalposition
Funktionstest von ausgewählten visualisierten
Funktionen der Managementstation. Gemeinsamer Test vom
Ersteller der Automationsstation und vom Ersteller der
Managementstation.
Test vom Feldgerät/Schaltschrank bis zur MBE. Auswahl
der Datenpunkte durch den Bauherrn.

Anzubieten ist die Mitwirkung an einer solchen
stichprobenartigen Prüfung für bis zu 250 Datenpunkte
bezogen auf das korrekte Schalten, Stellen, Melden,
Messen und Zählen gemäß der Ausführungsplanung mit der
endgültig realisierten Anlage zur Sicherstellung der
allgemeinen Funktionen gemäß VDI 3814 nach allgemeiner
Funktionsbeschreibung.
Menge: 1,000 psch

### Titel 11 Allgemein

*Hinweis: Anerkennung und Vergütung von Stundenlohnarbeiten*
Spezifikation Stundenlohnarbeiten
Stundenlohnarbeiten durch Arbeitskräfte die auf Anordnung des Auftraggebers
auszuführen sind. Der Ausführung von Stundenlohnarbeiten liegen die Besonderen
Vertragsbedingungen (BVB) und § 15 VOB/B zu Grunde.
Angeboten wird für die jeweilige Arbeitskraft ein Verrechnungssatz, der sämtliche
Aufwendungen enthält, insbesondere den tatsächlichen Lohn mit Zuschlägen
für Gemeinkosten, Sozialversicherungsbeiträge sowie die sonstigen Lohn- und
Gehaltsnebenkosten. Der Verrechnungssatz ist unter Beachtung der preisrechtlichen
Vorschriften ermittelt. Er gilt unabhängig von der Anzahl der abzurechnenden
Arbeitsstunden.
Zuschläge für Nacht-, Sonntags- und Feiertagsarbeit sind nicht in die Einheitspreise
einzukalkulieren. Stundenlohnarbeiten sind immer mit Arbeitskräften mit
der für die Arbeiten max. erforderlichen Qualifikation auszuführen, sofern entsprechendes
Personal unter Beachtung des Wirtschaftlichkeitsprinzips zur Verfügung
stehen.
Weiterhin ist § 15 der VOB Teil B zu beachten. Dem Angebot liegen folgende
Verrechnungssätze zu Grunde, und zwar:

**11.1 Stundenlohn Techniker/-in / Meister/-in**
Ermittelter Stundenlohn für eine Tätigkeit als
Techniker/in / Meister/in.
Menge: 5,000 h

**11.2 Stundenlohn Monteur/-in**
Ermittelter Stundenlohn für eine Tätigkeit als
Monteur/-in.
Menge: 5,000 h

**11.3 Stundenlohn Helfer/-in**
Ermittelter Stundenlohn für eine Tätigkeit als
Helfer/-in.
Menge: 5,000 h

*Hinweis: Hinweise Die nachfolgende Positionen sind nur erforderlich, wenn keine Durchbrüche vorhanden sind. W*
Hinweise
Die nachfolgende Positionen sind nur erforderlich, wenn
keine Durchbrüche vorhanden sind. W
Hinweise
Die nachfolgende Positionen sind nur erforderlich, wenn
keine Durchbrüche vorhanden sind. Weitgehend sind die
geplanten Durchbrüche zu verwenden. Durchbrüche der
fremden Gewerke dürfen nur nach Abstimmung mit der
Bauleitung des betreffendes Gewerkes erfolgen.
Durchbrüche, Schlitze und Bohrungen dürfen nur nach
Abstimmung und Freigabe durch den Statiker erfolgen.
Bei der Ausführung von Durchbrüche, Schlitze und
Bohrungen dürfen nur geeignete Mitteln, (Fräsen,
Bohrer, kein meißeln) verwendet werden. Der Verschleiß
oder Bruch der Werkzeuge wird nicht extra vergütet.
Alle Bereiche bei der Erstellung von Durchbrüchen,
Schlitze und Bohrungen sind zu schützen, ggf.
abzudecken und sofort nach Beendigung der Arbeiten zu
reinigen. Erforderliche Bohrungen bis Dn=22 mm und
kurze Schlitze bis 20 cm werden nicht extra vergütet.

**11.4 Schlitz fräsen**
Schlitz fräsen, Untergrund Stahlbeton, Schlitzbreite
bis 5 cm, Schlitztiefe bis 5 cm, Höhe bis 4,75 m.
Menge: 10,000 m

**11.5 Bohrung in Mauerwerk Dn= bis 50 mm; Wandstärke 15-20 cm**
Wandstärke 15-20 cm.
Menge: 1,000 St

**11.6 Bohrung in Mauerwerk Dn= bis 50 mm; Wandstärke 20-25 cm**
Wandstärke 20-25 cm.
Menge: 1,000 St

**11.7 Bohrung in Gipskarton Dn=50 mm; Wandstärke 20-25 cm**
Bohrung in Ständerwand mit Gipskartonbeplankung
herstellen. Wandstärke 20-25 cm.
Menge: 1,000 St

**11.8 Bohrung in Gipskarton Dn=50 mm; Wandstärke 25-30 cm**
Bohrung in Ständerwand mit Gipskartonbeplankung
herstellen. Wandstärke 25-30 cm.
Menge: 1,000 St

**11.9 Bohrung in Mauerwerk Dn= bis 100 mm; Wandstärke 20-25 cm**
Wandstärke 20-25 cm.
Menge: 1,000 St

**11.10 Bemusterung**
Bemusterung von sichtbaren Anlagenteilen und von den
Geräten.Die sichtbaren Anlagenteile werden in mehreren
Terminen vorm Bauherrn zusammen mit Fachplaner und
Architekt bemustert. Hierzu sind entsprechende Muster,
Farbtabellen oder bei größeren Teilen die Katalogseiten
zu Verfügung zu stellen. Die Bemusterung erfolgt auf
der Baustelle in Berlin oder nach Absprache mit dem
Bauleiter an einem anderen Ort.Grundsätzlich dürfen nur
freigegebene Produkte montiert werden.
Menge: 1,000 Psch

**11.11 Revisionsunterlagen**
Revisionsunterlagen.
Spätestens zwei Wochen vor der VOB- Abnahme, hat der
Unternehmer nachstehende Unterlagen einzureichen.

1) 1 Satz Bestandszeichnungen im aktuellem AutoCAD-
Format sowie in PDF-Format, als elektr. Datei (CD).

2) 3 Satz Bestandszeichnungen als Plott-Ausdruck in
angemessenem Format (die Pläne müssen erschöpfende
Angaben über die tatsächlich installierte Anlage
enthalten. Symbole in den Plänen und Darstelltung
müssen den aktuell gültigen DIN- Normen entsprechen.
Ausdrucke farbig, mit einer Legende erklärt, genaue
Angaben über alle eingebauten Geräte, Armaturen sowie
alle sonstigen Bauteile, Pläne gefaltet).

3) Anlage- und Funktionsbeschreibung.

4) Einweisungsprotokoll vom Bedienungspersonal

5) Protokolle von Funktionsprüfung der Anlage.

6) Fachunternehmerbescheinigungen.

7) Genehmigungsbescheide, die das Betreiben der Anlage
zulassen (falls erforderlich).

8) Zulassungs-und Prüfbescheide eingebauter
Anlagenteile

9) Für den Betrieb der Anlage erforderlichen
Unfallverhütungsvorschriften

10) Bedienungs- und Wartungsanleitung.

11) Elektr. Schaltpläne- und Übersichtspläne.

12) Bedienungs- und Wartungsvorschriften des
Herstellers für jedes eingebaute Gerät, 3-fach

13) Datenblätter von allen eingebauten Geräten und
Anbauteilen.

14) Anweisungen für Inbetriebnahme- und
Außerbetriebssetzung.

15) Vollständige Teile- und Ersatzteilliste mit Angabe
des Lieferanten für die einzelenen Bauteile der Anlage.

16) Verzeichnis mit Angabe der erforderlichen Werkzeuge
für den ordnungsgemäßen Betrieb und Wartung.

Vor genannte Punkte 2 bis 16, sind in 3-facher
Ausführung an zu fertigen.

Alle Unterlagen in deutscher Schrift.

Sämtliche vor genannten Unterlagen sind getrennt und
geheftet in 3 Stück DIN A4 Ordnern mit Rückenschilder
unter Angabe vom Bauvorhaben und Gewerk sowie mit
ausführlicher Untereilung und Inhaltsverzeichnis,
entsprechend vor genannten Inhalten zu übergeben.
Menge: 1,000 St

### Titel 12 Wartungen

*Hinweis: Vorbemerkungen Vorbemerkungen Es sind Wartungsverträge getrennt nach Gewerken anzubieten.*
Spezifikationen Option Wartung
Die nachfolgende Leistung komplett als einseitige Option des Auftraggebers.

Der AG behält sich daher das Recht vor, nach seiner Maßgabe und unter Wahrung der erforderlichen techn.
Zusammenhänge, jede Position der in diesem Titel enthaltene Leistung von einer Beauftragung auszunehmen
oder in der Stückzahl zu reduzieren.

Mit der Inbetriebnahme hat der AN einen Wartungsvertrag vorzulegen.

Der Abruf durch den Auftraggeber erfolgt spätestens bis 3 Monate nach Vorlage des Wartungsvertrages.

Die vom Bieter einzutragenden Angebotsdaten und Preise sind hierauf abzustellen. Er verzichtet in dem
Zusammenhang hiermit ausdrücklich auf das Recht zur Anpassung der verbleibenden Einheitspreise bei evtl.
Minderung des zu beauftragenden Leistungsumfangs. Der Auftraggeber ist nicht verpflichtet, diese
Leistungen dem Auftragnehmer zu übertragen.

Es wird jedoch darauf hingewiesen, dass die Preisgestaltung dieser Leistungen in die Beurteilung
des Gesamtangebotes einbezogen wird. Materiallieferungen sind nicht enthalten. Ausgenommen
sind Materialien, welche im Rahmen der Wartungsarbeiten zur Wahrung der Dauer der Verjährungsfrist für Mängelansprüche zu ersetzen sind.

Sind zusätzliche Materiallieferungen erforderlich, müssen sie vom Auftraggeber vorher bestätigt bzw. je
nach Aufwandshöhe vor Beginn der Arbeiten angeboten und die Beauftragung eingeholt werden.
Die Wartungsarbeiten sind innerhalb der üblichen Arbeitszeiten auszuführen.

Wartung in der Gewährleistungszeit
als jährliche Wartungspauschale aller zu wartenden
Komponenten dieses Leistungsverzeichnisses
bestehend aus:
- periodisch vorbeugender Wartungsdienst mit
  Funktionsüberprüfung aller Anlagenteile
- Beseitigung von Störungen innerhalb der üblichen  Arbeitszeiten (arbeitstäglich)
- Ersatz von Verschleissteilen und Kleinmaterialien bis zum  Material-Listenpreis von 50 EUR je Wartung sowie Entsorgung  der ausgebauten Bauteile
- Erstellung und Übergabe eines Wartungsberichtes als  Nachweis für die durchgeführte Wartung gemäß  Wartungsprotokoll der SGB (per Download verfügbar)

Wartungsintervalle sind entsprechend der jeweiligen Herstellervorschriften (aber mindestens 1x jährlich) zu berücksichtigen.
Zeitraum gemäß VOB: 4 Jahre

**12.1 Wartungsdienst für das 1.Jahr**
*** Pauschalposition
Menge: 1,000 psch

**12.2 Wartungsdienst für das 2.Jahr**
*** Pauschalposition
Menge: 1,000 psch

**12.3 Wartungsdienst für das 3.Jahr**
*** Pauschalposition
Menge: 1,000 psch

**12.4 Wartungsdienst für das 4.Jahr**
*** Pauschalposition
Menge: 1,000 psch
